# Sanierung Sportanlage Mitterteich
Angebotsaufforderung (GAEB 90, DA83)
DV-Nummer: 1518
Währung: EUR
Auftraggeber: Stadt Mitterteich, Kirchplatz 12, 95666 Mitterteich,

## Zusätzlicher Text
Anlass, Gegenstand und Lage des Bauvorhabens
Die Stadt Mitterteich plant ihre Freisportanlage mit einer
Leichtathletikanlage Typ B mit 400m Laufbahn,
Rasenspielfeld 130x68m, 2 Allwetterplätze und Kugelstoßanlage zu
sanieren. Zusätzlich wird ein
Sanitärgebäude gebaut. In diesem LV sind nur die Fundamentierarbeiten
enthalten.

2. Beschreibung der Baumaßnahme
Die Maßnahme Tiefbauarbeiten umfasst, im Wesentlichen folgende
Leistungen:

Rückbau bestehender Oberflächenbefestigungen
Abbruch von Tragschichten, Asphalt und EPDM-Belag
Erdarbeiten zur Geländeangleichung
Fundamente für Bauwerke
Kanalbauarbeiten für Regen- und Schmutzwasser, DN 100  350 mit
Einlaufvorrichtungen, Rinnen mit
Abdeckung, Sickerleitungen
Verlegung von Leerrohren und Elektroleitungen
Errichtung von Mauern
Pflasterarbeiten mit Betonpflaster mit zugehörigem Unterbau und
Einfassungen
Einbau von Ausstattungsgegenständen
Errichtung eines Rasenspielfeldes mit Bewässerung
Errichtung 400m Rundlaufbahn und Allwetterplätze

3. Bauausführung
3.1 Bauablauf
Aufgrund der Gegebenheiten im Wohnumfeld ist die tägliche Bauausführung
in Bezug auf Verschmutzung
und Lärm an die Gegebenheiten anzupassen.
Es ist damit zu rechnen, dass die Baustelleneinrichtung mindestens
einmal umgelagert werden muss. Der
Aufwand hierfür ist in die Einheitspreise einzukalkulieren.
Baubeginn/Bauende/Einstellung der Arbeiten/Wiederaufnahme der Arbeiten
ist dem Bauherrn und seinen
Vertretern jedoch mindestens eine Woche vorab anzuzeigen

3.2 Bauablauf-/Bauzeitenplan
Die Ausführung erfolgt gemäß Bauablaufplan, Leistungsverzeichnis und
nach Anweisung des AG.
Die Planunterlagen für die Angebotsphase sind auszugsweise den
Ausschreibungsunterlagen beigefügt.
Der Bauablauf ist in einem detaillierten Bauzeitenplan darzustellen und
an den AG 5 Werktage vor
Baubeginn zur Prüfung zu übergeben. Der AG behält sich vor, Änderungen
im Bauablaufplan des AN
vorzunehmen. Der Bauzeitenplan muss die vertraglich vereinbarten
Ausführungsfristen berücksichtigen
und ist mit dem Baufortschritt zu aktualisieren. Das Aufstellen und das
Aktualisieren des Bauzeitenplans
werden nicht gesondert vergütet.
Die Bauzeitplanung muss mit den Leistungen der anderen Gewerke
hinsichtlich des Bauablaufs, der
Flächen zur Baustelleneinrichtung und der Verkehrsführung koordiniert
werden. Es ist sicherzustellen,
dass die vertraglich vereinbarte Gesamtbauzeit, sowie die Bauzeiten für
einzelne Abschnitte nicht
überschritten wird - ggf. durch Verstärkung der Baustellenbesetzung.
Baubeginn: spätestens KW19 2026
Bauende: KW49 2026

3.3 Verkehrssicherung/Sicherung der Baustelle
Die Verkehrssicherung erfolgt entsprechend den Festsetzungen der
verkehrsrechtlichen Anordnung. Sie
ist vom AN im Detail mit den zuständigen Behörden abzustimmen und ohne
besondere Vergütung zu
beantragen. Die üblicherweise bei dieser Art der Baumaßnahme zu
erwartenden Auflagen der
anordnenden Behörde sind bei der Preisbildung der entsprechenden
Leistung des LV zu berücksichtigen.
Zudem ist zu beachten, dass Teile der auszuführenden Leistungen im
öffentlichen Bereich stattfinden.

3.4 Liefern von Baustoffen und Bauteilen
Alle Leistungen umfassen auch die Lieferung der dazugehörigen Stoffe
und Bauteile einschl. Abladen und
Lagern auf der Baustelle, wenn in der Leistungsbeschreibung nichts
anderes vorgesehen
ist. Bei Erdarbeiten umfassen die Leistungen die Lieferung des Bodens
nur dann, wenn diese in der
jeweiligen Leistungsposition vorgesehen sind.

3.5 Eigenüberwachungsprüfung
Die Verdichtungsprüfungen sind vom AN gemäß ZTV-E und ZTV A-StB
nachzuweisen. Die Ergebnisse der
Eigenüberwachung (Ergebnisprotokolle und Niederschriften) sind dem AG
ohne besondere Aufforderung
für alle durchgeführten Prüfungen vorzulegen.
Die Termine der Eigenüberwachung sind dem AG 2 Tage vorab anzuzeigen
und im Bautagebuch zu
dokumentieren. Der AG behält sich eine Teilnahme an den
Eigenüberwachungsprüfungen vor, damit die
Ergebnisse gegebenenfalls als Kontrollprüfungen übernommen werden
können.
Als Methode der Prüfungen nach ZTVE sind statische
Lastplattendruckversuche für das Planum
vorzusehen.
Im Bereich von Leitungsgräben sind Verdichtungsprüfungen mit dem
Künzelstab durchzuführen.
Die Verdichtungsprüfungen sind dabei in einem Abstand von 25 m in den
Gräben sowie einmal im Bereich
von Schachtbauwerken durchzuführen.
Die Durchführung der Verdichtungsprüfungen hat im Beisein der örtlichen
Bauüberwachung zu erfolgen.
Über die durchgeführten Verdichtungsprüfungen ist ein
Untersuchungsprotokoll zu führen. Darüber hinaus
ist ein Lageplan mit Einzeichnung der Lage der Verdichtungsprüfungen
vorzulegen.
Die Verdichtungsprüfungen sowie die Erstellung der Dokumentation
einschließlich Lageplan sind als
Eigenüberwachungsprüfung ohne gesonderte Vergütung durchzuführen. Die
Aufwendungen hierfür sind in
die Einheitspreise einzurechnen.

3.6 Arbeitsraum
In Teilen des Baubereichs sind die zur Verfügung stehenden
Arbeitsraumbreiten begrenzt. Es sind (ggf.
kleine bzw. kleinste) Arbeitsgeräte einzusetzen, die für das zur
Verfügung stehende Baufeld geeignet
sind.

3.7 Einmessung von Rohrkrümmern
Rohrgräben im Bereich von Rohrformteilen (Bögen, Abzweige etc.) dürfen
erst nach erfolgter Einmessung
der Formteile auf Veranlassung des AG verfüllt werden. Die Termine für
die Einmessung sind mit der
örtlichen Bauüberwachung rechtzeitig abzustimmen.

3.8 Tagesberichte
Vom AN sind die Tagesberichte täglich zu führen und der örtlichen
Bauüberwachung zur Prüfung
vorzulegen.

3.9 Straßenreinigung
Verunreinigungen der vorhandenen Straßen im unmittelbaren und
mittelbaren Umfeld der Baustelle sind
durch geeignete Maßnahmen zu vermeiden.
Nicht vermeidbare Verunreinigungen sind täglich über die gesamte
Bauzeit umgehend zu beseitigen.
Aufwendungen für die - auch tägliche - Straßenreinigung werden nicht
gesondert vergütet.

3.10 Zusätzliche technische Vorschriften
Beim Lagern und Umgang mit Treibstoffen, Ölen oder anderen
wassergefährdenden Stoffen ist besonders
darauf zu achten, dass Gewässer nicht verunreinigt werden.
Für neu anzufahrendes Material (z. B. Auffüllmaterial) ist nach
Aufforderung durch die zuständige
Behörde ein Unbedenklichkeitsnachweis vorzulegen. Bei der
Baustelleneinrichtung ist darauf zu achten,
dass Treibstoffe und andere wassergefährdende Stoffe nach der
Verordnung über Anlagen zum Lagern,
Abfüllen und Umschlagen wassergefährdender Stoffe sowie die Zulassung
von Fachbetrieben (Anlagen-
und Fachbetriebsverordnung)  VawSF - gelagert werden. Einwandige
Lagerbehälter müssen in einem
flüssigkeitsdichten und ausreichend großen Auffangraum stehen.
Betankungsvorgänge mit
Abfüllbehältern etc. sind auf dichten Standorten oder mit zusätzlichen
Sicherungsmaßnahmen, z. B.
innerhalb von Wannen oder über ausgelegten Dichtungsbahnen auszuführen,
damit Treibstoffe, Öle und
dergleichen, die verschüttet werden, nicht in den Untergrund eindringen
können. Bei der Betankung von
Maschinen und Geräten ist entsprechend zu verfahren. Im Freien stehende
Anlagen sind zu überdachen.
Bei Unfällen mit wassergefährdenden Stoffen, die Auswirkungen auf das
Grundwasser haben, ist das
Landratsamt Amberg- Sulzbach zu verständigen.

4. Nachweis des Baustoffverbrauchs / Soll-/Ist-Vergleich
Als Nachweis für den Baustoffverbrauch ist bei Schüttgütern die
zeitnahe Vorlage von Lieferscheinen zur
Unterschrift durch die örtliche Bauüberwachung gefordert. Die
Lieferbelege sind in 2-facher Ausfertigung
vorzulegen. Der Unternehmer erhält die quittierte erste Ausfertigung
zurück.
Diese ist der Schlussrechnung als Beleg beizufügen.
Lieferscheine von Schüttgütern müssen folgende Angaben enthalten:
Standort der Waage
Datum und Uhrzeit der Wägung
Name der Baustelle
Art des Wägegutes
Wiegescheinnummer
eingedrucktes Brutto- und Taragewicht
polizeiliches Kennzeichen des Fahrzeuges
Lieferscheine, die den oben aufgeführten Vorgaben nicht entsprechen,
werden nicht anerkannt. Mit der
Schlussrechnung ist vom AN eine Auflistung aller Lieferscheine in
Abhängigkeit der Materialarten zu
erstellen. Es ist ein Soll-/Ist-Vergleich mit den abgerechneten
Materiallieferungen durchzuführen.
Die bei den Positionen angegeben Umrechnungsfaktoren werden zugrunde
gelegt, wenn kein
Einzelnachweis der Proctor-Dichte durch ein anerkanntes Prüflabor
vorgelegt wird.

Mit dem Soll-/Ist-Nachweis ausgewiesene Unterschreitungen der
Materiallieferungen werden von der
Schlussrechnung in Abzug gebracht.

Für alle sonstigen gelieferten oder entsorgten Stoffe sind die
Umrechnungsfaktoren gemäß dem
Europäischen Abfallverzeichnis (AVV - Abfallverzeichnis-Verordnung),
Umrechnungsfaktoren zugrunde zu
legen.

5. Unfallverhütungsvorschriften
Der Bieter verpflichtet sich mit der Angebotsabgabe, alle
Sicherheitsvorschriften zu beachten. Alle
eingesetzten Geräte haben den UVV und den DIN-Normen zu entsprechen.
Die einschlägigen
Sicherheitsbestimmungen, die UVV des
Gemeindeunfallversicherungsverbandes bzw. der zuständigen
Berufsgenossenschaft und der StVO sind einzuhalten.

6. Vereinbarungen
Es wird darauf hingewiesen, dass alle Vereinbarungen auf der Baustelle,
die nicht vertraglich beurkundet
sind, der schriftlichen Bestätigung des Auftraggebers bedürfen, um
verbindlich zu sein.

7. Anzuwendende Normen
Alle zur vertrags- und fachgerechten Ausführung erforderlichen
DIN-Normen, ZTVen und ATVen in der
drei Monate vor Ablauf der Abgabefrist gültigen Fassung werden
Vertragsbestandteil, sofern sie nicht im
Einzelfall ausdrücklich ausgeschlossen sind.

8. Anlagenverzeichnis
Lageplan 1:200
Baugrundgutachten

## Zusätzlicher Text
1. Allgemeines:

Es gelten die einschlägigen Unfallverhütungsvorschriften der
Berufsgenossenschaft.

2. Ausführung:

Dem Auftragnehmer überlassene Bestandspläne sind vor der Ausführung auf
den Umfang der
Abbruchmaßnahmen zu prüfen.
Unstimmigkeiten sind sofort mit der Bauleitung zu klären. Bauteile und
eingebaute Teile, die zu sichern
oder zu bergen sind, sind zu Beginn der Abbrucharbeiten zu sichern. Der
Auftragnehmer haftet auch für
die Beachtung aller behördlichen Auflagen und Bestimmungen, die die
Unfallverhütung und die öffentl.
Sicherheit betreffen. Der Auftragnehmer hat sich vor Arbeitsbeginn über
die Lage von
VersorgungsleiTungen und Kabeln zu informieren, sowie zu versichern,
dass alle Versorgungsleitungen
getrennt und der Abbruch von dem Versorgungsunternehmen freigegeben
ist. Die Sicherung im
Grundstück verbleibender Leitungen obliegt dem Auftragnehmer.

Das Abbruchmaterial wird, soweit im LV nichts anderes beschrieben,
Eigentum des Auftragnehmers und
ist auf einen selbstzuwählenden Schuttplatz zu bringen. Sämtliche
anfallende Kipp- u. Lagergebühren
sind mit den Einheitspreisen abgegolten.

Zur Erhaltung vorgesehene Bauteile (auch Gehölze) sind ggf. gegen
Beschädigung durch den AN
unentgeltlich zu sichern.
Im Schadensfall ist Ersatz zu leisten

3. Aufmaß und Abrechnung:

Die Abrechnung erfolgt nach gemeinsamen Aufmaß der festen Masse vor
Beginn, bzw. während der
Abbrucharbeiten.

## Zusätzlicher Text
1.Allgemeines

Für die Ausführung gelten die DIN 18300,18320,18330,18331 und die darin
aufgeführten Bestimmungen.
Der Auftragnehmer ist verpflichtet sich vor Arbeitsbeginn über die
Trassenführung von Ver- und
Entsorgungsleitungen aller Art bei den zuständigen Stellen zu
informieren. Die Gesamtleistung beinhaltet
die Herstellung, Erhaltung und Beseitigung der erforderlichen
Baustraßen und Zufahrtswege. Ebenso die
Nivellierung der einzelnen Höhen und alle erforderlichen Einmessungen
und Absteckungen. Soweit in den
einzelnen Positionen auf die entsprechende Positionsnummer der
"Leistungsbeschreibung für die
Ausführung von Straßenbauarbeiten LB-STRA" verwiesen wird, gilt der
Text lt. LB-STRA; die dort
aufgeführten Vorbemerkungen und zusätzlichen technischen Vorschriften
gelten ergänzend.

2. Ausführung

Gründungssohlen sind auf +/- 2 cm zu planieren. Bodenauftrags- und
Bodenabtragsflächen sind auf +/- 3
cm zu planieren - einschl. Geländeprofilierung und Mulden. Zu tief
ausgehobene Gründungssohlen dürfen
nur mit Kies oder Beton, der anschließend bis zur Standfestigkeit
verdichtet wird, wiederaufgefüllt
werden.
Böschungen von Baugruben und Gräben sind nach DIN 4124 auszuführen. Bei
Platzbeschränkungen, die
einen Aushub mit fachgerechter Abböschung nicht zulassen, sind vom
Auftragnehmer alle erforderlichen
Sicherungsmaßnahmen gegen Nachrutschen usw. zu treffen.

Die Verfüllung von Rohrgräben hat mit nicht bindigem Boden zu erfolgen,
der in Schichten von 25 cm
eingebaut und verdichtet wird. Bis 25 cm über dem Rohrscheitel darf
nicht maschinell verdichtet werden.
Zur Humusierung vorgesehene Flächen sind  unmittelbar vor dem
Humusauftrag
30 cm tief aufzulockern. Dies gilt insbesondere für Flächen, die durch
den Baustellenbetrieb stark
verdichtet wurden. Bei Frostgefahr darf Baugruben- bzw. Fundamentaushub
vorerst nur bis 1.20 m über
die Gründungssohle erfolgen.

- Folgende Angaben für EV2 und EV1 Werte bedeuten:
<=  kleiner gleich
>=  größer gleich

3. Aufmaß und Abrechnung

Aufmaß und Abrechnung erfolgen nach VOB/C DIN 18300, sofern im
folgenden und im
Leistungsverzeichnis nichts anderes bestimmt ist, bzw. kein
Pauschalvertrag vorliegt.
Aushubmengen werden nach fester Masse an den Entnahmestellen ermittelt
Auffüllmengen  nach dem Ausmaß der verdichteten Schüttkörper
Böschungswinkel werden nicht  vergütet.
Arbeitsraumbreiten  werden nach VOB/C DIN 18300 Abs. 5.1.3.2. berechnet
Die Abrechnung erfolgt nach Profilen, die nach Gauss/Elling berechnet
werden
Ein elektronisches Aufmaß ist nur nach Absprache und mit Zustimmung des
AG zulässig Folgende
Leistungen sind in die Einheitspreise einzukalkulieren sofern im
Leistungsverzeichnis keine gesonderte
Position dafür angesetzt ist:
Sämtliche unter Punkt 1 und 2 der ZTV genannten Anforderungen und
Ausführungshinweise
Vor Beginn und nach Beendigung der Arbeiten ist gemeinsam mit der
Bauleitung ein
Geländenivellement zu erstellen
Einrichten und Räumen der Baustelle (falls keine Position im LV)

## Zusätzlicher Text
1.Allgemeines:

Für die Ausführung der Arbeiten gilt die DIN 18306 (VOB C) und die
darin aufgeführten ergänzenden
Bestimmungen.
Sämtliche Höhenangaben von Grundleitungen beziehen sich auf +(-) 0 /
OKF des Eingangsgeschoßes
Soweit in den einzelnen Positionen auf die entsprechende Ortszahl der
"Leistungsbeschreibung für die
Ausführung von Straßenbauarbeiten" LB-STRA, verwiesen wird, gilt der
Text laut LB-STRA, die dort
aufgeführten Vorbemerkungen und Zusätzlichen Technischen Vorschriften
gelten ergänzend.

2.Ausführung:

Vor Bestellung des Materials sind die vorhandenen Sohlen der Schächte,
an die angeschlossen wird, zu
überprüfen. Unstimmigkeiten sind der BL zu klären.
Die Entwässerungsleitungen sollen im allgemeinen ein Gefälle von 2%
nicht überschreiten und 1% nicht
unterschreiten. Sie dürfen nur mit Abzweigen von 45 Grad
zusammengeführt werden. Doppelabzweige
sind unzulässig. Rohrbogen dürfen eine Krümmung von 45 Grad nicht
überschreiten. Anschlußmuffen für
Fallrohre und Bodeneinläufe im Gebäude müssen mit ihrer Muffenoberkante
auf 30 cm unter der
Oberkante des fertigen Fussbodens eingebaut werden. Von diesen
Anschlußmuffen muß die Leitung unter
45 Grad zur Grundleitung fallen.

3.Aufmaß und Abrechnung

Sofern kein Pauschalvertrag vorliegt bzw. im Leistungsverzeichnis
nichts anderes erwähnt ist, erfolgt
Aufmaß und Abrechnung nach VOB / C DIN 18306 Abs. 5

## Zusätzlicher Text
Für die Ausführung der Arbeiten sind bezüglich der
Kornzusammenstellung, der Zuschlagsstoffe, des
Mischungsverhältnisses und der Würfelfestigkeit der Betonproben, die
amtlichen Bestimmungen nach
dem neuesten Stand DIN 1045, 1048 und 1084 maßgebend. Folgende
Leistungen sind in die
Einheitspreise einzukalkulieren: Das Erstellen einer sauberen und
dichten Schalung einschl. aller
erforderlichen Absprießungen, Leergerüsten usw., das sorgfältige
Ausschalen, die Lieferung der
Bindemittel und Zuschlagsstoffe, die Zubereitung und Einbringung des
Betons, die genaue Erstellung aller
Aussparungen und Schlitze, das Herstellen der Anker, Dübel, Kästen,
bauseits gelieferter Einbauteile,
sowie das Einlegen von Dreikantleisten 15 x 15, bzw. 20 x 20 mm in alle
Außenkanten der Betonteile, das
Schließen, Schlitzen, Durchbrechen, Löchern usw., Stahlbetonflächen
dürfen keine Stahlteile
(Baustahlgewebe, Schalungsdrähte, Klammern usw.) aufweisen.

Alle Betonteile, die verputzt werden, sind nach dem Ausschalen sofort
vorzuspritzen. Besonderer Wert
wird auf DIN 1045 Punkt 13.2, Betondeckung der Bewehrung gelegt, deren
Mindestwerte unbedingt
einzuhalten sind, insbesondere bei Bauteilen, die aus Fertigteilen und
Ortbeton zusammengesetzt sind,
sowie Bauteile im Freien. Alle Aussparungsschlitze, Durchbrüche und
Einbauteile sind vor dem Betonieren
mit der Bauleitung, anhand der Arbeitspläne, auf Anzahl, richtige Lage
und Fortführung aus anderen
Geschossen, zu prüfen.
Nachträgliche Anerkennung und Vergütung für vergessene oder unrichtig
ausgeführte Aussparungen wird
nicht gewährt. Fehlerhaft ausgeführte Betonteile sind ohne besondere
Vergütung zu beseitigen und nach
Anweisung der Bauleitung zu erneuern. Die erforderlichen
Schutzmaßnahmen gemäß DIN 1045 für die
Kontroll- und Überwachungsarbeiten, sowie Aufmaß und Abnahmen, ist nach
DIN 1045, Abschnitt 4, dem
beauftragten Bauleiter oder dessen Vertreter namentlich vor Beginn der
Arbeiten zu nennen:

..............................................
(Name)

Dieser ist auch für die erforderlichen Aufzeichnungen verantwortlich.
Die erforderlichen Schutzmaßnahmen gemäß DIN 1045, Abschnitt 11, für
das Betonieren bei
Außentemperaturen, bei kühler Witterung und Frost, sowie DIN 18331,
VOB, Teil C, Absatz 4.3.1.2 sind
ausdrücklich als Nebenleistung in die Einheitspreise einzukalkulieren.
Die Betonfestigkeit ist für jeden von
der Bauleitung geforderten Bauteil durch Probewürfel nachzuweisen. Für
die Feststellung der
Druckfestigkeit werden die Bayer.Landesgewerbe-anstalt Nürnberg oder
die Zweigstelle Regensburg
herangezogen. Der Transport der Würfel zur Prüfstelle sowie die
Prüfkosten gehen zu Lasten des
Auftragnehmers. Der Zeitpunkt der Herstellung der Probewürfel wird von
der Bauleitung bestimmt. Einen
Probewürfelsatz einschl. Aufsatz und Stampfer, hat der Auftragnehmer
jederzeit auf der Baustelle
bereitzuhalten. Die Betonverdichtung muß mit dem Innenrüttler erfolgen.
Für feingliedrige Bauteile darf
die Rüttlerflasche höchstens 35 mm Durchmesser haben. Die Prüfzeugnisse
sind dem Statiker umgehend
vorzulegen.
Für die Stahlbetonarbeiten sind die Baustahlarten gemäß statischer
Berechnung vom
..........................des zuständigen Statikers
............................................................... bindend
vorgeschrieben. Die statische Berechnung steht dem Auftragnehmer
rechtzeitig zur Einsicht zur
Verfügung. Ein Exemplar ist ständig auf der Baustelle bereitzuhalten.

Grundsätzlich gilt, falls nichts anderes vereinbart ist:
Die einzelnen Positionen sind ohne Stahleinlagen zu kalkulieren. Nur
bei Fertigteilen, die in Stückzahlen
angegeben sind, sind die Stahleinlagen mit einzurechnen. Bei allen
anderen Positionen werden die
Stahleinlagen gesondert vergütet, soweit nicht besonders im
Leistungsverzeichnis beschrieben.
Abgerechnet wird nach den sich aus den Bewehrungsplänen errechnenden
Gewichten (techn. Gewicht).
Sonstiger Rundstahl wird ebenfalls nach techn. Gewicht, DIN 488,
Profileisen nach DIN 1025,
abgerechnet. Kleineisenteile wie Steinschrauben, Pratzen, Laschen,
Schweißverbindungen usw. sind beim
Profilstahl mit einzukalkulieren. Es werden keine Handelsgewichte
vergütet.
Abstandhalter, Spanndrähte usw. werden nicht vergütet und sind mit in
die Stahlpositionen einzurechnen.
Die für statisch beanspruchte Bauteile notwendigen Bewehrungspläne
werden dem Auftragnehmer vom
Auftraggeber durch den Statiker dreifach zur Verfügung gestellt und
sind auf Übereinstimmung mit den
Architektenunterlagen genauestens zu prüfen. Unstimmigkeiten sind der
Bauleitung umgehend
mitzuteilen.
Das Betonieren darf erst nach Abnahme der fertig gebundenen Bewehrung
durch die Bauleitung bzw. den
Statiker begonnen werden. Die Abnahmetermine sind mindestens 3 Tage
vorher bekanntzugeben. Alle
Deckenoberflächen sind vollkommen eben und horizontal abzugleichen und
zu verreiben (Genauigkeit ist
+/- 5 mm) abweichend von DIN 18 202 bzw. 18 203. Evtl. Unebenheiten
sind sofort mit Feinbeton
auszugleichen, Beton- und Mörtelreste sind vorher zu entfernen. In den
Einheitspreisen inbegriffen ist der
Aufwand für Schalung, Absteifung, sowie das Anlegen und Aussparen von
Öffnungen, Heizungs- und
Installationsschlitzen, nach Plan und Angabe, Fenster- und Türstürze
bis zu einer Mauerlichte von 1,50 m
werden nicht besonders vergütet und sind mit dem Betonwandpreis
abgegolten.
Abgerechnet wird bei Wänden von Oberkante Fundierung bis Oberkante
Deckenplatte, bei
Stahlbetonbrüstungen von Oberkante Decke bis Oberkante Betonbrüstung.
Die Abrechnung der
Stahlbetondecken erfolgt von Außenkante zu Außenkante Rohbau, einschl.
20 mm Glaswollisolierung und
Vormauerung entsprechend der Deckenhöhe. Diese Leistung ist in die
Einheitspreise der Deckenflächen
mit einzukalkulieren. Gemessen wird bei den Unterzügen und Stürzen der
aus der Decke herausragende
Querschnitt. Stützen werden von der Oberkante Decke bzw. Fundierung bis
Unterkante Unterzug
gemessen, im Bereich der Öffnungen der Außenwand bis Unterkante
Fensterstürze. Bei den Stürzen wird
der statische Querschnitt, auch bei der Einbindung, berechnet. Die
Flächen der Treppenläufe werden in
der Schräge von Knick zu Knick an der Unterseite gemessen. Soweit
Betonteile im Außenmauerwerk
liegen, sind diese grundsätzlich mit 3,5 cm starken Isolierbauplatten
(Heraklith oder gleichwertig)
vollflächig zu verkleiden und im Stoßbereich, entsprechend der
Herstellervorschrift bzw. der
Empfehlungen des Bundesverbandes Leichtbauplatten, auszubilden. Bei
Querschnittsveränderungen, evtl.
bedingt durch die Statik, von Stahlbetondecken, Stahlbetonstürzen,
Stahlbetonunterzügen und
Stahlbetonfensterunterzügen, erfolgt die Umrechnung der neuen
Einheitspreise aufgrund der
Angebotspreise. Bei Nichtbeachtung der DIN 1045, sowie der Auflagen und
Vorschriften bezüglich der
Betonherstellung, ist die Bauleitung berechtigt, Transportbeton von
einer dem Güteschutz unterliegenden
Herstellerfirma zu verlangen.

Der Auftragnehmer hat die Möglichkeit, Bauteile, die in den
nachstehenden Positionen als Ortbeton
ausgeschrieben sind, in einem gesonderten Angebot als Fertigteile
anzubieten. Soweit dies Einsparungen,
Vereinfachungen oder Ausführungserleichterungen bedeutet, sind
Alternativangebote sogar erwünscht. Es
sind dann alle Zusatzmaßnahmen, die durch eine andere Konstruktionsart
entstehen, wie Verankerungen,
Verfugungen usw. mit ein zukalkulieren. Die Ausführung darf erst nach
Zustimmung des Auftraggebers
erfolgen. Typengenehmigung mit Prüfzeugnissen anerkannter Institute für
Statik, Schall- und
Wärmeschutz, sind dem Auftraggeber nachzuweisen. Bei der Herstellung
von Schalungen darf kein
Schalöl verwendet werden, das für Spritzbewurf und Anstrich schädlich
ist. Die Betonflächen müssen nach
dem Ausschalen für einen Verputz oder Verfliesung ohne besondere
Vorbehandlung geeignet sein.
Die Schlitzpläne sind unbedingt einzusehen.

Für die Wasserdichtigkeit der WU-Bauteile des Kellers - Wände und
Bodenplatte ist besondere Sorge zu
tragen. Besonders sorgfältige Verarbeitung der Schalung,
Güteüberwachung des Betons und
überdurchschnittliche Aufsicht der daran arbeitenden Personen ist
unbedingt erforderlich.
Die Ausschalfristen und entsprechende Betonnachbehandlung der Bauteile
vor allem derer aus WU-Beton
sind zu beachten.
Für alle als wasserdicht beschriebenen Bauteile ist ein
Sperrmittelzusatz der Firma Wörmann, oder
gleichwertig, nach den Hersteller-Richtlinien zu verwenden.

Angebotenes Fabrikat:..............................................

## Zusätzlicher Text
1. Allgemeines
Für die Ausführung gelten:
DIN 18315,18316,18317,18318,18320,18332,18333 VOB/C und die darin
aufgeführten DIN-Normen und
Bestimmungen,die ZTVE-StB 09(Zusätzliche Technische Vorschriften für
Erdarbeiten im Straßenbau); ZTV
Pflaster-StB 06, ZTV SoB-StB 04 und die TVT (Technische Vorschriften
für Tragschichten) sowie ZTV
Asphalt - StB 07 und EN 12 591.
Für Betonpflasterdecken gilt insbesondere: Wasserdurchlässigkeit der
Tragschicht, k-wert >2x10 (-5)
m/s, Tragschicht Ungleichförmigkeitszah > 13;Ev2 < 2,2. Die Baustoffe
der Schichten sind filterstabil
herzustellen; Durchlässsigkeitsbedingung: D15/d15 > 1;
Sicherheitsbedingung gegen Erosion: D15/d85<4;
Sicherheitsbedingung gegen Kontakterosion: D50/d50<5; Bettungsmaterial
0/5 mit SZ 18;
Korngröße Bettungsmaterial und Fugenverfüllmaterial ist aufeinander
abzustimmen. Die Filterstabilität
der Korngrößen untereinander ist abzustimmen. Dies gilt wenn das
Fugenmaterial
Durchlässigkeitsbedingung: D15/d15 <15: Sicherheitsbedingung gegen
Kontakterosion D50/d50< 5,
erfüllt. Oberfläche Bettung:  < 1 cm unter 4 m Latte;
Bei Lieferung von Pflaster aus Ländern, die nicht der Europäischen
Union angehören, sind zur Wertung
der Angebote Gütezeugnisse vorzulegen, welche zusätzlich zu den
Nachweisen und Herstellererklärungen
gem. DIN 1342 auch die Einhaltung der Anforderung der TL-Min-StB 2000
(Technische Lieferbedingungen
für Mineralstoffe im Straßenbau, Ausgabe 2000) nachweisen.

2. Ausführung

Ist die Herstellung der Baugrundplanie, der Tragschichten und des
Unterbaus nicht Auftragsbestandteil,
so ist der Auftragnehmer verpflichtet, die Verdichtung und Planie der
genannten Schichten auf ihre
Eignung zu überprüfen. Der Auftragnehmer übernimmt die volle
Gewährleistung für die Standfestigkeit
des Oberbelags.
Die Wegebreite von Betonpflasterflächen ist auf das Pflastermaß
abzustimmen.

3. Aufmaß und Abrechnung

Aufmaß und Abrechnung erfolgen nach VOB/C sofern in den einzelnen
Positionen nichts anderes erwähnt
ist.
Die in den ZTV gestellten Anforderungen an die Ausführung sind in die
Einheitspreise einzurechnen.
Die Abrechnung der Tragschichten und der Untergrundplanie und
Verdichtung erfolgt nach dem
Flächenmaß des Belags.
Böschungswinkel und übergreifende Flächen für Planie und Verdichtung
sind in die Einheitspreise
einzurechnen.

## Zusätzlicher Text
Deckenbau

1.  Allgemeines
1.1  Der Auftragnehmer hat die Eignung der vorgesehenen Böden,
Gesteinskörnungen, Baustoffe,
Baustoffgemische und Bauprodukte auf Verlangen nachzuweisen.
Pechhaltige Schichten dürfen nicht heiß
gefräst werden.

1.5  Ergänzend gilt für Abschnitt 5.03:
In Abänderung und Ergänzung des Anhang A der TL Asphalt-StB werden für
Gesteinskörnungen im
Asphalttragdeckschichtmischgut (AC TD) folgende Anforderung gestellt:
- Für grobe Gesteinskörnungen (Lieferkörnung > 2 mm): Widerstand gegen
Zertrümmerung: Kategorie
SZ22
- Für grobe und feine Gesteinskörnungen: Widerstand gegen
Frost-Tausalz- Beanspruchung:
Absplitterung = 8 M.-%

Bei Vollsperrung des Verkehrs bzw. bei Neubaustrecken sind die
Asphalttragdeckschichten und die
Asphaltdeckschichten in voller Breite mit einem Fertiger einzubauen.
Halbseitiger Einbau ist nur mit
Zustimmung des AG und in der Regel nur bei Aufrechterhaltung des
Verkehrs zulässig; hierbei
entstehende Erschwernisse sind in die Einheitspreise einzurechnen.

1.6 Ergänzend gilt für Abschnitt 5.05: Als Widerstand gegen
Zertrümmerung wird für Gesteinskörnungen
in Betondecken und Betonspuren
- ergänzend zu Tafel 3.D der TL LW - die Kategorie SZ26 gefordert. Eine
Überschreitung dieser
geforderten Katergorie ist bis zu einem Schlagzertrümmerungswert von 30
zulässig, wenn positive
Erfahrungen vorliegen und Rundkorn verwendet wird.

Zur Herstellung von Pflasterdecken und Plattenbelägen nach ZTV LW
dürfen als Bettungsmaterial und
Fugenmaterial nur Baustoffgemische aus natürlichen Gesteinskörnungen
verwendet werden. Sofern in der
Leistungsbeschreibung nichts Anderes angegeben ist, gelten hierbei für
alle zu verwendenden
Gesteinskörnungen u.a. nachfolgende Kategorien als Anforderungen: C90/3
,  SZ26, F4 .

Zur Herstellung von Pflasterdecken und Plattenbelägen nach ZTV
Pflaster-StB dürfen als Bettungsmaterial
und Fugenmaterial nur Baustoffgemische aus natürlichen
Gesteinskörnungen verwendet werden.

Die im Bettungsmaterial und Fugenmaterial zu verwendenden
Gesteinskörnungen gelten als
frosttausalzbeständig, wenn nach der Frost-Tausalz-Beanspruchung die
Absplitterung höchstens 8 M.-%
beträgt.

Zur Herstellung ungebundener Deckschichten dürfen nur Baustoffgemische
bzw.
Gesteinskörnungsgemische aus natürlichen Gesteinskörnungen geliefert
werden.

Die Gesteinskörnungen zur Befestigung der Seitenstreifen und der
Zwischenstreifen müssen ausreichend
widerstandsfähig gegen Frost- und Schlagbeanspruchung sein. Diese
Anforderungen gelten als erfüllt,
wenn die im Gesteinskörnungsgemisch verwendeten groben
Gesteinskörnungen aus Gewinnungsstellen
stammen, deren Gesteinskörnungen regelmäßig als Widerstand gegen
Frostbeanspruchung die
Anforderung der Kategorie Wcm0,5 erfüllt und als Widerstand gegen
Zertrümmerung der
Schlagzertrümmerungswert von 30 nicht überschritten wird.

Das Gesteinskörnungsgemisch muss verdichtbar und ausreichend tragfähig
sein sowie eine für
ausreichende Verdichtung notwendige Feuchte aufweisen. Im
Anlieferungszustand darf der Feinanteil <
0,063 mm 8 M.-% nicht unterschreiten.

Zur Herstellung ungebundener Dynamischer Schichten und Deckschichten
dürfen nur Baustoffgemische
bzw. Gesteins- körnungsgemische aus natürlichen Gesteinskörnungen
verwendet werden.

2.  Nebenleistungen

Die nachfolgend aufgeführten Leistungen gehören zur vertraglichen
Leistung und sind in die
Einheitspreise einzurechnen:

2.1  Schutzmaßnahmen gegen mineralische Stäube (TRGS 559) und
potenziell asbesthaltige Stäube
(TRGS 517) gehören zum Leistungsumfang.

2.2  Sofern keine Randeinfassung vorhanden ist, sind die Ränder von
Asphaltschichten mit Ausnahme von
Asphaltspuren durch den Einsatz geeigneter technischer Geräte, wie z.
B. Kantenschrägformer am
Fertiger und durch Kantenandrückrollen an der Walze, während des
Einbau- und Verdichtungsvorganges
geradlinig in einer Neigung von 1:1 bis 2:1 abzuböschen und gleichmäßig
über die gesamte Fläche der
Flanken anzudrücken und zu verdichten. Anstampfen von Hand wird nicht
zugelassen.

2.3  Erschwernisse infolge wechselnder Breite, z.B. bei
Fahrbahnaufweitungen für Einmündungen
einschließlich der Eckausrundungen sowie Ausweichstellen,
Fahrbahnverbreiterungen und dgl.

2.4  Sofern in der Leistungsbeschreibung nichts Anderes angegeben ist,
werden Erschwernisse infolge
vorhandener Einbauten sowie Arbeiten entlang von Gebäuden und
Einfriedungen nicht gesondert
vergütet. Wenn das Herstellen von Einbauten im Leistungsumfang des AN
enthalten ist, gehören alle
dadurch verursachten Erschwernisse zum Leistungsumfang.

2.5  Tagesanschlüsse, soweit sie nicht vom AG zu vertreten sind.

2.6  Nach Aufbringen der Oberflächenbehandlungen ist die zulässige
Fahrgeschwindigkeit solange auf
höchstens 40 km/h zu begrenzen, bis die Oberflächenbehandlung
ausreichend fest und das
zwischenzeitlich gelöste Korn entfernt worden ist. Das Aufstellen,
Vorhalten und Abbauen der
Beschilderung hierfür wird nicht gesondert vergütet.

2.7  Der Einbau von produktbezogenen Passsteinen und -platten an Kanten
und Einfassungen zur
Vermeidung von Kreuzfugen im Pflaster- und Plattenverband.

       3.  Besondere Leistungen
----------

       4.  Abrechnung

4.1  Sofern in der Leistungsbeschreibung nichts Anderes angegeben ist,
wird der Einbau von
Asphalttragdeckschichten und Deckschichten aus Asphaltbeton in
straßenbegleitenden Park- und
Busverkehrsflächen, in Plätzen und Nebenanlagen sowie in Zufahrten und
Straßen- und Weganschlüssen
bis zu 40 m Gesamtlänge und dgl. im Handeinbau vergütet.

4.2  Die in der Leistungsbeschreibung angegebenen Breiten sind die
jeweiligen oberen Sollbreiten einer
Schicht. Bei abgeschrägten Rändern von Asphaltschichten bleiben
Unterschreitungen bzw.
Überschreitungen dieser Breiten bei der Ausführung um nicht mehr als 5
cm bei Einzelwerten
unberücksichtigt. Abgerechnet wird dabei die für die jeweilige Schicht
geforderte Breite bis zur Mitte der
mit einer Neigung von 2 zu 1 anzunehmenden Linie.
Bei wechselnden Einbaubreiten wie z.B. Fahrbahnaufweitungen,
Ausweichstellen,
Fahrbahnverbreiterungen sowie im Bereich von Randeinfassungen und dgl.
gilt das örtliche Aufmaß.

4.3  Für Asphaltschichten nach ZTV Asphalt-StB ändert und ergänzt die
"Asphalt-Kommunalstraßenregelung - LE" die ZTV Asphalt-StB bei
Kontrollprüfungen, Abnahme,
Mängelansprüche und Abrechnung.

## Zusätzlicher Text
Tragschichten

1.  Allgemeines

1.1  Der Auftragnehmer hat die Eignung der vorgesehenen Böden,
Gesteinskörnungen, Baustoffe und
Baustoffgemische auf Verlangen nachzuweisen.

Bei der Verwendung von Baustoffgemischen zur Herstellung von Schichten
ohne Bindemittel nach den
ZTV SoB-StB ist die Güteüberwachung auf den Wiegescheinen bzw.
Lieferscheinen anzugeben. Vom
Auftragnehmer kann als Nachweis der Güteüberwachung der von ihm zu
liefernden Baustoffgemische die
Vorlage des  letzten Fremdüberwachungszeugnisses des jeweiligen
Lieferwerkes bzw. Aufbereiters
verlangt werden.

Für RC-Baustoffe und RC-Gemische gilt:
- RC-Baustoffe müssen geprüft und im Hinblick auf die stoffliche
Zusammensetzung, den Widerstand
gegen Zertrümmerung, den Widerstand gegen Frost und die
umweltrelevanten Merkmale (RW 1-Material
nach den ZTV wwG-StB By) nach den TL G SoB-StB güteüberwacht sein.
- Der Auftragnehmer hat die Eignung der RC-Baustoffe bzw. RC-Gemische
nachzuwiesen sowie die
aktuellen Prüfzeugnisse der Fremdüberwchung vorzulegen.
- Bei der Verwendung von RC-Baustoffen bzw. RC-Gemischen ist auf den
Wiegescheinen bzw.
Lieferscheinen auch der Richtwert (RW) anzugeben.

1.2  Bei Vollsperrung des Verkehrs bzw. bei Neubaustrecken sind die
Tragschichten in voller Breite
einzubauen. Halbseitiger Einbau ist nur mit Zustimmung des AG und in
der Regel nur bei
Aufrechterhaltung des Verkehrs zulässig; hierbei entstehende
Erschwernisse sind in die Einheitspreise
einzurechnen.

Im Bereich von Pflasterdecken und Plattenbelägen muss die
Zusammensetzung des für die Herstellung
von Tragschichten ohne Bindemittel nach ZTV SoB-StB zu verwendenden
Baustoffgemisches mit den
Anforderungen an Wasserdurchlässigkeit und Tragfähigkeit abgestimmt
werden.
In Ergänzung zu den Anforderungen nach ZTV SoB-StB ist für die
Wasserdurchlässigkeit der
Tragschichten im eingebauten Zustand ein Durchlässigkeitsbeiwert kf ³
5,4 * 10-5 m/s einzuhalten. Der
Anteil an abschlämmbaren Bestandteilen < 0,063 mm darf nach dem Einbau
und Verdichten nicht mehr
als 6 M.-% betragen.

Als Widerstand gegen Zertrümmerung wird für Gesteinskörnungen im
Asphalttragschichtmischgut im
Ländlichen Wegebau (AC T LW) - abweichend von Tafel 3.E der TL LW -
dieKategorie SZ26 gefordert.
Eine Überschreitung dieser geforderten Kategorie ist bis zu einem
Schlagzertrümmerungswert von 30
zulässig, wenn positive Erfahrungen vorliegen und Rundkorn verwendet
wird.

Als Anforderungen an Gesteinskörnungen zur Herstellung einer
Wasserdurchlässigen Asphalttragschicht
gelten die Eigenschaften und geforderten Kategorien der
Gesteinskörnungen für
Asphalttragschichtmischgut.

2.  Nebenleistungen

Die nachfolgend aufgeführten Leistungen gehören zur vertraglichen
Leistung und sind in die
Einheitspreise einzurechnen:

2.1  Sofern keine Randeinfassung vorhanden ist, sind die Ränder von
Asphaltschichten durch den Einsatz
geeigneter technischer Geräte, wie z.B. Kantenschrägformer am Fertiger
und durch Kantenandrückrollen
an der Walze, während des Einbau- und Verdichtungsvorganges geradlinig
in einer Neigung von 1:1 bis
2:1 abzuböschen und gleichmäßig über die gesamte Fläche der Flanke
anzudrücken und zu verdichten.
Anstampfen von Hand wird nicht zugelassen.

2.2  Erschwernisse infolge wechselnder Breite wie z.B. bei
Fahrbahnaufweitungen für Einmündungen
einschließlich der Eckausrundungen sowie Ausweichstellen,
Fahrbahnverbreiterungen und dgl.

2.3  Sofern in der Leistungsbeschreibung nichts Anderes angegeben ist,
werden Erschwernisse infolge
vorhandener Einbauten sowie Arbeiten entlang von Gebäuden und
Einfriedungen nicht gesondert
vergütet. Wenn das Herstellen von Einbauten im Leistungsumfang des AN
enthalten ist, gehören alle
dadurch verursachten Erschwernisse zum Leistungsumfang.

2.4  Tagesanschlüsse, soweit sie nicht vom AG zu vertreten sind.

2.5  Maßnahmen zum Schutz der eingebauten Wasserdurchlässigen
Asphalttragschichten und
Drainbetontragschichten als Unterlage für Pflasterdecken und
Plattenbeläge vor Verschmutzungen, die
die Wasserdurchlässigkeit vermindern (z.B. Abdecken mit dichten Folien
oder Planen).

----------

3.  Abrechnung

4.1  Sofern in der Leistungsbeschreibung nichts Anderes angegeben ist,
wird der Einbau von
Asphaltschichten in straßenbegleitenden Park- und Busverkehrsflächen,
in Plätzen und Nebenanlagen
sowie in Zufahrten und Straßen- und Weganschlüssen bis zu 40 m
Gesamtlänge und dgl. im Handeinbau
vergütet.

4.2  Sofern für die Abrechnung der Tragschichten aus unsortiertem
Gestein sowie der
Frostschutzschichten eine Abrechnung nach Aufmaß vorgesehen ist, kann
mit Zustimmung des AG dem
Aufmaß anstelle der Dickenmessungen in Messprofilen die sich durch die
Liefermenge ergebende mittlere
Einbaudicke zugrunde gelegt werden. Die Liefermenge ist dabei durch
Vorlage der Lieferscheine oder
Wiegescheine nachzuweisen, das Verdichtungsmaß von 20% gilt dann als
vereinbart, sich ergebende
Mehreinbaumengen werden nur vergütet, sofern diese angeordnet wurden.

4.3  Die in der Leistungsbeschreibung angegebenen Breiten sind die
jeweiligen oberen Sollbreiten einer
Schicht. Bei abgeschrägten Rändern von Asphaltschichten bleiben
Unterschreitungen bzw.
Überschreitungen dieser Breiten bei der Ausführung um nicht mehr als 5
cm bei Einzelwerten
unberücksichtigt. Abgerechnet wird dabei die für die jeweilige Schicht
geforderte Breite bis zur Mitte der
mit einer Neigung von 2 zu 1 anzunehmenden Linie. Bei wechselnden
Einbaubreiten wie z.B.
Fahrbahnaufweitungen, Ausweichstellen, Fahrbahnverbreiterungen sowie im
Bereich von
Randeinfassungen und dgl. gilt das örtliche Aufmaß.

4.4  Für Asphaltschichten nach ZTV Asphalt-StB ändert und ergänzt die
"Asphalt-Kommunalstraßenregelung - LE" die ZTV Asphalt-StB bei
Kontrollprüfungen, Abnahme,
Mängelansprüche und Abrechnung.

## Zusätzlicher Text
1.Allgemeines:

Für Granitgroßpflastersteine und daraus herzustellenden Rinnen und
Streifen gilt:
Gemäß TL Pflaster-StB Nr. 4.3.8 sind vor Auftragserteilung
Vergleichsmuster für das zur Verwendung
kommende Material durch 5 Pflastersteine der ausgeschriebenen Nennmaße
vorzulegen. Das Material
wird anhand dieser Vergleichsmuster für die Auftragserteilung
festgelegt.
Die Vergleichsmuster gehen in das Eigentum des AG über.
Bereits bei Angebotsabgabeist eine petrographische Beschreibung des
angebotenen Materials sowie eine
Konformitätserklärung und Prüfzeugnisse gemäß DIN EN 1342 bzw. 1343
vorzulegen. Es dürfen nur
Materialien mit gültiger CE-Kennzeichnung angeboten / verwendet werden.
Die vom AG geforderte Druckfestigkeit muß größer 160 Mpa sein. Die max.
Wasseraufnahme < 0,5
Gew.-%.
2- und 3-zeilige Granitmulden oder ´Homburger Kanten sind mit 2
Schnurkanten herzustellen. Für alle
GranitGroßpflasterstreifen sind Steine gleicher Farbe zu verwenden.
Nicht sichtbare Seitenflächen und Unterseiten von Pflastersteinen und
Borden müssen gespalten,
bruchrauh oder grob bearbeitet sein.
Fugenmaterial:
Auf die Anforderungen des Fugenvergusses bei Großsteinrinnen undstreifen gemäß LB StB-By wird
ausdrücklich hingewiesen:
"Fertigzementmörtel, Druckfestigkeit fck,cube des Mörtels min. 50
N/mm2, Zement Art CEM I, max. w/z
0,50, frost-/tausalzbeständig, Ausbreitmaßklasse F5"

## Zusätzlicher Text
1. Allgemeines

Kunststoffsportbeläge für Sportfreianlagen müssen der DIN V 18035-6
entsprechen.

2 Prüfzeugnisse _ Ein zum Zeitpunkt des Submissionstermines gültiges
Prüfzeugnis, mit dem die Eignung
des Kunststoffbelages entsprechend der DIN V 18035-6, Abs. 4.1
nachgewiesen wird, ist vorzulegen.
Prüfzeugnisse, die nachgereicht werden und deren Ausstellungsdaten nach
dem Submissionstermion
liegen, werden nicht gewertet.
Die Prüfzeugnisse müssen auf den Namen des Kunststoffbelagsherstellers
ausgestellt sein.
Identität und gleichbleibende Beschaffenheit von
Baustoffen,Belagsaufbau und Herstellungstechnik, die
der Eignungsprüfung zugrunde lagen, sind durch eine Überwachung nach
DIN V 18035-6, Abs. 4.2
sicherzustellen.
Dies hat gemäß den Güte- und Prüfbestimmungen zu erfolgen.
Die entsprechenden Bestätigungen des überwachenden Prüfinstitutes über
die erfolgreich durchgeführte
Erst- bzw. Regelprüfung (nicht älter als 1 Jahr) sind vorzulegen.
Besonders wird auf die Umweltverträglichkeitsprüfungen (UVP) nach DIN V
18035-6, Abs. 3.1 hingewiesen. Der Nachweis erfolgt gemäß den Dokumenten
1 - 8 der Güte- und Prüfbestimmungen der Gütegemeinschaft
Kunststoffbeläge in Sportfreianlagen,
Berlin, nach RAL GZ 943/1 oder gleichwertig.
Für die Prüfungen nach DIN V 18035-6, der RAL-Güteüberwachung nach
RG-Nr.
941/3 oder gleichwertig und der UVP werden Prüfzeugnisse und Unterlagen
folgender Prüfinstitute anerkannt:
MPA, Otto-Graf-Institut, Pfafenwaldring 4, 70569 Stuttgart
- Dr. sc. nat. ETH Hans Theodor Grunder, Ökologische Bewertung von
Bauprodukten, Bleibtreustraße 45, 10623 Berlin
- ÖIST, Österreichisches Institut für Sporttechnologie, Objekt 213,
Franz-Grill-Str. 5, A - 1030 Wien

3. Aufmaß und Abrechnung

Aufmaß und Abrechnung erfolgen nach VOB/C sofern in den einzelnen
Positionen nichts anderes erwähnt
ist.
Die in den ZTV gestellten Anforderungen an die Ausführung sind in die
Einheitspreise einzurechnen.
Die Abrechnung erfolgt nach dem Flächenmaß des Belags.

## Zusätzlicher Text
1. Allgemeines

Für die Ausführung gilt die DIN EN ISO 12944 Korrosionsschutz und 1461,
die DIN 18300 Erdarbeiten,
die DIN 18360 Schlosserarbeiten und die darin aufgeführten DIN-Normen
und Bestimmungen.

2. Ausführung

Die Ausführung erfolgt nach VOB/C.

Alle Metallteile sind, soweit nicht anders beschrieben mit mind.100 My
Mindestauflage im Vollbad zu
verzinken. Die feuerverzinkte Oberfläche muss die Anforderungen zur
Ausführung einer optisch und
technisch einwandfreien Beschichtung erfüllen.
Unebenheiten wie Schlackeeinschlüsse, Hartzinkkristalle und so genannte
Haifischzähne sind zu
entfernen. Bei unabdingaren Nachbesserungen an der Verzinkung sind
diese mit
Zinkstaub-Beschichtungsstoffen auf der Basis Epoxidharz und
1-Komponenten-Poyurethan nach Blatt 87
und 89 der TL/TP-KOR Stahlbauten vorzunehmen. Vor Ausführung einer
Beschichtung ist der Zinkbelag
entsprechend zu reinigen bzw. zu sweepen.
Korrosionsschutzsysteme (Beschichtungen) sind soweit ausgeschrieben mit
Schutzdauer größer "Lang"
nach DIN 12944-5 auszuführen. Die Enden von Tor- und Zaunpfosten sind
bündig zu verschweißen
(soweit keine andere Abdeckung, Kunststoff etc. beschrieben ist).
Erforderliche Kleinteile wie Schrauben,
Laschen, notwendige Spannschlösser sind, soweit nicht anders
beschrieben mit in die betreffenden
Positionen einzukalkulieren.
Erdarbeiten (auch entlang von Bordsteinen und anderen Einfassungen)
inkl. Abfuhr und Fundamente aus
C12/15 sind, soweit nicht anders beschrieben einzurechnen.
Höhensprünge zur Geländeanpassung etc. werden, soweit nicht
beschrieben, nicht gesondert vergütet.

3. Abrechnung und Aufmaß

Abrechnung und Aufmaß erfolgen nach VOB/C soweit in den einzelnen
Positionen nichts anderes erwähnt
ist. Die in den ZTV gestellten Anforderungen an die Ausführung sind in
die Einheitspreise einzurechnen.

## Zusätzlicher Text
1. Allgemeines

Für die Ausführung gilt die DIN 18917 "Landschaftsbau; Rasen, Saatgut,
Fertigrasen, Herstellen von
Rasenflächen".

2. Ausführung

Die Ausführung erfolgt nach VOB/C.
Die Ausführung jeder Einzelleistung der ausgeschriebenen
Fertigstellungspflege ist vor Beginn der
Bauleistung anzuzeigen und nach Beendigung schriftlich bestätigen zu
lassen. Die Abnahme kann erst
nach Ausführung der für die Fertigstellungspflege vorgeschriebenen
Einzelleistungen beantragt werden.

3. Abrechnung und Aufmaß

Soweit im folgenden nichts anderes erwähnt, erfolgen Aufmaß und
Abrechnung nach VOB/C.
Die Abrechnung der bearbeiteten Flächen erfolgt in horizontaler
Projektion.

Die im LV beschriebenen Leistungen zur Fertigstellungspflege erfassen
alle zur Erzielung eines
abnahmefähigen Zustandes erforderlichen Leistungen.

Nach § 40 BNatSchG dürfen Gehölze und Saatgut in der freien Natur nur
innerhalb ihrer
Vorkommensgebiete ausgebracht werden. Es dürfen nur gebietsheimische
(autochtone) Gehölze und
Blühpflanzen ausgebracht werden. Vom AN ist ein Nachweis der Herkunft
des Saatgutes zu erbringen.

## Garten- und Landschaftsbauarbeiten
Datum: 18.02.26

### Titel 01 VORBEREITENDE ARBEITEN/SICHERUNGSMAßNAHM

**01.1 BAUSTELLE EINRICHTEN VORHALTEN UND RÄUMEN**
Einrichten, Vorhalten und Räumen der Baustellen
einrichtung für Baustellen von kurzer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Lagerflächen einrichten und vorhalten - v.a. für
Lagerung von
zu beprobendem Bodenmaterial.
Räumen der Baustelle von allen Geräten,
Anlagen, Einrichtungen und dgl. einschließlich Rückbau
der vom AN erstellten Zufahrtswege.
Alle Flächen entsprechend dem ursprünglichen Zustand
unter Wahrung der landschaftspflegerischen Belange
ordnungsgemäß herrichten.
Menge: 1,000 Psch

**01.2 BAUZAUN HÖHE 2.0 M**
Bau- bzw. Schutzzaun aus Drahtgitter in festem Rahmen
einschließlich Eckpfosten, Verstrebungen und
Warnleuchten
herstellen, für die Dauer der Bauzeit vorhalten, ggf.
mehrfach
umsetzen, abbauen und beseitigen. Beschädigte oder
abhanden gekommene Teile der Einrichtungen ersetzen.
Höhe: 2,00 m.
Menge: 50,000 m

**01.3 BAUZAUN - TOR HÖHE 2.0 M**
Tor für Bau- bzw. Schutzzaun aus Drahtgitter in festem
Rahmen einschließlich Eckpfosten, mit Rollen,
abschließbar
herstellen, für die Dauer der Bauzeit vorhalten, ggf.
mehrfach
umsetzen, abbauen und beseitigen. Beschädigte oder
abhanden gekommene Teile der Einrichtungen ersetzen.
Höhe: 2,00 m, Breite 7,00 m.
Menge: 1,000 St

**01.4 BAUZAUN - VORHANDEN VERSETZEN**
Vorhandenen Bau- bzw. Schutzzaun, verschraubt umsetzen.
Inkl Tore.
Menge: 50,000 m

**01.5 BAUSTRASSSE UNGEBUNDEN**
Behelfsmäßige Straße für nichtöffentlichen Verkehr,
Breite bis 3 m, ungebunden, herstellen und beseitigen.
Menge: 600,000 m²

**01.6 BESCHILDERUNG HERSTELLEN**
Beschilderung herstellen und abbauen,
für die Bauzeit vorhalten und warten.
Aufstellvorrichtung nach statischen Erfordernissen.
Verkehrsschilder mit retroreflektierender Folie,
Retroreflexions-Klasse 2.
Abgerechnet wird nach Anzahl der Aufstellvorrichtungen.
Das Material bleibt Eigentum des AN.
Ronden, Dreiecke, Quadrate, Rechtecke VZ-Nr verschieden
Größe 2
Verkehrsschilder verschieden
Aufstellvorrichtung mit Fußplatte aufstellen.
Aufstellhöhe 2,2 m.
Menge: 10,000 St

**01.7 ABSPERRUNG HERSTELLEN**
Absperrung herstellen.
Absperrgerät oder Warneinrichtung aufstellen und
beseitigen, für die Bauzeit vorhalten, warten und
betreiben.
Verkehrszeichen mit retroreflektierender Folie,
Retroreflexions-Klasse 2.
Leitbake (Warnbake), Zeichen 605 - verschieden
mit 3 Richtstrahler einseitig, gelbes Dauerlicht
Energieversorgung Batterie
Menge: 25,000 St

*Hinweis*
1. Allgemeines
Die Boden- und Untergrundverhältnisse sind in den
Unterlagen des AG angegeben. Diese Unterlagen
gelten nur für die Aufschlussstellen.
2. Nebenleistungen, Besondere Leistungen
Die nachfolgend aufgeführten Leistungen gehören
zum Leistungsumfang:
2.1 Herstellung, Vorhaltung und Abbau eines Stromanschlusses oder Stromaggregates für die Pumpen.
2.2 Nachweis der Betriebsstunden bei Pumpen/Pumpen-
anlagen, Wasserhaltungsanlagen und Notstromaggregaten.

**01.8 PUMPENANLAGE FÜR OFFENE WASSERHALTUNG**
Pumpenanlage aus einer oder mehreren Pumpen
für offene Wasserhaltung liefern, betriebsbereit aufbauen, an Rohrleitungen anschließen
und nach Einsatz abbauen und abfahren.
Die Herstellung sowie die Verfüllung der Pumpensümpfe sowie die ggf. erforderliche Umsetzung(en)
der Pumpen einschließlich der Pumpensümpfe
nach Fortschritt des Baugrubenaushubes
gehören zum Leistungsumfang.
Das Unterhalten, Vorhalten und Betreiben der Pumpen
sowie die Rohrleitungen zur Vorflut werden gesondert
vergütet.
Gesamtförderdurchfluss über 10 m3/h bis 30 m3/h,
Förderhöhe ab Baugrubensohle bis 3,00 m.
Menge: 1,000 St

**01.9 PUMPENANLAGE UNTERHALTEN UND VORHALTEN**
Pumpenanlage unterhalten und betriebsbereit vorhalten.
Abgerechnet wird nach Kalendertagen, an denen die
Pumpenanlage betriebsbereit vorgehalten werden muss.
Der angebotene Einheitspreis gilt unabhängig von der
Anzahl der abgerechneten Tage.
Menge: 10,000 d

**01.10 PUMPENANLAGE BETREIBEN**
Pumpenanlage der OZ betreiben.
Abgerechnet werden nur die vom AG bestätigten Be-
triebsstunden. Zuschläge für Überstunden, Sonn- und
Feiertagsarbeit und dgl. werden nicht gesondert vergütet. Der angebotene Einheitspreis gilt unabhängig von
der Anzahl der abgerechneten Stunden.
Menge: 240,000 h

**01.11 ROHRLEITUNG HERSTELLEN UND ABBAUEN**
Rohrleitung zum schadlosen Ableiten des
durch Pumpen/Pumpenanlagen geförderten Wassers
herstellen, entsprechend dem Bauablauf umbauen,
abbauen und abfahren.
Die Vorhaltung und Unterhaltung der Rohrleitung
werden gesondert vergütet.
Ggf. erforderliche Erdarbeiten gehören zum Leistungsumfang.
Rohrleitung von Pumpe
zu Vorflut Gewässer.
Förderdurchfluss über 10 m3/h bis 30 m3/h,
Menge: 50,000 m

### Titel 02 ABBRUCHARBEITEN

**02.1 RODEN VON BODENDECKERN**
Vorhandene Pflanzung einschl. Wurzelstock roden.
Material
laden und abfahren.
Pflanzenhöhe: 0,1-0,5m
Menge: 20,000 m²

**02.2 RODEN VON STRÄUCHERN - INCL. WURZELSTÖCKE**
Vorhandene Gehölzpflanzung einschl. Wurzelstock roden.
Material laden und abfahren. Entorgungsgebühr ist
einzurechnen.
Pflanzenhöhe:-5m
Menge: 250,000 m²

**02.3 RODEN VON BÄUMEN 20-40 CM - INCL. WURZELSTÖCKE**
Vorhandene Bäume einschl. Wurzelstock roden. Material
laden
und abfahren.
Pflanzenhöhe: 5-15m
Stammumfang: 20-40cm
Menge: 2,000 St

**02.4 RODEN VON BÄUMEN 40-60 CM - INCL. WURZELSTÖCKE**
Vorhandene Bäume einschl. Wurzelstock roden. Material
laden
und abfahren.
Pflanzenhöhe: 5-15m
Stammumfang: 40-60cm
Menge: 2,000 St

**02.5 RODEN VON BÄUMEN 60-100 CM - INCL. WURZELSTÖCKE**
Vorhandene Bäume einschl. Wurzelstock roden. Material
laden
und abfahren.
Pflanzenhöhe: 10-20m
Stammumfang: 60-100cm
Menge: 3,000 St

**02.6 BELAGUNTERKONSTR. ABBRECHEN UND ZWISCHENLAGERN**
Vorhandenes Trag-, Frostschutz-, Sand-,  bzw.
Mörtelmaterial
abbrechen, laden und transportieren zum lagern auf
Baustelle
gem Angaben Bauleitung.
Material: Mineralgemisch
Dicke: 0-50 cm
zu bezeichnenden Stelle zur Abfuhr lagern. Mietenhöhe
max.
3,00 m, messbar eingerichtet.
Förderweg: 300 m
Mietenbreite: 12 m

Umrechnungsfaktor 2,1 t/m³
Menge: 2700,000 m³

**02.7 BELAGSUNTERKONSTRUKTION ENTSORGEN - EPP Z 0**
Mineralgemisch, laut abfallrechtlicher Deklaration,
EPP Z0
Angabe Entsorgungsort (vom Bieter auszufüllen):

---------------

von Zwischenlager nach Unterlagen des AG laden (Gerät
zum
beladen ist zu stellen), fördern und abkippen und
entsorgen.
Abgerechnet wird nach Wiegescheinen.

Vergütung erfolgt nur nach Entsorgungsnachweis.

Umrechnungsfaktor 2,1 t/m³
Menge: 400,000 t

**02.8 BELAGSUNTERKONSTRUKTION ENTSORGEN - EPP Z 1.1**
Mineralgemisch, laut abfallrechtlicher Deklaration,
EPP Z 1.1

Angabe Entsorgungsort (vom Bieter auszufüllen):

---------------

von Zwischenlager nach Unterlagen des AG laden (Gerät
zum
beladen ist zu stellen), fördern und abkippen und
entsorgen.
Abgerechnet wird nach Wiegescheinen.

Vergütung erfolgt nur nach Entsorgungsnachweis.

Umrechnungsfaktor 2,1 t/m³
Menge: 400,000 t

**02.9 BELAGSUNTERKONSTRUKTION ENTSORGEN - EPP Z 1.2**
Mineralgemisch, laut abfallrechtlicher Deklaration,
EPP Z 1.2

Angabe Entsorgungsort (vom Bieter auszufüllen):

---------------

von Zwischenlager nach Unterlagen des AG laden (Gerät
zum
beladen ist zu stellen), fördern und abkippen und
entsorgen.
Abgerechnet wird nach Wiegescheinen.

Vergütung erfolgt nur nach Entsorgungsnachweis.

Umrechnungsfaktor 2,1 t/m³
Menge: 4000,000 t

**02.10 ASPHALTBELAG UNBELASTET ABBRECHEN UND ABFAHREN**
Vorhandenen Asphaltbelag unbelastet, einschl.
Bitutragschicht
abbrechen, laden und abfahren.
Einbaudicke: ca. 15 cm

von Zwischenlager nach Unterlagen des AG laden (Gerät
zum
beladen ist zu stellen), fördern und abkippen und
entsorgen.
Abgerechnet wird nach Wiegescheinen.
Umrechnungsfaktor 1.8 to/m3

Vergütung erfolgt nur nach Entsorgungsnachweis.

Angabe Entsorgungsort (vom Bieter auszufüllen):

 ---------------
Menge: 450,000 t

**02.11 ASPHALTBELAG ABSCHNEIDEN**
Kanten zwischen verbleibenden und abzubrechenden
Asphaltbelag geradlinig mit Schneidegerät sauber
abschneiden.
Dicke Asphalt: 15 cm
Menge: 40,000 m

**02.12 VOLLANALYSE**
Vollanalyse gemäß Deponieverordnung und sowie EPP
Menge: 12,000 St

**02.13 H-BETONPFASTER ABBRECHEN**
Vorhandenen H-Betonpflasterbelag abbrechen. Das
Material
ist zu laden und abzufahren einschl. vorhandener
Mörtelkeile.
Das Material wird Eigentum des AN
Material: H-Betonverbundpflaster
Abmessung: ca. 20/16,5/10cm
Menge: 300,000 m²

**02.14 RASENGITTERPFLASTER ABBRECHEN**
Vorhandenen Rasengitterpflasterbelag abbrechen. Das
Material ist zu laden und abzufahren einschl.
vorhandener
Mörtelkeile. Das Material wird Eigentum des AN
Material: Rasengitterpflaster
Abmessung: ca. 20/40/10cm
Menge: 50,000 m²

**02.15 BETONPFLASTER AUSBAUEN / WIEDER EINBAUEN**
Vorhandenes Flächenpflaster ausbauen, seitlich lagern,
säubern und Pflaster fachgerecht wiedereinbauen, inkl.
Unterbau nachrichten.
Material: Verbundpflaster, 8 cm dick.
Verlegung auf 40 cm Schottertragschicht, verdichtet.
Menge: 100,000 m²

**02.16 KUNSTSTOFF-ALTBELAG AUSBAUEN**
Alten Kunststoffsportbelag aus PU- gebundenem
Gummigranulat mit Spritz- beschichtung, bzw.
durchgefärbtem EPDM Gummigranulat von gebundener
Tragschicht lösen.
Belagsstärke ca. 15 mm
Material laden und fachgerecht entsorgen.
Es gelten die Entsorgungsrichtlinien der Kommune, in
der sich
die Baustelle befindet. Ein Entsorgungsnachweis ist
beizubringen und Voraussetzung für die Abrechnung der
Leistung.Einschl. Entsorgungsgebühr.
Menge: 4700,000 m²

**02.17 MÖRTELSTÜTZE ABBRECHEN**
Vorhandene Mörtelstütze abbrechen, fördern und
ordnungsgemäß entsorgen. Material wird Eigentum AN.
Abmessung: 20/25 cm
Menge: 20,000 m

**02.18 EINFASSUNG ABBRECHEN**
Vorhandene Einfassung einschl. Unterkonstruktion
abbrechen,
laden und abtransportieren.
Material wird Eigentum AN.
Ausführung: Bordstein/Leistenstein/Läufer Betonstein
Material: Beton
Unterkonstruktion: FSS
Menge: 720,000 m

**02.19 KANALHALTUNG ABBRECHEN DN 100-150**
Vorhandene Kanalhaltung, DN 100 - 150, Steinzeug,
Beton,
PVC abbrechen und ordnungsgemäß entsorgen.
Abbruchmaterial wird Eigentum AN.
Menge: 20,000 m

**02.20 KANALHALTUNG ABBRECHEN DN 200-300**
Vorhandene Kanalhaltung, DN 200 - 300, Steinzeug,
Beton,
PVC abbrechen und ordnungsgemäß entsorgen.
Abbruchmaterial wird Eigentum AN.
Menge: 20,000 m

**02.21 SCHACHTDECKEL ABBRECHEN**
Vorh. Schachtdeckel abbrechen und fachgerecht entsorgen
Ausführung: Lage in ebenfalls abzubrechendem
Pflasterbelag
Material: Beton, Kl B, 63 cm Durchm.
Menge: 15,000 St

**02.22 ENTWÄSSERUNGSRINNE ABBRECHEN**
Vorhandene Entwässerungsrinne NW 150 mm abbrechen.
Betonfundament abbrechen und ordnungsgemäß entsorgen.
Abbruchmaterial wird Eigentum AN.
Menge: 400,000 m

**02.23 BETONFUNDAMENT ABBRECHEN - UNBEWEHRT**
Vorh. Betonfundament, unbewehrt abbrechen Breite ca. 50
cm, Tiefe ca. 50cm abbrechen und entsorgen Das Material
wird Eigentum des AN.
Nachweis: Aufmaß vorort.
Menge: 10,000 m³

**02.24 BETONFUNDAMENT ABBRECHEN - BEWEHRT**
Vorh. Betonfundament, bewehrt abbrechen Breite ca. 50
cm,
Tiefe ca. 50cm abbrechen und entsorgen. Das Material
wird
Eigentum des AN.
Nachweis: Aufmaß vorort.
Menge: 10,000 m³

**02.25 FUNDAMENTPLATTE ABBRECHEN**
Vorh. Betonfundamentplatte, unbewehrt abbrechen Breite
ca.
175 x 250 cm, Tiefe ca. 20 cm abbrechen und entsorgen
Das
Material wird Eigentum des AN.
Nachweis: Aufmaß vorort.
Menge: 5,000 m³

**02.26 FERTIGGARAGE ABBRECHEN**
Fertiggarage, Stahlbeton, inkl. Metalltor und
Kiesschüttung
Dach abbrechen und entsorgen. Abbruchmaterial wird
Eigentum AN

Abmessung 6,50 m x 3,00 m
Menge: 4,000 St

**02.27 GELÄNDER ABBRECHEN**
Handlauf aus Metallrundrohr, Durchm. ca. 30 mm mit
jweisl 2
Pfosten, Durchm. ca. 30 mm mit Punktfundament ausbauen
und abfahren. Das Material wird Eigentum des AN.
Handlauf ca. 100-120 cm.
Menge: 120,000 m

**02.28 ZAUN MIT METALLPFOSTEN ABBRECHEN**
Stabstahlmatten beschichtet mit Metallrundrohrstützen
ca.
6/100cm in Punktfundament ausbauen und abfahren. Das
Material wird Eigentum des AN
Stützenabstand: ca. 200 cm
Zaunhöhe ca. 100-120 cm
Menge: 10,000 m

**02.29 TOR ABBRECHEN**
Toranlage 2 flügelig, Breite 6 m abbrechen. Material
Stahl
verzinkt Pfosten mit Fundament ausbauen und abfahren.
Menge: 1,000 St

**02.30 WASSERGRABEN ABBRECHEN**
Wassergraben, eingelassen in Boden und EPDM-Belag,
Metallkonstruktion, ausbauen und entsorgen. Inkl.
Abdeckung.
Menge: 1,000 St

**02.31 FANGNETZ ABBRECHEN**
Ballfangzaun bestehend aus Maschendrahtzaun
beschichtet 6
m Höhe mit Metallrundrohrstützen ca. 500 cm Höhe in
Punktfundament ausbauen und abfahren. Das Material wird
Eigentum des AN.
Stützenabstand: ca. 200 cm
Zaunhöhe ca. 600 cm
Menge: 20,000 m

**02.32 FAHNENMASTEN VERSETZEN**
Fahnenmasten, Höhe ca. 5m abbauen, fördern und sichern.
Bodenhülsen, inkl. Fundament abbrechen und wie im
Bestand
wieder einbauen
Förderweg: < 500 m
Menge: 3,000 St

**02.33 ABSPRUNGBALKEN ABBRECHEN**
Absprungbalken, Holz it Metallrahmen ausbauen aus EPDM
Belag und entsorgen.
Menge: 5,000 St

### Titel 03 ERDARBEITEN

**03.1 DURCHWURZELTE BODENZONE ABTRAGEN UND ENTSORGEN**
Durchwurzelte Bodenzone abtragen, laden und abfahren,
incl.
Kippgebühr.
Abschältiefe: 10-15 cm, gem. ab OK Gelände Bestand

Hinweis: Abgerechnet wird horizontal projizierte Fläche
Menge: 270,000 m²

**03.2 GRASNARBE ABTRAGEN UND ENTSORGEN**
Vorhandene Grasnarbe abtragen, laden und abfahren,
incl.
Kippgebühr.
Abschältiefe: 10-15 cm, gem. ab OK Gelände Bestand

Hinweis: Abgerechnet wird horizontal projizierte Fläche
Menge: 1000,000 m²

**03.3 OBERBODEN ZWISCHENLAGERN**
Abtragen des Oberbodens des auf Rasenflächen und
Böschungen auf der Baustelle und in Mieten an einer
von der
Bauleitung  zu bezeichnenden Stelle zur
Wiederverwendung
lagern. Mietenhöhe max. 1,50 m, messbar eingerichtet.
Abtragsdicke : 10 - 20 cm
Förderweg: < '500' m
Mietenbreite: 4 m

Abrechnung: Boden im eingebauten Zustand,
Profile lt. Gauss-Elling
Umrechnungsfaktor: 1,7 t/m³
Menge: 310,000 m³

**03.4 OBERBODEN ENTSORGEN**
Boden, Schadstoffklasse LAGA Z 0, EPP Z 0, DepV DK 0,
AVV-Nr. 17 05 04, von Zwischenlager nach Unterlagen
des AG
laden, fördern und entsorgen.
Abgerechnet wird die lose Menge am Zwischenlager.
Boden in das Eigentum des AN übernehmen und einer
Entsorgung nach Wahl des AN zuführen.

Umrechnungsfaktor: 1,4 t/m³
Menge: 60,000 m³

**03.5 AUFTRAGSFLÄCHEN LOCKERN**
Verdichtete Auftragsflächen vor Andecken des
Oberbodens 20
cm tief aufreißen. Abstand der Aufreißer max. 30 cm.
Menge: 1000,000 m²

**03.6 OBERBODEN LAGERND ANDECKEN**
Vegetationsschicht aus lagerndem Oberboden herstellen
und
laut Planung profilieren.
Ausführung: auf Rohbodenplanum
frei von Wurzelunkräutern und Steinen > 5 cm
Einbauort: in Teil- und Böschungsflächen
Einbaudicke : Rasen 20 cm, Pflanzflächen 40 cm

Abrechnung: Boden im eingebauten Zustand,
Profile lt. Gauss-Elling
Umrechnungsfaktor: 1,7 t/m³
Menge: 250,000 m³

**03.7 OBERBODEN LIEFERN UND ANDECKEN**
Vegetationsschicht aus zu liefernden Oberboden
herstellen.
Oberboden, gesiebt ist zu liefern und anzudecken
Ausführung: Auf Rohbodenplanum
Bodengruppe: 1 frei von Wurzelunkräutern und Steinen >
5
cm
Einbauort: in Teilflächen
Einbaudicke: Rasen 20 cm, Pflanzflächen 40 cm

Abrechnung: Boden im eingebauten Zustand,
Profile lt. Gauss-Elling
Umrechnungsfaktor: 1,7 t/m³
Menge: 5,000 m³

**03.8 BODENABTRAG UND ZWISCHENLAGERN**
Rohboden und Unterbaumaterial profilgerecht lösen
transportieren zum lagern auf Baustelle gem Angaben
Bauleitung. Die Leistung beinhaltet d. Herstellen d.
groben
Rohplanie nach Höhenkoten Toleranz +- 5 cm. Vor
Arbeitsbeginn Aufmaß mit der Bauleitung.
Homogenbereich: 'E1 + E2'
Abtragsdicke: bis '60' cm
zu bezeichnenden Stelle zur Abfuhr lagern. Mietenhöhe
max.
3,00 m, messbar eingerichtet.
Förderweg: < '500' m
Mietenbreite: 12 m
Umrechnungsfaktor Boden verdichtet 1,70 t/m³
Umrechnungsfaktor Boden auf Miete 1,53 t/m³
Menge: 200,000 m³

**03.9 ZULAGE BODENABTRAG - AUSHUB ÜBER LEITUNGEN**
Zuschlag für Arbeiten über Kabel und Leitungen Diese
sind
vor Arbeitsbeginn zu sondieren/freizulegen. Ggf.
notwendige
Abschaltungen sind mit dem Energieversorger
abzustimmen.
Menge: 50,000 m

**03.10 BODENABTRAG REGENRÜCKHALTUNG**
Rohboden und Unterbaumaterial profilgerecht lösen
transportieren zum lagern auf Baustelle gem Angaben
Bauleitung. Die Leistung beinhaltet d. Herstellen d.
groben
Rohplanie nach Höhenkoten Toleranz +- 5 cm. Vor
Arbeitsbeginn Aufmaß mit der Bauleitung.
Homogenbereich: 'E1 + E2'
Abtragsdicke: 500 cm
zu bezeichnenden Stelle zur Abfuhr lagern. Mietenhöhe
max.
3,00 m, messbar eingerichtet.
Förderweg: < '500' m
Mietenbreite: 12 m
Umrechnungsfaktor Boden verdichtet 1,70 t/m³
Umrechnungsfaktor Boden auf Miete 1,53 t/m³
Menge: 400,000 m³

**03.11 BODENPROBE-ANALYSE**
Probenehmen inkl. Vor- und Nachbereitung; Einschl. An-
und
Abfahrt. Gestellung aller für die Probenahme
erforderlichen
Gerätschaften und Probengefäße; Probenahme gemäß LAGA
PN98 und Deponie-Info 3;
labortechnische Untersuchung der Laborproben auf die
Parameter gem. DepV (Anhang, Tab. 2, Spalte 5) und LAGA
M20 (Tab. II.1.2-2 und II.1.2-3) sowie bei passender
Kornverteilung nach EPP; Einstufung und
abfallrechtliche
Bewertung der Analysenergebnisse in Form eines
Kurzberichtes.
Menge: 4,000 St

**03.12 BODEN ENTSORGEN Z 0**
Boden entsorgen nach EPP Z 0 (Verfüllkategorie A)
AVV-Nr. 17 05 04, von Zwischenlager nach Unterlagen
des AG
laden, fördern und entsorgen.
Abgerechnet wird die lose Menge am Zwischenlager.
Boden in das Eigentum des AN übernehmen und einer
Entsorgung nach Wahl des AN zuführen.
Homogenbereiche E1 + E2
Umrechnungsfaktor Boden verdichtet 1,70 t/m³
Umrechnungsfaktor Boden auf Miete 1,53 t/m³
Menge: 1000,000 m³

**03.13 ZULAGE BODEN ENTSORGEN - EPP Z 1.1**
Zulage zu Boden entsorgen nach EPP Z 0
(Verfüllkategorie B)
AVV-Nr. 17 05 04, von Zwischenlager nach Unterlagen
des AG
laden, fördern und entsorgen, hier jedoch EPP Z 1.1
Menge: 900,000 m³

**03.14 ZULAGE BODEN ENTSORGEN - EPP Z 1.2**
Zulage zu Boden entsorgen nach EPP Z 0
(Verfüllkategorie B)
AVV-Nr. 17 05 04, von Zwischenlager nach Unterlagen
des AG
laden, fördern und entsorgen, hier jedoch EPP Z 1.2.
Menge: 100,000 m³

**03.15 BAUSEITS LAGERNDEN BODEN EINBAUEN**
Rohboden zur  Geländemodellierung, bauseits gelagert in
Mieten auf Baugrundstück, profilgerecht einbauen und
auf
97% Proktor (DPR) verdichten.
Homogenbereich 'E1 + E2'
Einbaudicke: 0-120 cm
Förderweg:- '500' m
Umrechnungsfaktor Boden verdichtet 1,70 t/m³
Umrechnungsfaktor Boden auf Miete 1,53 t/m³
Menge: 50,000 m³

**03.16 VERFÜLLMATERIAL LIEFERN UND EINBAUEN**
profilgemäß einbauen und verdichten.
Material: Verfüllmaterial, nichtbindig, grobkörnig in
Lagen bis
zu max. 40 cm einbauen, statisch gut verdichten. Die
Leistung beinhaltet d. Herstellen d. groben Rohplanie
nach
Höhenkoten Toleranz +- 5 cm.
Verformungsmodul EV2: > 80MN/m²
Menge: 50,000 m³

**03.17 HANDAUSHUB**
Handaushub an Abwasserleitungen, E-Kabel und sonstigen
Hindernissen im Erdbereich. Das Material ist auf der
Baustelle
seitlich zu lagern.
Förderweg: < '500' m
Tiefe: -175 cm
Homogenbereich 'E1 + E2'
Umrechnungsfaktor Boden verdichtet 1,70 t/m³
Umrechnungsfaktor Boden auf Miete 1,53 t/m³
Menge: 20,000 m³

**03.18 GRABENAUSHUB FUNDAMENT UND EINBAU**
Boden für Streifen und Blockfundamente profilgerecht
lösen,
laden und transportieren zum lagern auf Baustelle gem
Angaben Bauleitung. Die Leistung beinhaltet d.
Herstellen d.
groben Rohplanie nach Höhenkoten Toleranz +- 5 cm. Vor
Arbeitsbeginn Aufmaß mit der Bauleitung.
Homogenbereich: 'E1 + E2'
Aushubtiefe ab Grobplanum: 0 - 120cm
Breite: 50-150cm
Auf zu bezeichnenden Stelle zur Abfuhr lagern.
Mietenhöhe
max. 3,00 m, messbar eingerichtet.
Förderweg: < '500' m
Mietenbreite: 12 m
Menge: 50,000 m³

**03.19 GRABENAUSHUB KANAL -100 CM**
Grabenaushub für  Entwässerungsleitungen herstellen.
Material profilgerecht lösen und seitlich lagern.
Grabenmehrbreiten bei Mehrfachleitungen sind nach DIN
EN
1610 auszuführen und werden vergütet. Die Grabensohle
ist
zu verdichten.
Aushubtiefe: - 100 cm
Aushubbreite: 60 cm
Menge: 180,000 m³

**03.20 GRABENAUSHUB KANAL -175 CM**
Grabenaushub für  Entwässerungsleitungen herstellen.
Material profilgerecht lösen und seitlich lagern.
Notwendige Verbauungen nach getrennter Position.
Grabenmehrbreiten bei Mehrfachleitungen sind nach DIN
EN
1610 auszuführen und werden vergütet. Die Grabensohle
ist
zu verdichten.
Ausführung:
Homogenbereiche E1 + E2
Aushubtiefe:  - 175 cm
Aushubbreite: - 80 cm
Menge: 100,000 m³

**03.21 GRABENAUSHUB KANAL -250 CM**
Grabenaushub für  Entwässerungsleitungen herstellen.
Material profilgerecht lösen und seitlich lagern.
Notwendige Verbauungen nach getrennter Position.
Grabenmehrbreiten bei Mehrfachleitungen sind nach DIN
EN
1610 auszuführen und werden vergütet. Die Grabensohle
ist
zu verdichten.
Homogenbereiche E1 + E2
Aushubtiefe: - 250 cm
Aushubbreite: - 90cm
Menge: 100,000 m³

**03.22 GRABENAUSHUB KANAL -400 CM**
Grabenaushub für  Entwässerungsleitungen herstellen.
Material profilgerecht lösen und seitlich lagern.
Notwendige Verbauungen nach getrennter Position.
Grabenmehrbreiten bei Mehrfachleitungen sind nach DIN
EN
1610 auszuführen und werden vergütet. Die Grabensohle
ist
zu verdichten.
Ausführung:
Homogenbereiche E1 + E2
Aushubtiefe: - 400 cm
Aushubbreite: - 90cm
Menge: 350,000 m³

**03.23 ROHRGRABEN AUSHEBEN**
(für Wasserleitungs-Versorgungsleitungen) für verbaute
und
offene Baugrube und seitlich lagern, einschl.
Wiedereinbau
(lagenweise Verfüllen und Verdichten des vorhandenen
Aushub- bzw. Austauschmaterials) bzw. Abfuhr des
verdrängten Aushubmaterials auf Lagerfläche
Bodenaushub.
Abrechnungsbreite lt. ZTV-Wa: b = 1,00 m
Hauptleitung (Normale Rohrgrabentiefe 1,50 m).
Die Vergütung für den Verbau, wie
- randgestützte Verbaueinheiten ("Krings" etc.)
- gleitende Verbaueinheiten
- Dielen-Kammerplattenverbau
- hydraulischer Pressverbau
sowie aller Nebenarbeiten wie deren Aufhöhungen und
Nebenleistungen nach DIN 18303 ist in den Einheitspreis einzukalkulieren.
Menge: 650,000 m³

**03.24 VERBAU 0-250 CM**
Verbau nur für Schachtgruben bei Kanalanschluß mit
Aussteifung. Art des Verbaus: nach Wahl des
Auftragnehmers
Verbautiefe bis 2,50 m. Ausführung gem. DIN EN 1610.
Verbau wieder beseitigen.
Menge: 150,000 m²

**03.25 VERBAU 250-400 CM**
Verbau nur für Schachtgruben bei Kanalanschluß mit
Aussteifung. Art des Verbaus: nach Wahl des
Auftragnehmers
Verbautiefe 2,50 m - 4,00 m. Ausführung gem. DIN EN
1610.
Verbau wieder beseitigen.
Menge: 150,000 m²

**03.26 VERBAU MIT GRABENVERBAUGERÄT 0-250 CM**
Verbau mit Grabenverbaugerät DIN 4124
Höhe Verbau: 0-2,5 m
Breite Sohle zwischen Bekleidungen: 0,9 - 2,1
herstellen und wieder rückbauen
Menge: 250,000 m²

**03.27 VERBAU MIT GRABENVERBAUGERÄT 250-400 CM**
Verbau mit Grabenverbaugerät DIN 4124
Höhe Verbau: 2,5-4,0 m
Breite Sohle zwischen Bekleidungen: 0,9 - 2,1
herstellen und wieder rückbauen
Menge: 250,000 m²

**03.28 VERFÜLLUNG ENTWÄSSERUNGSGRÄBEN 0-100 CM**
Verfüllung Entwässerungsgräben
Seitlich lagerndes Hinterfüllmateriall nach Wahl des AG
einbauen und verdichten.
Grabentiefe: 0-1,00 m.
Ort: Leitungsgräben außerhalb des Gebäudes
Grabenbreite: siehe Position Grabenaushub
Matrial: seitlich lagernd
Verdichtung: Lagenweise, nach DIN EN 1610.
Verfüllung von vorgenannten Gräben
Menge: 150,000 m³

**03.29 VERFÜLLUNG ENTWÄSSERUNGSGRÄBEN 100-175 CM**
Verfüllung Entwässerungsgräben
Seitlich lagerndes Hinterfüllmateriall nach Wahl des AG
einbauen und verdichten.
Grabentiefe: 1,00-1,75 m.
Ort: Leitungsgräben außerhalb des Gebäudes
Grabenbreite: siehe Position Grabenaushub
Matrial: seitlich lagernd
Verdichtung: Lagenweise, nach DIN EN 1610.
Verfüllung von vorgenannten Gräben
Menge: 80,000 m³

**03.30 VERFÜLLUNG ENTWÄSSERUNGSGRÄBEN 175-250 CM**
Verfüllung Entwässerungsgräben
Seitlich lagerndes Hinterfüllmateriall nach Wahl des AG
einbauen und verdichten.
Grabentiefe: 1,75 - 2,50 m.
Ort: Leitungsgräben außerhalb des Gebäudes
Grabenbreite: siehe Position Grabenaushub
Matrial: seitlich lagernd
Verdichtung: Lagenweise, nach DIN EN 1610.
Verfüllung von vorgenannten Gräben
Menge: 80,000 m³

**03.31 VERFÜLLUNG ENTWÄSSERUNGSGRÄBEN 250-400 CM**
Verfüllung Entwässerungsgräben
Seitlich lagerndes Hinterfüllmateriall nach Wahl des AG
einbauen und verdichten.
Grabentiefe: 2,50 - 4,00 m.
Ort: Leitungsgräben außerhalb des Gebäudes
Grabenbreite: siehe Position Grabenaushub
Matrial: seitlich lagernd
Verdichtung: Lagenweise, nach DIN EN 1610.
Verfüllung von vorgenannten Gräben
Menge: 300,000 m³

**03.32 GRABENAUSHUB ELEKTRO - OHNE SANDBETTUNG**
Grabenaushub für Elektroleitungen herstellen. Material
profilgerecht lösen, seitlich lagern und später wieder
verfüllen
und lageweise verdichten. Der verdrängte Boden ist
seitlich
im Gelände einzuplanieren.

Homogenbereich: 'E1 + E2'
Aushubtiefe: 40 cm
Aushubbreite: 40 cm
Menge: 120,000 m³

**03.33 UNTERFAHREN VON ROHR- UND KABELLEITUNGEN**
Vorh. Leitungen Sichern, seitlich ablegen und
eventuell aufhängen.
rechtwinklig o. schräg verlaufend
Menge: 25,000 m

**03.34 UNTERFAHREN VON ROHR- UND KABELLEITUNGEN**
Vorh. Leitungen Sichern, seitlich ablegen und eventuell
aufhängen.
Längs verlaufend
Menge: 25,000 m

**03.35 AUSHUBMASSE VERFAHREN**
Verdrängte oder zur Wiederverfüllung ungeeignete
Aushubmasse sind nach Beurteilung der Bauleitung
aufzuladen und auf dem Gelände zu verfahren.
Der Förderweg beträgt ca. '500' m.
Der Lagerort wird durch den Bauherrn vorgegeben.
Eingeschlossen sind dabei alle anfallenden
Nebenleistungen
wie Aufalden, Abkippen, Fahrzeug- und Personalkosten.
Das Aufmaß erfolgt in fester Masse, im Abtrag gemessen.
Zu bezeichnenden Stelle zur Abfuhr lagern. Mietenhöhe
max.
3,00 m, messbar eingerichtet.
Mietenbreite: 12 m
Menge: 200,000 m³

**03.36 HERSTELLEN VON SUCHSCHLITZEN**
für die Feststellung der Lage von Leitungen (Wasser,
Post,
EVU) einschl. dem erforderlichen Handaushub und der
Wiederverfüllung.
Breite:  bis zu 0,8m
Tiefe: bis zu 1,5 m
Länge: bis zu 2,5m
Menge: 15,000 St

**03.37 SAND LIEFERN UND EINBAUEN**
Körnige, ungebundene Baustoffe wie Sand oder dgl.,
geeignet nach DIN EN 1610 als Verfüllmaterial in der
Leitungszone von Leitungen und Kabeln, liefern und
einbauen.
Abrechnung nach Aufmaß auf LKW oder Lieferscheinen.
Menge: 5,000 m³

**03.38 WURZELSCHUTZ AUS PLATTEN**
Vorhandene Entwässerungsleitungen durch senkrecht
stehende verrottungsfeste Kunststoffplatten schützen.
Länge: 200 cm,
Höhe : 100 cm
Stöße verbunden bzw. > 20 cm überlappend.
Notwendige Erdarbeiten sind einzukalkulieren.
Einbautiefe
Menge: 20,000 m

### Titel 04 KANALISATIONS- UND ENTWÄSSERUNGSARBEITEN

**04.1 ENTWÄSSERUNGSLEITUNG AUS PP-MD DN 150**
Vollwandrohre und Formteile aus Polypropylen (PP-MD)
gemäß DIN EN 14758-1 mit werkseitig eingelegtem
Dreifach-Dichtsystem gemäß DIN EN 681-1
Ringsteifigkeit gemäß DIN EN ISO 9969 >10KN/m²
Alle Formteile haben eine tatsächlich gemessene
Ringsteifigkeit, die gemäß der EN ISO 13967 deutlich
über 16
kN/m² liegt
Beschriebene Rohre für Entwässerungs-, SSK- Leitungen
liefern und in vorbereitete Gräben im vorgeschriebenen
Gefälle verlegen und dichten.
Für Formstücke wird je 1m pro Stück auf die
Abrechnungsmenge zugeschlagen.
Material: PP-MD
DN/OD: 150
Menge: 100,000 m

**04.2 ENTWÄSSERUNGSLEITUNG AUS PP-MD DN 200**
Vollwandrohre und Formteile aus Polypropylen (PP-MD)
gemäß DIN EN 14758-1 mit werkseitig eingelegtem
Dreifach-Dichtsystem gemäß DIN EN 681-1
Ringsteifigkeit gemäß DIN EN ISO 9969 >10KN/m²
Alle Formteile haben eine tatsächlich gemessene
Ringsteifigkeit, die gemäß der EN ISO 13967 deutlich
über 16
kN/m² liegt
Beschriebene Rohre für Entwässerungs-, SSK- Leitungen
liefern und in vorbereitete Gräben im vorgeschriebenen
Gefälle verlegen und dichten.
Für Formstücke wird je 1m pro Stück auf die
Abrechnungsmenge zugeschlagen.
Material: PP-MD
DN/OD: 200
Menge: 30,000 m

**04.3 VOLLUMMANTELUNG AUS SPLITT FÜR ROHRE DN 150**
Körnung 0/16 mm inkl. Sohlbettung (d = 15cm),
Seitenraumverfüllung und Überdeckung (d = 15cm), analog
DIN EN 1610 herstellen, und fachgerecht und sorgfältig
entsprechend den Verlegerichtlinien der Rohrhersteller
bzw.
des AG verdichten inkl. Materiallieferung für: DN 150
mm
Menge: 80,000 m

**04.4 VOLLUMMANTELUNG AUS SPLITT FÜR ROHRE DN 200**
Körnung 0/16 mm inkl. Sohlbettung (d = 15cm),
Seitenraumverfüllung und Überdeckung (d = 15cm), analog
DIN EN 1610 herstellen, und fachgerecht und sorgfältig
entsprechend den Verlegerichtlinien der Rohrhersteller
bzw.
des AG verdichten inkl. Materiallieferung für: DN 200
mm
Menge: 20,000 m

**04.5 EINBRINGEN EINER ABDECKZONE FÜR ROHRE DN 150**
analog DIN EN 1610 und den Verlegerichtlinien der
Rohrhersteller mit geeignetem Material (Körnung 0,1
bis max.
40 mm) bis 30 cm über dem Rohrscheitel auf voller
Grabenbreite herstellen und entsprechend verdichten,
inkl
Materiallieferung für: DN 150 mm
Menge: 80,000 m

**04.6 EINBRINGEN EINER ABDECKZONE FÜR ROHRE DN 200**
analog DIN EN 1610 und den Verlegerichtlinien der
Rohrhersteller mit geeignetem Material (Körnung 0,1
bis max.
40 mm) bis 30 cm über dem Rohrscheitel auf voller
Grabenbreite herstellen und entsprechend verdichten,
inkl
Materiallieferung für: DN 200 mm
Menge: 20,000 m

**04.7 ROHRLEITUNG AUF DICHTHEIT PRÜFEN PP-MD DN 150**
nach DIN EN 1610 bzw. unter Berücksichtigung des
Merkblatt
Nr. 4.3/6 des Bayer. Landesamt für Wasserwirtschaft auf
Dichtheit (Luft oder Wasser) prüfen (nur
Schmutzwasser).
DN 150 mm
Menge: 60,000 m

**04.8 KANALFERNSEHUNTERSUCHUNG PP-MD DN 150**
Filmen der Kanalhaltungen mit Video - Kamera
einschließlich
Lieferung des Kanalbefund-Berichtes. Grundlage der
Leistungsbeschreibung ist das ATV - Merkblatt M 143
Teil 2
Es ist eine Kamera zu verwenden, bei der eine
einwandfreie
Beurteilung der Rohrleitung möglich wird. Der AG bzw.
die
Bauleitung ist vor der Kanalfernsehuntersuchung zu
verständigen.
Vor dem Einsatz der Farbkamera muß die Farbechtheit der
Bildwiedergabe durch Betrachtung eines
Farbbalkenmusters
nachgewiesen werden. Die Muster sind durch die bei der
Inspektion verwendete Beleuchtungseinrichtung ohne
Fremdlicht auszuleuchten.
Vor der Filmung hat der AN die Rohrleitung zu spülen
bzw. zu
säubern. Das Spülen ist Bestandteil dieser Position
und wird
nicht gesondert verrechnet.
Gereinigten Kanal mittels fahrbarer
Farb-Schwenkkopfkamera
(PAL-Norm) mit Macro- und Microfocus - Ausstattung
(Schwenk - Drehbereich bei 190/ 360 Grad) mit
Blendenautomatik, farbtemperaturgesteuert und
Halogenbeleuchtung inspizieren.
Das Umsetzen der TV-Anlage und Aufbau für einen neuen
Haltungsabschnitt wird nicht gesondert vergütet.
Die Fahrgeschwindigkeiten von 15 cm / s sind nicht zu
überschreiten.
Weitergabe der TV-Untersuchungsdaten in digitaler Form
im
ISYBAU-Austauschformat Typ ZF (inkl. zugehörige
Steuerdatei im XML-Format) sowie im Videoformat MPEG 4
(mittlere bis hohe Auflösung) auf DVD-R. Ein Protokoll
unter
Anwendung der Beschreibungsschemata nach Anlage 2 zu
ATV-Merkblatt M 143, Teil 2, in Sonderfällen
zusätzlich freie
Beschreibung in vollem Wortlaut zur erweiterten
Erläuterung
ist ebenfalls zu übergeben.
Für Rohre DN 150 mm
Menge: 80,000 m

**04.9 KANALFERNSEHUNTERSUCHUNG PP-MD DN 200**
Filmen der Kanalhaltungen mit Video - Kamera
einschließlich
Lieferung des Kanalbefund-Berichtes. Grundlage der
Leistungsbeschreibung ist das ATV - Merkblatt M 143
Teil 2
Es ist eine Kamera zu verwenden, bei der eine
einwandfreie
Beurteilung der Rohrleitung möglich wird. Der AG bzw.
die
Bauleitung ist vor der Kanalfernsehuntersuchung zu
verständigen.
Vor dem Einsatz der Farbkamera muß die Farbechtheit der
Bildwiedergabe durch Betrachtung eines
Farbbalkenmusters
nachgewiesen werden. Die Muster sind durch die bei der
Inspektion verwendete Beleuchtungseinrichtung ohne
Fremdlicht auszuleuchten.
Vor der Filmung hat der AN die Rohrleitung zu spülen
bzw. zu
säubern. Das Spülen ist Bestandteil dieser Position
und wird
nicht gesondert verrechnet.
Gereinigten Kanal mittels fahrbarer
Farb-Schwenkkopfkamera
(PAL-Norm) mit Macro- und Microfocus - Ausstattung
(Schwenk - Drehbereich bei 190/ 360 Grad) mit
Blendenautomatik, farbtemperaturgesteuert und
Halogenbeleuchtung inspizieren.
Das Umsetzen der TV-Anlage und Aufbau für einen neuen
Haltungsabschnitt wird nicht gesondert vergütet.
Die Fahrgeschwindigkeiten von 15 cm / s sind nicht zu
überschreiten.
Weitergabe der TV-Untersuchungsdaten in digitaler Form
im
ISYBAU-Austauschformat Typ ZF (inkl. zugehörige
Steuerdatei im XML-Format) sowie im Videoformat MPEG 4
(mittlere bis hohe Auflösung) auf DVD-R. Ein Protokoll
unter
Anwendung der Beschreibungsschemata nach Anlage 2 zu
ATV-Merkblatt M 143, Teil 2, in Sonderfällen
zusätzlich freie
Beschreibung in vollem Wortlaut zur erweiterten
Erläuterung
ist ebenfalls zu übergeben.
Für Rohre DN 200 mm
Menge: 20,000 m

**04.10 PE 100, da 50 x 4,6 SDR 11 LIEFERN UND VERLEGEN**
Druckrohr aus PE 100 RC
für Abwasser, DVGW zugelassen, mit glatten
Enden, Farbe schwarz, Schweißverbindung wird ges.
vergütet, liefern und auslegen auf Rollenlagerböcke.
PE100,  da 50x4,6 SDR 11
Menge: 80,000 m

**04.11 ABWASSERLEITUNG MARKIEREN**
Rohrleitung markieren mit Trassenwarnband
aus PVC, intensiv leuchtend mit eingearbeitetem
Ortungsdraht aus Edelstahl, Trassenwarnband
liefern mit Kennzeichnungsaufdruck "Achtung
Abwasser", sowie Verlegung ca. 30 cm
über Rohrscheitel.
An Armaturen ist der Ortungsdraht bis in die
Straßenkappe +50 cm Mehrlänge einzuziehen.
Die unterbrechungsfreie Leiterverbindung ist
zu gewährleisten.
Menge: 80,000 m

**04.12 PE 100, 50 SDR 11**
PE Rohrschnitt 50 SDR 11 für erforderliche
Passschnitte am Rohrtrang an Zwangspunkten
herstellen, einschließlich aller Nebenarbeiten.
Menge: 5,000 St

**04.13 E-MUFFE 50 SDR 11**
*** Bezugsbeschreibung
E-Muffe, inkl. Rohrvorbereitung an
Druckrohrleitungen für Abwasser,
aus PE100 DIN 8074 und 8075,
50 SDR 11
Menge: 5,000 St

**04.14 E-WINKEL 90 SDR 11, 45 GRAD**
*** wie Position 04.13
DA 90, SDR 11
E-Winkel 45 Grad
Menge: 1,000 St

**04.15 E-WINKEL 90 SDR 11, 22 GRAD**
*** wie Position 04.13
DA 90, SDR 11
E-Winkel 22 Grad
Menge: 1,000 St

**04.16 VORSCHWEIßBUNDE PE 100 50 SDR 11**
für Losflansch mit Sphärogusseinlage, Flanschenanschlussmaße nach DIN 2501, liefern und einbauen
einschl. Beistellung des kompletten Verbindungsschraubensatzes.
50 SDR 11
Menge: 5,000 St

**04.17 LOSFLANSCH Da 50 SDR 11**
Losflansch für Vorschweißbunde, aus duktilem Gußeisen,
bituminiert, Flanschanschlußmaße DIN 28605, PN 10,
als Zulage zu Druckrohr aus PE-HD
PE100 50 SDR 11
Menge: 1,000 St

**04.18 ABWASSERHEBEANLAGE**
Abwasserhebeanlagen-Sammelbehälter Unterflur zum
Sammeln und automatischen Heben von fäkalienfreiem
sowie
fäkalienhaltigem (je nach Aufsatzstück und
Pumpentechnik)
Abwasser über die Rückstauebene, für den Einbau in die
Bodenplatte, geprüft gemäß DIN EN 12050-1 & -2

Sammelbehälter aus Polyethylen mit großer
Revisionsöffnung
zur einfachen Wartung, ø 480 mm, Behälterabmessungen
(DxH): Ø850 x 1000 mm

Behälter-Gesamtvolumen: 380 Liter

Anschluss Zulaufleitung: für Kunststoffrohr geeignet

1x Zulauf DN 100 Forsheda, Zulaufhöhe 455 mm Rohrsohle
ab OK RFB, NV=170 l

1x Zulauf DN 100 Spitzende, Zulaufhöhe 605 mm Rohrsohle
ab OK RFB, NV=115 l,

1x Zulauf DN 150 Spitzende, Zulaufhöhe 630 mm Rohrsohle
ab OK RFB, NV=105 l

2x Zulauf DN 100 Spitzende, Zulaufhöhe 655 mm Rohrsohle
ab OK RFB, NV=100 l

1x Zulauf DN 100 Forsheda, Zulaufhöhe 805 mm Rohrsohle
ab OK RFB, NV=50 l

1x Zulauf DN 100 Forsheda,Zulaufhöhe 875 mm Rohrsohle
ab
OK RFB, NV=30 l

Integrierte Traverse mit Doppel-Spezial-Kugel-
Rückflussverhinderer, werkzeuglose De-/Montage der
Pumpe
per Überwasserkupplungsautomatik möglich

Anschluss Druckleitung:
Anschlusshöhe: 375 mm Rohrsohle ab Oberkante
Rohfußboden (OK RFB), Druckabgang PE-HD: Spitzende DN50
(Ø50mm), Klemmverschraubung auf 1 1/2" IG liegt bei

Anschluss Entlüftungsleitung: Stutzen DN 70 für
Kunststoff
oder SML-Rohr geeignet
Anschlusshöhe: 437,5 mm Rohrsohle ab OK RFB

weitere Anschlüsse:
Kabeldurchführung DN100 Spitzende, 455 mm Rohrsohle ab
OK RFB

Gesamteinbautiefe mit PE- Aufsatzstück: 1070-1205 mm

Lieferumfang:
Sammelbehälter Unterflur-Ausführung, stabiler
Bauzeitschutzdeckel aus Holz, Traverse mit
Doppel-Rückflussverhinderer, Klemmverschraubung 50mm/ 1
1/2"G

Schaltgerät für Pumpen bis 5,5 kW
Die Pumpensteuerung Multi Control Duo wird zur
Niveauregulierung von Flüssigkeitsständen eingesetzt.
Der Füllstand wird wahlweise über Staudruck,
Lufteinperlung,
externen Sensor (4-20mA) oder Schwimmerschalter
ermittelt.
Das Motorschütz steuert direkt zwei Pumpen bis max.
5,5 kW
Leistung an.
Weiterhin stehen 5 Relaiskontakte zur Ausgabe von
Störmeldungen zur Verfügung. Die Bedienung u.
Einstellung
ist sehr einfach. Alle Werte können auf dem LC-Display
abgefragt werden. LEDs signalisieren Betriebszustände
und
Störmeldungen. Es stehen Taster für die Hand -0-Auto
Funktion zur Verfügung.
- LCD Klartext Anzeige
- Hand - 0 - Auto Funktion
- Quittierungstaster
- Zwangseinschaltung der Pumpe
- interner akustischer Alarm (ca. 85 dB)
- Hochwasseralarm potentialfrei
- Betriebsstundenzähler
- hohe Störfestigkeit
- ATEX Mode
- thermische u. elektrische Überwachung der Pumpe
- Pumpenabschaltung über Ausschaltpunkt u. Nachlauf
- elektronische Überwachung des Motorstroms
- variabler Staffelanlauf (Einschaltverzögerung)
- Sammelstörmeldung potentialfrei u. potential gebunden
- Speicher Anzahl Pumpenstarts
- Amperemeter
- einfache Bedienung
- Service Mode
- Niveauerfassung wahlweise durch internen
Druckwandler,
externe 4-20mA Sonde oder Schwimmerschalter
- Messbereich der externen 4-20 mA Niveausonde über das
Menü im Bereich von 0-12,5m wählbar
- im Handbetrieb schalten die Pumpen nach 2 Minuten
Laufzeit automatisch ab
- Anbindung an Fernwirksysteme über digitale u.
analoge Ein-
u. Ausgänge
- alle Einstellungen u. Störmeldungen bleiben nach
Stromausfall erhalten
- Reserveeingänge für Fernwirkmodul, Zeitschaltuhr oder
sonstiges
- Drehfeld- und Phasenausfallkontrolle (über das Menü
zu
aktivieren)
- Laufzeitüberwachung
- Eingang für Schwimmerschalter Trockenlaufschutz
- Analogausgänge 0-10 V und 4-20 mA
- Fehlerspeicher
- vormontiertes Drehstromkabel 5x4 mm2 und CEE
16-Stecker mit Phasenwender
- Gehäusegröße BxHxT : 320 x 300 x 120 mm
- Betriebsspannung: 400V
- Frequenz: 50/60 Hz
- Steuerspannung: 230 V/AC/50/Hz
- Leistungsaufnahme im Ruhebetrieb: max. 10 VA
Temperaturbereich:-20bis+ 60Grad Celsius
- Schutzart IP54
Menüsprache frei wählbar: deutsch, englisch,
schwedisch,
tschechisch, italienisch, französisch, niederländisch,
spanisch,
portugiesisch
Bestehend aus:  Schaltgerät Duo, steckerfertig mit 1,5m
Anschlusskabel u. CEE 16-Stecker (kann ggf. auf
CEE32-Stecker umgerüstet werden) 20m pneumatischer
Steuerleitung 8 x 1,5 mm Staudruckglocke
Kabeldurchführung
Einbau- und Bedienungsanleitung
Schaltgerät an trockener wettergeschützter Stelle
montieren

ACO Druckaufnehmer 4-20 mA, für die Niveauerfassung in
explosionsgefährdeten Bereichen, 0-200 mbar, Gehäuse
aus
CrNi- Stahl, Schutzart IP68, Kabellänge: 20 m, Abmaße:
250mm x DM 22mm, Temperaturbereich: -10  50 Grad C,

Sicherheitsbarriere für Druckaufnehmer 4-20 mA und
Schwimmerschalter (fäkalienhaltig) zur Trennung von
Ex-gefährdetem u. sicherem Bereich inkl. Gehäuse

Klebeflansch für Muli-Flex Hebeanlage Unterflur für den
Anschluss einer bauseitigen Dichtungsbahn/ Dampfsperre
auf
OK Bodenplatte,

PVC-U Druckleitungsset AD 63 (ID 55), zur Ausbildung
der
Druckleitung in der Grund-/ Bodenplatte, max. Druck: 6
bar,
Temperaturbereich: -10 bis +55°C, Anschluss: 1 1/2" AG,

Lieferung bestehend aus:
- 7,5 m Druckleitungsschlauch AD 63 aus PVC-U
- geklebte Übergangsmuffe 63/55- 1 1/2" AG

Signalanlage mit GSM-Modul V4.0, mit netzunabhängigem
Alarm,

Das Gerät wird zur Übertragung von Alarmmeldungen/
Potentialfreien Kontakten auf Mobiltelefone per SMS
eingesetzt. Parametrierung und Konfiguration über App
(Android & iOs).

Geeignet u.a. für:
- Muli-Hebeanlagen
- Pumpstationen
- Fettabscheider
- Fettschichtdickenmessung
- verfahrenstechnische Anlagen
- Rückstauautomat Quatrix-K Typ 3F
- Sinkamat-K (Unterflur)-Duo

Frequenzbänder: Cat-M, Cat-NB, LTE, 5G, GSM,
Stromaufnahme: Ruhezustand <7 W, 6 digitale Eingänge
mit
wählbarem Meldetext sowie Zustandsanzeige per LED, 1
Analogeingang (4-20 mA), 3 schaltbare Digitalausgänge
mittels SMS oder per Zuweisung zu digitalem Eingang,
Statusabfrage per SMS möglich,

Gehäuse aus Polycarbonat: 192 x 150(mit
Kabelverschraubung) x 100 mm (BxHxT,Betriebsspannung:
230 V/AC 50/60 Hz, Schutzart: IP 54, Akku: 12 V 1,2 AH
(Bleigel), Alarmausgang: 12 V 1 A max. für Signalhupe
oder
Blitzleuchte, Schaltkontakte SSM: max. 4A/250V/AC1,
Relaisausgänge: max. 1A/250V/AC1.

2 x Abwasser- und Fäkalientauchpumpe mit Schneidwerk
mit
montierter Muli-Flex Kupplungsklaue, für
fäkalienhaltiges
Abwasser,

Motorgehäuse, Kreiselkammer und Laufrad aus GG-25,
Motorwelle, Schrauben und Muttern aus Edelstahl,
Schneidwerk und Schneidplatte aus Edelstahl 60 HRC,

Drehstrom-Ausführung,
Leistung: P1=2,1 kW, P2=1,5 kW,
Spannung: 400 V, 50 Hz, IN = 3,7 A,
Drehzahl: 2900 U/min,
Schutzart: IP 68,

Abdichtung: motorseitig durch Gleitringdichtung

Betriebsart: S1 (Dauerbetrieb im vollgetauchten
Zustand)

Explosionsgeschützte Ausführung,

Druckleitungsanschluss Innengewinde R 2", horizontal

mit 10 m Kabel mit freien Kabelenden,
Kabelverlängerung ist
ggf. bauseits durchzuführen,

Förderhöhe: H max. = 23 m
Fördermenge: Q max. = 6,5 l/s

Aufsatzsystem aus Kunststoff zu Abwasserhebeanlage
Muli-Flex, dreh- und höhenverstellbar, ermöglicht
stufenlose
Anpassung an den Bodenaufbau, für fäkalienhaltiges und
fäkalienfreies Abwasser geeignet,

Abdeckung Voronoi-Design, geruchdicht verschraubt,
Belastungsklasse: L15, Rutschhemmung: R10 / A geprüft
gemäß DIN EN 16165, Deckelabmessungen: 655x655 mm,
geschlossene Ausführung ohne Bodenablauf,

Zwischendeckel mit Schraubdeckel als Revisionsöffnung,
druckgeprüft bis 0,5bar, Gewindebolzen werden bauseits
eingebracht,

Lieferumfang:
Lippendichtring, Aufsatzstück, Flachdichtung, Abdeckung
Voronoi- Design, Zwischendeckel mit Schraubdeckel inkl.
Befestigungsmaterial

Höhenverstellungsbereich: 70-205 mm
Gesamteinbautiefe mit Behälter: 1070-1205 mm

Inbetriebnahme und Einweisung Abwasserhebeanlage

Die Inbetriebnahme beinhaltet folgende Punkte:

- An- und Abfahrt inkl. Arbeitszeit die unseren
Arbeitsumfang
der Inbetriebnahme nicht überschreiten
- Kontrolle der Installation
- Elektrische Prüfung
- Mechanische Prüfung
- Anlagenparametrierung
- Mehrfacher Probelauf
- Einweisung des Bedienpersonals
- Erstellung eine Inbetriebnahme-Checkliste

Vollständiger Einbau und Inbetriebnahme inkl. aller
notwendigen Kleinteile und Anschlussleistungen

Hersteller
'.........'
Menge: 1,000 St

**04.19 HERSTELLEN VON ROHRANSCHLÜSSEN AN BESTEHENDEN SCHACHT**
PP DN 150 mm einschließlich der Bohrung und des
Gerinneumbaus an den bestehenden Schacht.
Diese Position beinhaltet oben aufgeführte Arbeiten
inkl. der
gesamten Materiallieferung und Materialentsorgung,
sowie
der Wasserhaltung im Kanal. In dieser Position ist
zudem das
sorgfältige Freilegen (Handaushub) des bestehenden
Schachtes einzukalkulieren.
Menge: 1,000 St

**04.20 ANSCHLUSS AN VORHANDENE HALTUNGEN**
Herstellen eines Anschlußes an vorhandene
Entwässerungsleitungen, mittels einzubauenden Abzweig,
einschl. aller erforderl. Erdarbeiten, Paß- und
Formstücke und
fachgerechter  Dichtung.
Der Auftragnehmer ist für die weitere
Funktionsfähigkeit der
Leitungen verantwortlich. Verschmutzungen und
Beschädigungen gehen zu Lasten des Auftragnehmers.
Material: PP DN 400
Anschlußleitung: DN 400
Material PP/StB
Menge: 1,000 St

**04.21 FASSADENRINNE**
Fassaden- und Terrassenrinne in nicht überdachten
Bereichen, beidseitig integrierte Kiesleiste gegen
fassadenseitige Staunässe, 4mm Drainschlitze,
geschlossener
Rinnenboden (lagestabil bei der Verstellung),
werkseitig
vormontiertes Rostverriegelungs- und
Rinnenverbindungssystem, heraustrennbarer
Stichkanalanschluss, einliegender Rost, begehbar sowie
rollstuhlbefahrbar liefern und nach Herstellerangabe
einbauen. Entwässerung erfolgt durch Schlitze in die
Tragschicht
Inkl. verzinktem Maschenrost 30/50
Material: Stahl verzinkt
Baubreite: 15 cm
Bauhöhe: 10 cm
Menge: 20,000 m

**04.22 REGENROHRSANDFANG**
Regenrohrsandfang, Beton, Anschluß Regenrohr DN 80,
Ablauf DN 150, Abdeckung aus Gußeisen, incl. Eimer
einbauen und anschließen.
Geruchsverschluß: ohne
Höhe: 80 cm
Menge: 4,000 St

*Hinweis*
Bauwerke aus Ortbeton Für die Betonzusammensetzung und
Verarbeitung gelten die Bestimmungen der DIN 1045 (Neu)
und 1047. Für die Herstellung von wasserdurchlässigem
Beton für die Schachtbauwerke ist Transportbeton C 25/
35
mit  mind. 350 kgZ / cbm zu verwenden, mit einem
Wasserzementwert von 0,6 und einem Zuschlagsgemisch von
0 / 32 mm im Sieblinienbereich des Bildes 3 (DIN 1045)
liegend. Die Wassereindringtiefe nach DIN 1048 darf 5
cm
nicht überschreiten. Auf Verlangen sind
Eignungsprüfungen
ohne besondere Vergütung durchzuführen.Bei Vorliegen
aggressiver Wässer und Böden wird die Zementwahl vom AG
vorgeschrieben. Bei Schachtkammern von Bauwerken ist
stets
Zement mit hohem Sulfadwiederstand (HS-Zement) zu
verwenden.

Betonfertigteile (Schachtring, Konus, u. dgl.) Die
Betonfertigteile der Einsteigschächte sind
entsprechend neuer
DIN 4034 in verstärkter Wandausführung mit Einlage von
Rollgummiringen und Lastübertragungsringen in den
Stößen
auszuführen. Rauhe Betonfertigteile sind auf Verlangen
zu
glätten, z.B. durch Schlämmen. Falls vom AG nicht
anders
bestimmt ist, ist in jedem Einsteigschacht ein
Ausgleichsring
einzubauen.

Begu-Schachtabdeckungen und Begu-Aufsätze für
Straßeneinläufe Statt der vom AG im Leistungsbuch
angegebenen Fabrikate sind auch Fabrikate anderer
Hersteller
zugelassen, wenn diese dieselben Abmessungen und
Güteeigenschaften besitzen.

Abrechnung Die Tiefe der Schächte wird vom tiefsten
Punkt
der Schachtgerinnesohle bis Oberkante der
Schachtabdekkung gemessen. Der erforderliche Einbau von
Abzweigen anderer Kanalstrecken (einfach oder doppelt),
Abstürzen (Gefälleverziehungen bis max. 70 cm) oder
Verziehungen (vom kleineren auf großen Rohrdurchmesser)
innerhalb der Schachtsohlen der Einsteigschächte ist
aus den
Planunterlagen ersichtlich und wird nicht besonders
vergütet.

Bauausführung Schachtbauwerke sind unter
Berücksichtigung
von DIN EN 1610, ATV-DVWK-A 139 und ATV-DVWK-A 157
herzustellen. Auch die DIN EN 1917 und DIN V 4034-1
sind zu
beachten!

Es ist grundsätzlich eine gleichmäßige, nicht federnde
vertikale Lastübertragung zwischen allen
Schachtfertigteilen
sicherzustellen. Die Lastübertragungsschicht muss so
gestaltet sein, dass ein Fugenabstand an der
Schachtinnenseite von 15 mm nicht überschritten wird!

**04.23 EINSTEIGSCHÄCHTE DN 1000 IN NORMALAUSFÜHRUNG T 2,51-3,00M**
bzw. Fertigteilausführung herstellen.
Schachtunterteil und Schachtoberteil aus Fertigteilen
nach
neuer DIN 4034/ Teil 1 mit integrierten Dichtungen und
eingebauten Lastausgleichsringen (z.B. F 172).
Steigeisen
nach neuer DIN 1212e.
Fertigschachtunterteil DN 1000 mm gem. DIN 4034, Teil
1,
mit Gerinneausbildung bei SW aus Steinzeug-Klinker oder
Beton bzw. bei RW aus Beton.
Gerinne und Berme scheitelgleich; Ausführung
geklinkert in
gerader bzw. abgewinkelter Ausführung einschl.
werkseitig
eingesetzter Schacht-Anschlußelemente für den
gelenkigen
Anschluß der Rohre.
Auskleidung des Gerinnes, der Berme und Teil der Zarge
des
Schachtunterteils.
Sohlgerinne aus Beton C 25/30. Auftritte mit 3 cm
starkem
Zementglattstrich MV 1 : 2, Neigung 1 : 20,
Auftrittshöhe auf
der Seite des Außenbogens bis Höhe Rohrscheitel, auf
der
Seite des Innenbogens bis DN 1000 = 50 cm, über DN 1000
= 1/2 DN, sauberer und wasserdichter Anschluß der
Rohreinmündungen, Steigeisen nach neuer DIN 1212 e) mit
einem Steigmaß von 25 cm.
Ausbildung der Muffe integriert in den Kunststoffteil
für den
Anschluß von Rohren aus GFK, StB-, PP- Rohren.
Einzukalkulieren sind Ausbildung von Einmündungen in
das
Hauptgerinne und Richtungsänderung des Hauptgerinnes
sowie Dimensionswechsel
Abzurechnender Aushub: 2,5 x 2,5 m - in getrennter
Position
Für Rohrdurchmesser bis DN 600 mm wie folgt:
Schacht:  t = 2,51 - 3,00m
Menge: 1,000 St

**04.24 EINSTEIGSCHÄCHTE DN 1000 IN NORMALAUSFÜHRUNG T 3,01-4,00 M**
bzw. Fertigteilausführung herstellen.
Schachtunterteil und Schachtoberteil aus Fertigteilen
nach
neuer DIN 4034/ Teil 1 mit integrierten Dichtungen und
eingebauten Lastausgleichsringen (z.B. F 172).
Steigeisen
nach neuer DIN 1212e.
Fertigschachtunterteil DN 1000 mm gem. DIN 4034, Teil
1,
mit Gerinneausbildung bei SW aus Steinzeug-Klinker oder
Beton bzw. bei RW aus Beton.
Gerinne und Berme scheitelgleich; Ausführung
geklinkert in
gerader bzw. abgewinkelter Ausführung einschl.
werkseitig
eingesetzter Schacht-Anschlußelemente für den
gelenkigen
Anschluß der Rohre.
Auskleidung des Gerinnes, der Berme und Teil der Zarge
des
Schachtunterteils.
Sohlgerinne aus Beton C 25/30. Auftritte mit 3 cm
starkem
Zementglattstrich MV 1 : 2, Neigung 1 : 20,
Auftrittshöhe auf
der Seite des Außenbogens bis Höhe Rohrscheitel, auf
der
Seite des Innenbogens bis DN 1000 = 50 cm, über DN 1000
= 1/2 DN, sauberer und wasserdichter Anschluß der
Rohreinmündungen, Steigeisen nach neuer DIN 1212 e) mit
einem Steigmaß von 25 cm.
Ausbildung der Muffe integriert in den Kunststoffteil
für den
Anschluß von Rohren aus GFK, StB-, PP- Rohren.
Einzukalkulieren sind Ausbildung von Einmündungen in
das
Hauptgerinne und Richtungsänderung des Hauptgerinnes
sowie Dimensionswechsel
Abzurechnender Aushub: 2,5 x 2,5 m - in getrennter
Position
Für Rohrdurchmesser bis DN 600 mm wie folgt:
Schacht:  t = 3,01-4,00m
Menge: 2,000 St

**04.25 SCHACHTABDECKUNG - RW**
Schachtabdeckung aus Beton/Gußeisen liefern und
einbauen.
Rahmen: Mit
Lichtes Rahmenmaß: 625 mm
Lüftungsöffnungen: mit
Klasse: C 250
Menge: 15,000 St

**04.26 SCHACHTABDECKUNG - SW**
Schachtabdeckung aus Beton/Gußeisen liefern und
einbauen.
Rahmen: Mit
Lichtes Rahmenmaß: 625 mm
Lüftungsöffnungen: ohne
Klasse: C 250
Menge: 3,000 St

**04.27 VORHANDENE SCHÄCHTE AN DIE NEUE HÖHE ANPASSEN**
vorhandene Schächte an die neue Höhe anpassen der
Einsatz
eines zusätzlichen Schachtringes (h = 25 cm) mit Aus-
und
Wiedereinbau des Konus ist im EP enthalten.
Vergütet werden nur
bestehende Schächte
bei neu versetzten Schächten einmalig die Angleichung
vom Erschließungsrohbau (Bitu- Kies) auf das AFB-
Niveau
bei der Fertigstellung)!
angleichen bis 1,50 m, auch schräg an Straßengefälle
angepasst
Menge: 10,000 St

**04.28 KONTROLLSCHÄCHTE DN 1000 AUF DICHTHEIT PRÜFEN**
Prüfdruck 0 bar - 0,5 bar, gemäß DIN 19549, DIN 4031 -
Teil
1; Prüfung gem. DIN EN 1610 bzw. unter Berücksichtigung
des Merkblatt Nr. 4.3/6 des Bayer. Landesamt für
Wasserwirtschaft auf Dichtheit (Luft oder Wasser)
prüfen.
Schachtdurchmesser DN 1000 mm;
mittl. Schachttiefe ca. 2,00 m (nur Schmutzwasser).
Menge: 3,000 St

**04.29 BAUGRUND PLANIEREN VERDICHTEN**
Baugrund  für Wege  und Plätze planieren und
verdichten.
Abweichung von der Nennhöhe +- 3 cm.
Verformungsmodul EV2: > 45MN/m²
Menge: 100,000 m²

**04.30 TRAGSCHICHT 150 MN/M²**
Tragschicht aus Schotter-Splitt-Gemisch kornabstufung
lt. TL
Min-StB 2000 und ZTVT-StB 19995/2002 herstellen.
Abweichung von der Nennhöhe +/- 2 cm.
Ausführung: auf vorh. Frostschutzschicht
Körnung: 0/32
Einbaudicke : ca. 20 cm
Verformungsmodul EV2: = 150 MN/m²
Umrechnungsfaktor STS verdichtet 2,08 t/m³
Umrechnungsfaktor STS lose 1,80 t/m³
Abgerechnet wird nach Auftragsprofilen. Es ist die
Einbaumenge durch Lieferscheine zu belegen.
Menge: 50,000 m³

**04.31 SPLITTBETT 2/5 HERSTELLEN**
Splittbett 2/5, Stärke 5 cm in Grube für
Regenrückhaltung
einbauen
Menge: 10,000 m³

**04.32 SEDIMENTATIONSANLAGE**
SediProtect Sedimentationsanlage - Vertikales
Zwei-Kammer-Reinigungssystem zur Behandlung von
Regenwasser entsprechend Merkblatt DWA-M 153.
Anschließbare versiegelte Fläche maximal 1000 m².
Stufenlos
von 1000-1500 mm an gegebene Geländesituationen
anpassbar durch Teleskopaufsatz. PKW-befahrbar mit
Gussdeckel Klasse B 125.

Technische Daten:
Material Gehäuse: PE-LLD zu 100% recycelbar
Material Deckel PKW-befahrbar: Gusseisen (GJL), schwarz
lackiert
Filtertrennwand mit Maschenweite: 0,35 mm.
Anschlüsse: DN 160
Kein Höhenversatz zwischen Zu- und Ablauf
Anlagentyp D 25 mit Durchgangswert 0,8

'.........'
Menge: 1,000 St

**04.33 REGENWASSERZISTERNE**
Liefern und einbauen einer Betonzisterne.
Einbau auf 3-5cm Feinsplittschicht.
Nutzinhalt: 35,0 m³
System Auqaschutz® nach DIN 1045 / DIN EN 206- 1
Beton: C 80/95
WU-Beton nach DIN 1048 Expositionsklassen: XC4/XF3/XA1
mit hohem Wassereindringwiderstand
Bemessungsgrundlagen:
- Bauwerksvolumen, gesamt: 36,95 m³
- Regenwasserspeicher: 35,00 m³
- Füllhöhe/ Wassertiefe: 2,60 m
- prüffähige Statik zur standortlosen
Mehrfachanwendung
  (SLW 60, vorw. ruhende Belastung),  Erdüberdeckung
bis
2,5 m

Technische Daten:
- Gesamtbaulänge: 6,30 m
- Innenbaulänge: 6,00 m
- Außenbreite: 2,98 m
- Innenbreite: 2,80 m
- Gesamteinbautiefe: ca. 5.0 m
- lichte Höhe, Bauwerk: 2,80 m
- Erdüberdeckung: ca. 1,00 m
- schwerstes Einzelteil: ca. 18,69 t
- Gesamtgewicht ca. 20,0 t
- fugenloses Unterteil als liegende Röhre,  weiterer
Schachtaufbau nach DIN 4034-Teil 2

Lieferumfang:
- 1 Stück Übergangsring DN 1.000 mm,  Höhe 300 mm,
angeformt an die Tube,  werkseitig aufgeklebt,
Übergang
nach  DIN 4034-2

- 1 Stück Schachtkonus DN 1.000 mm,  Einstieg 625 mm,
Höhe 600 mm, nach DIN 4034-2

- 1 Stück Schachtabdeckung DN 625 BEGU Klasse B (125kN)

- 1 Stück kombinierter Zu- und Ablauf DN 250,
Schachtfutter
PVC-KG

- 2 Stk. Kernbohrung bis 300 mm inkl.
Gliederkettendichtung
V2A zur Einbindung einer Druckleitung

- 1 Stk. Druckwasserdichte Kabeldurchführung
  DN 50, 2x10 mm inkl. Kernbohrung
Menge: 1,000 St

**04.34 DICHTIGKEITSPRÜFUNG ZISTERNE**
Dichtheitsprüfung vor Inbetriebnahme in Anlehnung an
die
DIN EN 1610 ohne Zuleitungen
Prüfniveau: Betriebswasserspiegel
Der Auftraggeber erhält über das Ergebnis der
Dichtheitsprüfung ein Protokoll in 2-facher Ausführung.

Voraussetzungen für die Dichtheitsprüfung sind
nachfolgende
bauseitige Leistungen:
- Bereitstellung des Füllwassers, z. B. Hydrant (mit
C-Anschluss) oder Vorratsbehälter
  in unmittelbarer Nähe (Entfernung < 20 m) der Anlage
- bauseitige Befüllung des Beckens vor der Prüfung
- die Behälterabdeckungen müssen frei zugänglich sein
- Baustrom (230 V, 16 A)
- aufgrund der Genauigkeit der Messgeräte ist während
der
Überprüfung (Dauer ca. 60 min) ein Sicherheitsabstand
von
mindestens 3 Metern von den Schachtabdeckungen
einzuhalten, welcher nicht befahren werden darf
(ansonsten
drohen Verfälschungen der Messwerte)
- Abdichten der Zu- und Abläufe (wenn erforderlich)
Menge: 1,000 St

**04.35 FILTERKIES 8/32 LIEFERN**
und um Sickerleitung einbauen. Abmessung ca. 50/50 cm,
inkl. Vlies um Sickerpackung.
Menge: 170,000 m³

**04.36 SICKERLEITUNGEN BZW. TRANSPORTSICKERLEITUNGEN**
Zur Entwässerung der Frostschutzschicht bzw. für
Tiefen-
oder Böschungssickerungsschichten. Sickerrohrleitung in
Sickerstrang, Verbundrohr (innen glatt und aussen
gewellt)
aus PE-HD, Typ R2 (vormals Form D) nach DIN 4262-1.
Rohrlängen zu 6m, mit einseitig aufgesteckter Muffe
liefern
und in vorbereitete Gräben verlegen.
Für Formstücke wird je 1m pro Stück auf die
Abrechnungsmenge zugeschlagen.
Nennweite: DN 160
Form: Vollsickerrohr
Menge: 650,000 m

**04.37 SPÜL-, KONTROLL- UND SAMMELSCHACHT**
Spül-, Kontroll- und Sammelschacht DA 315 mit Sandfang

Spül-, Kontroll- und Sammelschacht DA 315 aus PVC-U
nach DIN 4095, Bauhöhe 80 cm, Nutzhöhe 35 cm,
Farbe orange, mit 3 Stück Anschlussstutzen DN 200,
3 Stück Blindstopfen,
mit arretierbarer und trittfester Schachtabdeckung
(PP). inkl.
notwendigem Schachtaufsetzrohren und Reduzierstücken.

Höhe Schacht: 80cm
Menge: 10,000 Stk

**04.38 SCHACHTABDECKUNG KONTROLLSCHACHT**
Schachtabdeckungen aus Guss
bestehend aus Gussrahmen, Gussdeckel und
Betonauflagering
mit Arretierung und incl. Schmutzfänger
System passend zu Kontrollschacht Drainage
Klasse: B
Lüftungsöffnungen: Mit
Menge: 10,000 St

### Titel 05 WASSERVERSORGUNG

*Hinweis*
Vorbemerkung allgemein:

Sämtliche Rohre, Formstücke und Armaturen sind vom AN
zu
liefern.

Das Abladen der Rohre  und die evtl. Beifuhr zur
Einbaustelle
hat durch die
Arbeitskräfte des Auftragnehmers zu erfolgen, der für
die
ordnungsgemäße
Lagerung haftet. Die Verteilung der Rohre an der
Einbaustelle
und entlang des
Rohrgrabens, sowie der Formstücke, Armaturen etc. an
die
Verwendungsstelle
ist gleichfalls Aufgabe des Auftragnehmers.

Die Druckprüfung muss mit vollautomatisch
aufzeichnender
elektronischer Messgeräteausstattung mit selbstauswertendem Prüfprotokoll
ausgeführt werden.
Manuell bediente Druckmesseinrichtungen oder
Trommelschreiber sind nicht
zugelassen. Über das Ergebnis ist ein
Prüfungsprotokoll in
3-facher Fertigung zu
erstellen.

Bei Flanschverbindungen im Erdreich sind Schrauben,
Schraubenmuttern und
Beilagescheiben (je 1 Stück am Schraubenkopf und an der
Schraubenmutter)
aus nicht rostendem Stahl zu liefern und zu verwenden.
Schrauben aus V4A,
Muttern aus V4A, je Verbindung 2 Beilagescheiben. Bei
Verwendung unterschiedlicher Materialien sind geeignete Vorkehrungen
gegen
Korrosion durch
Elementenbildung zu treffen.

Der Auftragnehmer hat vor
Auftragsbeginn/Materialbestellung
für die Einbindebreiche Knotenpunktskizzen 2-fach zur Genehmigung bei
der
Bauoberleitung
einzureichen. Mit der Ausführung der Rohrleitung darf
erst
nach Genehmigung
der Knotenpunktskizze begonnen werden.

Das Verlegen der Rohre wird nach lfdm zu den
Angebotspreisen vergütet,
wobei Formstücke und Armaturen übermessen werden. Das
beim Verlegen
von abgeschnittenen Rohren erford. Abschrägen der
Spitzenden ist gleichfalls
im Verlegepreis zu berücksichtigen.

Alle Anbindungen PE-Rohr / PVC-Rohr an Muffen sind
zugfest
auszuführen.
Alle Verbindungen zwischen Rohren, Formstücken, etc.
inklusive Verbindungsmittel, Dichtung und
Korrosionsschutz

Armaturen:
Absperrschieber,  für Trinkwasser nach DIN 35 47  Teil
1 und
DIN EN 1074 Teil 1
und 2, Technische Lieferbedingungen DIN 3230, Teil 4,
erdverlegt.
Armatur mit Innen- und Außenschutz durch Emaillierung
oder
Epoxidharzbeschichtung.
DIN 3352, Teil 4, weichdichtend gemäß Anforderungen
nach
DVGW Arbeitsblatt
W 270, aus Gußeisen GGG-40 mit innenliegendem
Spindelgewinde.

Erzeugnis: Düker (bevorzugte Netzausrüstung im Bestand
des
AG) oder gleichwertig

Bieterangabe angebotenes Fabrikat:  . . . . . . . . .
. . . . . . . .
. . . . . . . . . . . . . . . . . . .

Bediengarnituren:
Baulänge DIN 3202, Reihe F5 mit Einbaugarnitur für
Erdeinbau, höhenverstellbar, von RD 1,20 m bis RD 1,80
m;Die Gestänge müssen in der Endauszugstellung
arretierbar
sein; für Schieber ohne Zeigerwerk. Hülsrohr aus
Kunststoff
mit Hülsrohrdeckel, überflutungssicher abgedeckter
Schlüsselstange aus Stahl, Vierkantschoner aus Gußeisen GG Rohrdeckung 1,20 bis 1,80 m.
(Hersteller Einbaugarnitur bevorzugt Kettler).

Erzeugnis: Kettler (bevorzugte Netzausrüstung im
Bestand
des AG) oder gleichwertig

Bieterangabe angebotenes Fabrikat:  . . . . . . . . .
. . . . . . . .
. . . . . . . . . . . . . . . . . . .

Sämtliche erdverlegte Flansche an Armaturen, Fittings
o. dgl.
sind fachgerecht
zu schützen und mit Densobinden zu umwickeln.

**05.1 PE 100, da 75x6,8 SDR 11 LIEFERN UND VERLEGEN**
Druckrohr aus PE 100 RC
für Trinkwasser, DVGW zugelassen, mit glatten
Enden, Farbe blau, Schweißverbindung wird ges.
vergütet, liefern und auslegen auf Rollenlagerböcke.
PE100,  da 75x6,8 SDR 11
fmit glatten Enden, Rollenware, inkl. notwendiger
Schnitte
und Längenanpassung.
Menge: 400,000 m

**05.2 VOLLSTÄNDIGE ROHRUMHÜLLUNG MIT RUNDKORNMATERIAL**
15 cm Rundkornbett, mind. seitlich 20 cm und mind. 30
cm
über Rohrscheitel, nach DIN 19630 ZTV-WA.
Das Angleichen von Vertiefungen und der Mehraushub für
den
Sand sind im Preis mit einzureichen, ebenso die Abfuhr
des
verdrängten Materials auf eine AN-Kippe, einschl.
Lieferung
des Sandmaterials.
Menge: 400,000 m

**05.3 WL MARKIEREN**
Rohrleitung markieren mit Trassenwarnband
aus PVC, intensiv leuchtend mit eingearbeitetem
Ortungsdraht aus Edelstahl, Trassenwarnband
liefern mit Kennzeichnungsaufdruck "Achtung
Wasserleitung", sowie Verlegung ca. 30 cm
über Rohrscheitel.
An Armaturen ist der Ortungsdraht bis in die
Straßenkappe +50 cm Mehrlänge einzuziehen.
Die unterbrechungsfreie Leiterverbindung ist
zu gewährleisten.
Menge: 340,000 m

**05.4 E-MUFFE 75 SDR 11**
*** Bezugsbeschreibung
E-Muffe, inkl. Rohrvorbereitung an
Druckrohrleitungen für Trinkwasser,
aus PE100 DIN 8074 und 8075,
75
Menge: 10,000 St

**05.5 E-WINKEL 75 SDR 11, 45 GRAD**
*** wie Position 05.4
E-Winkel 45 Grad
Menge: 10,000 St

**05.6 VORSCHWEIßBUNDE PE 100 75 SDR 11**
für Losflansch mit Sphärogusseinlage, Flanschenanschlussmaße nach DIN 2501, liefern und einbauen
einschl. Beistellung des kompletten Verbindungsschraubensatzes.
75 SDR 11
Menge: 60,000 St

**05.7 LOSFLANSCH Da 75 SDR 11**
Losflansch für Vorschweißbunde,
aus duktilem Gußeisen, bituminiert,
Flanschanschlußmaße DIN 28605, PN 10,
als Zulage zu Druckrohr aus PE-HD
PE100 75 SDR 11
Menge: 6,000 St

**05.8 LOSFLANSCH Da 63 SDR 11**
Losflansch für Vorschweißbunde,
aus duktilem Gußeisen, bituminiert,
Flanschanschlußmaße DIN 28605, PN 10,
als Zulage zu Druckrohr aus PE-HD
PE100 63 SDR 11
Menge: 1,000 St

*Hinweis*
Ausführung Armaturen u. Formstücke z.B. Düker

Ausführung der Rohr-Formstück-Armaturenverbindungen mit
Flanschverbindungen mit zugfesten, formschlüssigen
Verbindungssystem.

Pro Formstück wird eine Zulage von 1m gewährt

Ausführungsvorschlag nach Fabrikat:
Düker GmbH

Hinweis:
Die Montagerichtlinien der Hersteller sind zwingend zu
beachten.

Alle Rohrleitungsverbindungen sind zugfest auszurüsten!
Je Rohrverbindung sind alle technisch erforderlichen
Bauteile
und Kleinteile
einschließlich des Montageaufwandes mit dem
Einheitspreis
abgegolten.

Bieterangabe angeb.
Fabrikat / System: ---------------

Erfolgt keine Bieterangabe, gilt der Herstellers Düker
als
vereinbart.

**05.9 ABSPERRSCHIEBER DA 75**
Absperrschieber DA 75 PN 16
Ausführung:
Schieber weich dichtend, mit glattem Durchgang,
innenliegendem Spindelgewinde, nichtsteigender Spindel;
Kantenschutz für Kopfstück und Gehäuse,
Verbindungsschrauben A2 versenkt und vergossen,
medienfreie
Spindellagerung
Dichtkeil komplett vulkanisiert
Flanschanschlussmaße: nach DIN EN 10922
Baulänge: nach DIN EN 558, Grundreihe 15
für Trinkwasser, Abwasser, Gas oder Biogas
Antriebsarten: mit Einbaugarnitur (für Erdeinbau)
Werkstoffe:
Gusseisen mit Kugelgraphit EN-GJS-500-7 nach DIN EN
1563
Spindel: Chromstahl X20Cr13 (für Biogas und Abwasser:
1.4571)
Spindelmutter: Sondermessing (für Biogas und Abwasser:
Alu-Bronze)
Gummiteile aus hochwertigem Elastomer
Dichtkeil für Wasser: EPDM
Oberflächenschutz:  innen und außen Email nach DIN EN
ISO
11177, DEV-Richtlinie für Bodenklasse III
Menge: 5,000 St

**05.10 SYSTEMTRENNER**
Systemtrenner mit Flanschanschluss
Der Systemtrenner schützt das Trinkwasser vor
Flüssigkeiten
bis einschließlich Flüssigkeitskategorie 4 gemäß DIN
EN 1717
in Verbindung mit DIN 1988-100.
Zertifizierung
  DVGW
  BELGAQUA
  NF
  KIWA
  WRAS
  SVGW
  VdS (BA300-80ZVDS)
  VA-ETA

Medium: Trinkwasser

Anschlussgröße: DN80

Max. Betriebsdruck: 10 bar

Einbaulage: Waagrecht, mit Ablassventil
nach unten

Komponenten Werkstoffe
Rückflussverhinderer
eingangs-/ausgangsseitig
Edelstahl
Gehäuse Sphäroguss,
pulverbeschichtet mit
Polyamid
Ablassventil Edelstahl
Drucksteuerleitung Polyethylen mit Edelstahl
Umflechtung
(BA300-80ZVDS
Edelstahlrohrleitung)
Membran EPDM
Dichtungen EPDM
Menge: 1,000 St

**05.11 RECHTECKSCHACHT BETON**
Rechteckschacht aus Beton, Abmessung 80 x 80 x 120 cm,
Wandstärke 12cm, inkl. Abdeckung Beton, versetzen auf
20
cm Schotter 16/32 mm in Erdreich.
Inkl. Abdeckung Edelstahl, abschließbar.
Menge: 1,000 St

**05.12 FFR-Stück PN 16, DN 80/60**
Erzeugnis: Fa. Hawle (Best. Nr. 855-00) oder
gleichwertig
FFR-Stück, Flansch nach EN 1092-2.
Material: GJS-400, Korrosionsschutz durch
Epoxidharz-Pulverbeschichtung innen und außen gemäß
Gütesicherung RAL-GZ 662 der Gütegemeinschaft Schwerer
Korrosionsschutz - GSK unter Berücksichtigung der DIN
3476
(P) und DIN 30677-2 (Schichtdicke: min. 250 ?m,
Porenfreiheit bei 3 kV, Haftung innen und außen min. 12
N/mm² nach Heißwasserlagerung, Nachweis der
Trinkwassertauglichkeit, Fremdüberwachung durch
neutrales
Prüfinstitut)
Medium: Trinkwasser, Abwasser
PN 10/16
DN 80/60
Menge: 1,000 St

**05.13 BLINDFLANSCH**
Erzeugnis: Fa. Hawle (Best. Nr. 720-00) oder
gleichwertig
Blindflansch, Flansch nach EN 1092-2.

Material: GJS-400, Korrosionsschutz durch
Epoxidharz-Pulverbeschichtung innen und außen gemäß
Gütesicherung RAL-GZ 662 der Gütegemeinschaft Schwerer
Korrosionsschutz  GSK unter Berücksichtigung der DIN
3476
(P) und DIN 30677-2 (Schichtdicke: min. 250 µm,
Porenfreiheit bei 3 kV, Haftung innen und außen min. 12
N/mm² nach Heißwasserlagerung, Nachweis der
Trinkwassertauglichkeit, Fremdüberwachung durch
neutrales
Prüfinstitut)

Medium: Trinkwasser, Abwasser

DN 100
PN 10/16
Menge: 1,000 St

**05.14 EINBAUGARNITUR DA 75**
Einbaugarnitur für Erdeinbau,
höhenverstellbar (Teleskopbauart)
von RD 1,20 m bis RD 1,80 m,
für Schieber oder Klappe,
Hülsrohr aus Kunststoff mit Hülsrohrdeckel,
Schlüsselstange aus Stahl,
Vierkantschoner aus Gußeisen GG,
DA 75
Menge: 3,000 St

**05.15 GARNITURVERLÄNGERUNG**
Vorbeschriebene Einbaugarnitur
verlängern, Länge bis 500 mm.
Menge: 3,000 St

**05.16 KORROSIONSSCHUTZ FÜR FLANSCHVERBINDUNG**
Korrosionsschutzband für Flanschverbindung DN 80, 2 je
Verbindung
Menge: 5,000 St

**05.17 RL-EINBINDUNG PE DA 110**
Zulage für Einbindung neuer Rohrleitungen in
bestehende Rohrleitungen.
Außerbetriebnahme des betroffenene Netzabschnittes,
Wiederinbetriebnahme nach erfolgter Einbindung,
unabhängig von der Länge des herausgenommenen
Leitungsteiles und unabhängig von Material und
Druckstufe der Rohrleitung,
nach dem Durchmesser der bestehenden Leitung.
Erdarbeiten, Wasserhaltung, erforderliche Einbauteile
und Rohrschnitte werden gesondert vergütet.

Einbindung Rohrltg.:  PE DA 75 PN 10
in Rohrleitung Bestand:  PE DA 110
Menge: 1,000 St

**05.18 STRASSENKAPPE NG 1**
Straßenkappe für Wasserleitung,
aus Gußeisen,
höhen- und neigungsverstellbar
stufenlose Höhenverstellung bis 130 mm,
Neigung des Oberteils von 5 - 12 Grad,
einschl. Tragplatte DIN 19720,
Oberflächenschutz Bitumen,
heiß aufgetragen,
DIN 4056 für Absperrarmatur NG 1.

Einschließlich Beiieferung und Versetzen
einer Betonformteil-Tragplatte;

Hersteller: TELSTRA oder gleichwertig
Menge: 3,000 St

**05.19 STRASSENKAPPE HA WASSER**
Straßenkappe für Wasserleitung,
aus Gußeisen,
höhen- und neigungsverstellbar
stufenlose Höhenverstellung bis 130 mm,
Neigung des Oberteils von 5 - 12 Grad,
einschl. Tragplatte DIN 19720,
Oberflächenschutz Bitumen,
heiß aufgetragen,
DIN 4056 für Absperrarmatur NG 1.

Einschließlich Beiieferung und Versetzen
einer Betonformteil-Tragplatte;

Hersteller: TELSTRA oder gleichwertig
Menge: 1,000 St

**05.20 ANBOHRARMATUR PE-HD DN 32 AN DN 75 PE**
Anbohrarmatur aus PE-HD DIN 3543-4 für Rohre
aus PE-HD DIN 8074 und DIN 8075 zum Anschluß
von metallischen Anbohrventilen zum Anbohren
unter Druck. Bauteil mit
MS-Innengewinde DIN 2999, PN 10 liefern mit
zugehörigem Haltebügel einbauen und anbohren,
selbstanbohrend

Hauptrohr DN 75; PE100  DA 75x6,8 SDR11
Abgang  DN 32

Hersteller:  VAG Typ Terra K1  oder glw. Art
Menge: 1,000 St

*Hinweis*
Druckprüfung  (Teilstreckenprüfung)

*Hinweis*
Innendruckprüfung  DIN 4279 an Druckrohrleitungen für
Wasser (ohne Unterschied
der Rohrmaterialien) Prüfdruck gemäß ZTV-WA bzw. DIN
4279 bei Betriebsüberdruck bis 15 bar. Prüfmethode, Kunststoffleitungen nach
Arbeitsblatt W 400 - 2,
DVGW (Kontraktionsverfahren), Prüfmedium Wasser, zwei
Prüfvorgänge einschl.
Lieferung und Beseitigung des Prüfwassers. Vergütung
nach
m Rohrleitung.

Prüfverfahren nach DIN EN 805 und nach
DVGW-Arbeitsblatt
W 400-2:
- Normalverfahren
- Beschleunigtes Normalverfahren

Das gesamte Druckprüfverfahren ist auszuführen mit:
- Vorprüfung
- Druckabfallprüfung und
- Hauptprüfung

Prüfdruck :
gemäß ZTV-WA bzw. DIN 4279 bei Betriebsüberdruck bis
15 /
21 bar.

Prüfmedium Wasser, zwei Prüfvorgänge einschl.
schadfreien
Beseitigung
des Prüfwassers.

Mechanische Druckband- oder Trommelschreiber sind zur
Prüfung nicht
zugelassen. Ein vollautomatisch arbeitendes
elektronisch
überwachtes
Prüfsystem mit selbstauswertendem Prüfprotokoll ist
zwingen
zu verwenden.
Die Druckprüfung ist von fachkundigem zertifiziertem
Personal auszuführen.

Vergütung nach lfm neuverlegter Rohrleitung.

**05.21 Druckprüfung RL-Neuverleg. PE 100, 75 SDR 11**
Innendruckprüfung DIN 4279,
an Druckrohrleitungen für Trinkwasser,
Prüfung in Teilstrecken nach Vereinbarung
mit dem AG. Wasser wird beigestellt und
ist nach der Prüfung zu beseitigen.

PE 100, 75 SDR 11
Menge: 320,000 m

*Hinweis*
Spülung, Entkeimung

Die Spülung und Entkeimung der Hauptrohrleitungen wird
durch einen Pauschalbetrag abgegolten. Der ausführenden Firma wird hierzu
eine
Spülwassermenge
bis zum 10-fachen Rohrinhalt sowie das zur Entkeimung
erforderliche Wasser bis
zum 2-fachen Rohrinhalt kostenlos zur Verfügung
gestellt.

Zwischenvorlagebehälter, Zwischenpumpen und Verdichter
sowie sonstiges erforderliches technisches Equipment ist vom AN beizustellen
und ist
mit dem Einheitspreis mit abgegolten.

Das erforderliche Desinfektionsmittel ist zu liefern
und mit
einzurechnen. Die Gesamtfüllmenge für das Hauptrohrnetz ist nachstehend
aufgeführt.
Entkeimung erfolgt gem.
Merkblatt Nr. I 9-9 des Bayer. Landesamtes für
Wasserwirtschaft München bzw. gem.
DVGW Arbeitsblatt W 291.

An- und Rückreise des Personals der Firma zur Aufnahme
der
Spülarbeiten wird
nur dann einmal gegen Nachweis vergütet, wenn die
Spülarbeiten nicht sofort im
Anschluß an die Bauarbeiten durchgeführt werden können.
Die Prüfkosten für die
bakteriolog. Untersuchung einschl. Untersuchungsbefund
sind
im Pauschalpreis
einzukalkulieren. Das beigestellte Wasser ist nach
erfolgter
Prüfung zu beseitigen.

Die max. Spülwassermenge: 12-facher Rohrinhalt. Bei
Abweichung nach Ausführung unter
10% gibt es weder Zu- noch Abschläge in der
Pauschalvergütung. Reicht die 12-fache
Wassermenge nicht aus, dann hat die ausführende Firma
nicht nur für das zusätzlich
erforderliche Spülwasser aufzukommen, sondern auch für
alle
notwendigen Arbeiten,
die auf ihre Kosten durchgeführt werden. Die Firma hat
ferner
den Aufwand zu tragen,
der durch zusätzliche Probeentnahmen zur
bakteriologischen
Untersuchung des
Wassers bis zur Erzielung eines bakteriologisch
einwandfreien
Befundes nach TVO.
(Keimzahl in 1 cm³ deutlich unter 100 (bis 30),
Bakter. Coli
100 in cm³ = 0).

Die Veranlassung und Koordination der Probenahme
erfolgt
durch den AN. Das Prüflabor
ist vor Beauftragung dem AG zu benennen. Die Zustimmung
des AG für dessen Einsatz
ist erforderlich.

Spülverfahren für neuverlegte Rohrleitungen:

(vorgeseh. Unternehmen:  . . . . . . . . . . . . . .
. . . . . . . .
Bieterangabe)

Spülverfahren vor der Gesamtinbetriebnahme:
Wasserspülung mit Trinkwasser aus dem Ortsnetz.

**05.22 Spülung und Entkeimung RL PE 100, 75 SDR 11**
Spülung und Entkeimung
einschl. sämtl. Materialien u. Nebenarbeiten;
Teilabschnitte der durch den AN selbst neu
verlegten Rohrleitungsabschnitte;

Ausführung der Spülung mit anschließender
Desinfektion der neuverlegten Rohrleitung einschl.
Beistellung aller Gerätschaft wie Injektoren, Dosierpumpen, Reagenzien, Desinfektions- und Verbrauchsmaterialien mit Nachweisführung über die Keimfreiheit.

Sofern abschnittsweise Inbetriebsetzungen erforderlich
sind, muß abschnittsweise das zugehörige Rohrsystem
desinfiziert, gespült und die Keimfreiheit jeweils
getrennt nachgewiesen werden.

Die Desinfektion muß jeweils unmittelbar vor der mit
dem AG bzw. der Bauoberleitung abgestimmten
Inbetriebnahme des jeweiligen Leitungsabschnittes
erfolgen, so daß keine Wiederverkeimung durch evtl.
anschließenden Stillstandsstagnation auftreten kann.

Leistung einschließlich
 -  aller erforderlicher Betriebsstoffe und
  Reinigungsmittel sowie deren ordnungsgemäßer
  Beseitigung (bei Verwendung von Chlorbleichlauge
  unbedingt Neutralisation mit Natriumthiosulfat vor
  der Ableitung)
 -  aller mikrobiologischen Nachweise zur Einhaltung
  der Anforderungen der seit 01.01.2003 gültigen
  TrinkwV

Die Ausführung der Leitungsdesinfektion ist vor der
Ausführung mit der örtlichen Bauleitung des AG
vorzubesprechen und bedarf dessen Zustimmung.
Die Desinfektion ist von fachkundigem und zertifiziertem Personal eines vom AG anerkannten
Fachunternehmens (mit rbv-Bescheinigung)
durchzuführen.

Desinfektionsmittel auf Wasserstoffperoxidbasis
sind bevorzugt einzusetzen.

Für den Einsatz beabsichtigtes Desinfektionsmittel:

---------------  (Bieterangabe)

Ausführung der Desinfektion durch:

---------------  (Bieterangabe)

Für die Wasseranalytik beabsichtigtes Prüflabor:

---------------  (Bieterangabe)

Rohrleitung:  PE 100, 75 SDR 11
Menge: 320,000 m

**05.23 PE 100, da 32x3,0 SDR 11 LIEFERN UND VERLEGEN**
Druckrohr aus PE 100 RC
für Trinkwasser, DVGW zugelassen, mit glatten
Enden, Farbe blau, Schweißverbindung wird ges.
vergütet, liefern und auslegen auf Rollenlagerböcke.
PE100,  da 32x3,0 SDR 11
Menge: 15,000 m

**05.24 E-MUFFE da 32 SDR 11**
E-Muffe, inkl. Rohrvorbereitung an
Druckrohrleitungen für Trinkwasser,
aus PE100 DIN 8074 und 8075,
da 32 SDR 11
Menge: 2,000 St

**05.25 E-ENDKAPPE da 32 SDR 11**
E-Endkappe, inkl. Rohrvorbereitung an
Druckrohrleitungen für Trinkwasser,
aus PE100 DIN 8074 und 8075,
da 32 SDR 11
Menge: 1,000 St

**05.26 ANBOHRARMATUR PE-HD DN 32 AN DN 75 PE**
Anbohrarmatur aus PE-HD DIN 3543-4 für Rohre
aus PE-HD DIN 8074 und DIN 8075 zum Anschluß
von metallischen Anbohrventilen zum Anbohren
unter Druck. Bauteil mit
MS-Innengewinde DIN 2999, PN 10 liefern mit
zugehörigem Haltebügel einbauen und anbohren,
selbstanbohrend

Hauptrohr DN 100; PE100  DA 75 SDR 11
Abgang  DN 32

Hersteller:  VAG Typ Terra K1  oder glw. Art
Menge: 1,000 St

**05.27 HA SCHIEBER MIT PE-EINSCHWEIßENDE**
Weichdichtender Keilschieber mit PE-Einschweißenden für
Verbindung mit PE-Rohren nach EN 12201, DIN 8074
PE-Einschweißende DN 32, PE 100/SDR 11
Menge: 1,000 St

**05.28 EINBAUGARNITUR HA**
Einbaugarnitur für Erdeinbau,
höhenverstellbar (Teleskopbauart),
Hülsrohr aus Kunststoff mit Hülsrohrdeckel,
Schlüsselstange aus Stahl,
Vierkantschoner aus Gußeisen GGG,
Rohrdeckung 1,20 - 1,80 m.
Menge: 1,000 St

**05.29 EINBAUGARNITUR VERLÄNGERN 0,5 - 1,0 m**
Vorbeschriebene Einbaugarnitur
verlängern,
Länge:  ca. 500 mm bis ca. 1000 mm.
Menge: 1,000 St

*Hinweis*
Druckprüfung
Innendruckprüfung DIN 4279 an Druckrohrleitungen für
Wasser, Prüfdruck gem.
ZTV-WA bzw. DIN 4279, bei Betriebsdruck 10 bar.
Prüfmethode Druckmeßverfahren,
Prüfmedium Wasser, zwei Prüfvorgänge, einschl.
Lieferung
und Beseitigung des
Wassers, Vergütung nach Stückzahl der Betriebsbereiten
Grundstücksanschlüsse.

**05.30 DRUCKPRÜFUNG DN 32**
Innendruckprüfung DIN 4279,
an Druckrohrleitungen für Trinkwasser
Wasser wird beigestellt und ist nach der
Prüfung zu beseitigen.
Vergütung je Grundstücksanschluß.
DN 32.
Menge: 1,000 St

*Hinweis*
Desinfizieren und Nachspülen  der Rohrleitungen für
Trinkwasser, entspr. DIN 1988
und DVGW W 291, Desinfektionsmittel Wasserstoffperoxid
oder Chlor, Inbetriebnahme in Teilstrecken bis 50 m.

**05.31 RL SPÜLEN DN 32**
Druckrohrleitung für Trinkwasser
vor Inbetriebnahme spülen, desinfizieren
DVGW W 291,
Desinfektionsmittel nach Wahl des AN,
jedoch nach Absprache mit dem AG (betriebsübliche Desinfektion ist anzuwenden).
Vergütung je Grundstücksanschluß.
Längen bis ca. 8,50 m
DN 32.
Menge: 1,000 St

### Titel 06 ELEKTRO

**06.1 KABELVERLEGUNG INCL. SANDBETTUNG**
E-Kabelverlegung einschl. 20 cm Sandbettung unter und
über
dem Kabel. Auf schleiffreie Verlegung bei Beachtung des
Mindestbiegeradiuses und Vermeidung von Druckstellen
ist zu
achten. Einschl. Kabelwarnband (Abdeckfolie). Incl.
Transport
innerhalb der Baustelle.
Kabel wird vom AG gestellt.
Menge: 350,000 m

**06.2 KABELLEERROHR INCL. SANDBETTUNG**
Kabelleerrohr zum Verlegen von Stromkabel einschl.
Zugdraht
 einschl. Abstandshalter für Verlegung neben und
übereinander. Die Pos. beinhaltet außerdem die
allseitige
Sandummantelung mit Sand 0/4, 15 cm dick mit
Trassenband
im Graben.
Dimensionierung: DN 110
Menge: 100,000 m

**06.3 KABELABZWEIGKASTEN KUNSTSTOFF**
Kabelschacht Lichte Weite 800 x 800 mm aus Kunststoff
(Polycarbonat) mit Sickeröffnung, Stahlrahmen mit
Elastomerauflage für Schachtabdeckung, Kopfrahmen, mit
Bodenplatte und systembezogenem Zubehör auf 10 cm
Kies-Sand-Bett oder Betonauflage C 15/20 und incl.
Muffen
liefern und einbauen. Bestehend aus:
1 x Grundbausatz Bauhöhe 240 mm inkl. Abdeckung aus
Gusseisen nach DIN EN 124 mit Sechskantverriegelung
(ohne
Anschlussmöglichkeit)
Rahmenteile :
- Zwischenrahmen H = 70 mm (ohne Anschlussmöglichkeit)
- Zwischenrahmen H = 220 mm
Inkl. aller notwendigen Erdarbeiten und Anschluß der
Leerohre aus Vorposition.
Anschlussmöglichkeit: stirnseitig 110 mm
längsseitig: 110 mm

L/B/H 800 x 800 x 1000cm
Schachtabdeckung:
Material: Metall
Verriegelung: Mit
Menge: 2,000 St

**06.4 DICHTPAKET DN110 FÜR HAUSEINFÜHRUNG**
Dichtpaket DN 110 für Hauseinführung
 Vorbemerkung: Durchführungen von Kabelschutzrohren
 durch Wände und Decken müssen gas- und wasserdicht
 abgeschottet werden.
 Pressring-Dichteinsatz in 2-Komponenten-Bauweise
 mit Träger-Kernbauteil aus Vollgummi,
 mittlerer Härte, im Festverbund mit Mantelbauteil aus
 Duroplast-Elastomer mit sehr weicher Härteeinstellung.
 Die Druck- / Presskraftaufnahme, -übertragung
und-verteilung erfolgt durch den mittelharten
Vollgummikerndie Abdichtung zum Medienrohr, zur Kernbohrung /
 Hüllrohr und zu den Pressflanschflanken,
einschließlich
 Schraubengewindegänge, übernimmt die weich
eingestellte
 Mantelhülle und passt sich den Medienrohr
Oberflächenkonturen problemlos an. Druckresistenz bis
 1,5bar muss gegeben sein.
 Der Einbau muss ohne Sonderwerkzeug
 (Drehmomentschlüssel), nur durch Sichtkontaktanzeige
an
 den Pressflanschrändern, durchgeführt werden können.
liefern und einbauen
Menge: 1,000 St

### Titel 07 FUNDAMENTIERUNG

#### Bereich 07.01 GEBÄUDE WC + UMKLEIDE

**07.01.1 BODENABTRAG BAUGRUBE UND ZWISCHENLAGERN**
Rohboden und Unterbaumaterial profilgerecht lösen
transportieren zum lagern auf Baustelle gem Angaben
Bauleitung. Die Leistung beinhaltet d. Herstellen d.
groben
Rohplanie nach Höhenkoten Toleranz +- 5 cm. Vor
Arbeitsbeginn Aufmaß mit der Bauleitung.
Ausführung:in '..........'
Homogenbereich: '..........'
Abtragsdicke: 160 cm
zu bezeichnenden Stelle zur Abfuhr lagern. Mietenhöhe
max.
3,00 m, messbar eingerichtet.
Förderweg: < '..........' m
Mietenbreite: 12 m
Umrechnungsfaktor Boden verdichtet 1,70 t/m³
Umrechnungsfaktor Boden auf Miete 1,53 t/m³
Bei Aufmaß ausgebauter Boden werden 10 % Auflockerung
abgezogen.
Menge: 30,000 m³

**07.01.2 GRABENAUSHUB FUNDAMENT UND EINBAU**
Boden für Streifen und Blockfundamente profilgerecht
lösen,
laden und transportieren zum lagern auf Baustelle gem
Angaben Bauleitung. Die Leistung beinhaltet d.
Herstellen d.
groben Rohplanie nach Höhenkoten Toleranz +- 5 cm. Vor
Arbeitsbeginn Aufmaß mit der Bauleitung.
Homogenbereich: '..........'
Aushubtiefe ab Grobplanum: 0 - 120cm
Breite: 50-150cm
Auf zu bezeichnenden Stelle zur Abfuhr lagern.
Mietenhöhe
max. 3,00 m, messbar eingerichtet.
Förderweg: < '..........' m
Mietenbreite: 12 m
Menge: 15,000 m³

**07.01.3 AUSHUBMASSE VERFAHREN**
Verdrängte oder zur Wiederverfüllung ungeeignete
Aushubmasse sind nach Beurteilung der Bauleitung
aufzuladen und auf dem Gelände zu verfahren.
Der Förderweg beträgt ca. '..........' m.
Der Lagerort wird durch den Bauherrn vorgegeben.
Eingeschlossen sind dabei alle anfallenden
Nebenleistungen
wie Aufalden, Abkippen, Fahrzeug- und Personalkosten.
Das Aufmaß erfolgt in fester Masse, im Abtrag gemessen.
Zu bezeichnenden Stelle zur Abfuhr lagern. Mietenhöhe
max.
3,00 m, messbar eingerichtet.
Mietenbreite: 12 m
Menge: 45,000 m³

**07.01.4 BODENPROBE-ANALYSE**
Probenehmen inkl. Vor- und Nachbereitung; Einschl. An-
und
Abfahrt. Gestellung aller für die Probenahme
erforderlichen
Gerätschaften und Probengefäße; Probenahme gemäß LAGA
PN98 und Deponie-Info 3;
labortechnische Untersuchung der Laborproben auf die
Parameter gem. DepV (Anhang, Tab. 2, Spalte 5) und LAGA
M20 (Tab. II.1.2-2 und II.1.2-3) sowie bei passender
Kornverteilung nach EPP; Einstufung und
abfallrechtliche
Bewertung der Analysenergebnisse in Form eines
Kurzberichtes.
Menge: 1,000 St

**07.01.5 BODEN ENTSORGEN Z 0**
Boden entsorgen nach EPP Z 0 (Verfüllkategorie A)
AVV-Nr. 17 05 04, von Zwischenlager nach Unterlagen
des AG
laden, fördern und entsorgen.
Abgerechnet wird die lose Menge am Zwischenlager.
Boden in das Eigentum des AN übernehmen und einer
Entsorgung nach Wahl des AN zuführen.
Homogenbereiche B1a, B1b, B2 und B3
Umrechnungsfaktor Boden verdichtet 1,70 t/m³
Umrechnungsfaktor Boden auf Miete 1,53 t/m³
Bei Aufmaß ausgebauter Boden werden 10 % Auflockerung
abgezogen.
Menge: 45,000 m³

**07.01.6 ZULAGE BODEN ENTSORGEN - EPP Z 1.1**
Zulage zu Boden entsorgen nach EPP Z 0
(Verfüllkategorie B)
AVV-Nr. 17 05 04, von Zwischenlager nach Unterlagen
des AG
laden, fördern und entsorgen, hier jedoch EPP Z 1.1
Menge: 40,000 m³

**07.01.7 ZULAGE BODEN ENTSORGEN - EPP Z 1.2**
Zulage zu Boden entsorgen nach EPP Z 0
(Verfüllkategorie B)
AVV-Nr. 17 05 04, von Zwischenlager nach Unterlagen
des AG
laden, fördern und entsorgen, hier jedoch EPP Z 1.2.
Menge: 5,000 m³

**07.01.8 BAUGRUND PLANIEREN VERDICHTEN**
Baugrund  für Wege  und Plätze planieren und
verdichten.
Abweichung von der Nennhöhe +- 3 cm.
Verformungsmodul EV2: > 45MN/m²
Menge: 45,000 m²

**07.01.9 KONTROLLPRÜFUNG EIGENÜBERWACHUNG**
Kontrollprüfung zur Ermittlung der erreichten
Tragfähigkeit
ausführen mittels Plattendruckversuch (Doppelversuch).
Die
Leistung beinhaltet die Bereitstellung der
erforderlichen
Geräte. Die Ausführung kann durch den AN erfolgen. Die
Ergebnisse sind der Bauleitung vorzulegen.
Menge: 1,000 St

**07.01.10 KONTROLLPRÜFUNG TRAGFÄHIGKEIT**
Kontrollprüfung zur Ermittlung der erreichten
Tragfähigkeit
ausführen mittels Plattendruckversuch (Doppelversuch).
Die
Leistung beinhaltet die Bereitstellung der
erforderlichen
Geräte. Die Prüfberichte und ein maßstäblicher
Lageplan sind
der Bauleitung vorzulegen.
Menge: 1,000 St

**07.01.11 FROSTSCHUTZSCHICHT 120 MN/M²**
Frostschutzschicht einbauen und verdichten aus
Schotter 0/32
Kornabstufung und Einbau gemäß ZTV Sob-StB 04/07
Sollhöhe
+- 2 cm.
Verformungsmodul EV2: = 120 MN/m²
Einbaudicke: 30 cm
Umrechnungsfaktor FSS verdichtet 2,08 t/m³
Umrechnungsfaktor FSS lose 1,80 t/m³
Abgerechnet wird nach Auftragsprofilen. Es ist die
Einbaumenge durch Lieferscheine zu belegen.
Menge: 25,000 m³

**07.01.12 STATISCHE BERECHNUNG BODENPLATTE**
Prüffähige statische Berechnungen inkl. Positions- und
Bewehrungsplan für die Bodenplatte erstellen und
liefern
Menge: 1,000 psch

**07.01.13 SCHALUNG BODENPLATTE**
Randschalung für die Bodenplatte aus Stahlbeton
liefern und
fachgerecht herstellen.
Schalungsart : rau
Schalungshöhe : h = 25,0 cm
In fix und fertiger Arbeit, einschl. aller benötigten
Materialien.
Menge: 10,000 m²

**07.01.14 SCHALUNG FROSTSCHÜRZE**
Schalung für die Frostschürze aus Beton, als
Seitenschalung,
zweiseitig, liefern und fachgerecht herstellen.
Schalungsart : rau
Schalungshöhe : bis 40,0 cm. Materialien.
Menge: 50,000 m²

**07.01.15 SCHALUNG SOCKEL**
Schalung für Sockel aus Beton, als Seitenschalung,
zweiseitig, liefern und fachgerecht herstellen.
Schalungsart : rau
Schalungshöhe : bis 40,0 cm. Materialien.
Menge: 20,000 m²

**07.01.16 WÄRMEDÄMMUNG WAAGERECHT**
bestehend aus wasserbeständigen, extrudierten
PolystyrolHartschaumplatten, mit Stufenfalz,
  WLG 035 nach DIN EN 13162,
  Anwendungsgebiet PB dh nach DIN 4108-10,
  Dicke: 60+80 mm (Stöße versetzen), Gesamtstärke 140mm
liefern und dichtgestoßen auf die Sauberkeitsschicht
fachgerecht verlegen. Fabrikat der Planung:
Isover-Styrodur
3035 CS, oder gleichwertig.

Angebotenes Fabrikat:

'.........'
In fix und fertiger Arbeit, einschl. aller benötigten
Materialien.
Menge: 40,000 m²

**07.01.17 WÄRMEDÄMMUNG SENKRECHT**
bestehend aus wasserbeständigen, extrudierten
PolystyrolHartschaumplatten, mit Stufenfalz,
  WLG 032 nach DIN EN 13162,
  Anwendungsgebiet PB dh nach DIN 4108-10,
  Dicke: 160 mm,
liefern und dichtgestoßen fachgerecht verlegen.
Fabrikat der
Planung: Sto-Sockelplatte PS30SE 032, oder
gleichwertig.
Oberflächenfertig zur Aufnahme von Putz, bzw. die
Eingangsfassade wird bodentief gestaltet mit
Klinkerriemchen.

Angebotenes Fabrikat:

'.........'
In fix und fertiger Arbeit, einschl. aller benötigten
Materialien.
Menge: 65,000 m²

**07.01.18 TRENNLAGE**
PE-Folie als Trennlage gemäß der Dämmstoffzulassung
zwischen Wärmedämmung und Beton liefern und verlegen
Menge: 40,000 m²

**07.01.19 POTENTIALAUSGLEICHSLEITER**
Potentialausgleichsleiter verzinkt gemäß DIN 18014
Ausgabe
2014-03 in der Bodenplatte
entlang der Außenwände liefern und verlegen. Den
Potentialausgleichsleiter in Abständen von
höchstens 2m dauerhaft elektrisch leitend mit der
Bewehrung
verbinden. Bauseits montierte
Verbindungsfahnen zum bauseits eingebauten Ringerder
mit
dem Potentialausgleichsleiter koppeln.
Im Hausanschluss-/Technikraum Anschlussfahne aus
V4A-EDELSTAHL liefern und montieren.
Durchgangsmessung des Potentialausgleichsleiters mit
einer
Messeinrichtung nach DIN EN 61557-4
durchführen. Dokumentation des Einbaus mit Fotos,
Skizze
und Durchgangsbestätigung für den
Elektriker erstellen
Menge: 35,000 m

**07.01.20 RINGERDER**
Ringerder in V4A, Rundstahl 10 mm mit allem Zubehör wie
Verbindungen und T-Kreuz gem. den gültigen
VDE-Richtlinien
unter der Bodenplatte liefern und verlegen. Inkl
Ausleitung,
Länge 1,5 m
Menge: 35,000 m

**07.01.21 BEWEHRUNG**
Statisch erforderliche Bewehrung (Korb-, Bügel-,
Stab-, und
Mattenbewehrung) inklusive der
zugelassenen Abstandhalter liefern und einbauenellen
Menge: 1500,000 kg

**07.01.22 BODENPLATTE**
Beton für die Bodenplatte aus Stahlbeton liefern und
fachgerecht einbauen.
Schalung und Bewehrung in gesonderter Position.
Betongüte : C 25/30
Expositionsklassen : XC2/XF1/WF
Menge: 20,000 m³

**07.01.23 ANARBEITEN AN BODENEINLÄUFE**
Anarbeiten des Betons an Bodeneinläufe, Durchmesser ca
200
mm.
Menge: 9,000 St

**07.01.24 FUTTERROHR**
Futterrohr, als Aussparungsrohr zum nachträglichen
Durchführen
von Rohren, Leitungen, etc. durch Betonbauteile.
dickwandiges Kunststoff-Futterrohr zum Einbetonieren,
mit
druckwasserdichter, umlaufender Dichtung,
druckwasserdicht
bis
ca. 7 bar, inkl. Deckeln als Einbauhilfe, vorbereitet
für
Dichteinsatz, Einbau in die Schalung gemäß Herstellervorschriften, Durchmesser 150 mm,
Menge: 2,000 St

**07.01.25 DICHTEINSATZ FUTTERROHR**
Dichtungseinsatz mit DPS zur Abdichtung von
Durchdringungen mit Rohren und Kabeln. Dicht gegen
drückendes Wasser. Einsatz in Futterrohr.
Dichtungseinsatz
mit
DPS als nichtgeteilte Dichtung, mit asymmetrisch
profilierten
Stahlringen  in Stahl ggv
Korrosionsschutzbeschichtung, mit Elastomer-Dichtung,
Dichtbreite 2 x 27 mm, aus EPDM oder EPDM-TW
(Trinkwasser)
oder NBR (kraftstoff- / ölbeständig) oder Silikon
(hochtemperaturbeständig) oder FPM
(chemikalienbeständig),
*
mit 3 mm orangefarbenen Mittelring aus EPDM (bis KB/DN
350),
Dichtigkeit gegen drückendes Wasser, gasdicht, mit
geprüfter
Radondichtigkeit, erfüllt Anforderungen nach
FHRK-Standard
40,
geprüft nach FHRK Prüfgrundlage GE 101, wartungsfreie
Ausführung (kein Nachspannen erforderlich),
nach Einbauanleitung des Herstellers
Menge: 2,000 St

**07.01.26 NACHBEHANDLUNG**
Nachbehandlung der Betonoberfläche mit Folie oder
Curing
entsprechend DIN 1045 durchführen
Menge: 40,000 m²

**07.01.27 FROSTSCHÜRZE**
Beton für Frostschürze, zweiseitig geschalt, liefern
und
fachgerecht einbauen.
Schalung in gesonderter Position.
Betongüte :  C16/20
Expositionsklasse: XC0
Menge: 20,000 m³

**07.01.28 SOCKEL**
Beton für Sockel, zweiseitig geschalt, liefern und
fachgerecht einbauen.
Schalung in gesonderter Position.
Betongüte : C 25/30
Expositionsklassen : XC2/XF1/WF
Menge: 10,000 m³

**07.01.29 BITUMENVORANSTRICH**
Bitumvoranstrich für Stahlbetonbodenplatte und
Sockelbereiche, liefern und fachgerecht auftragen.
Einschließlich der erforderlichen Vorarbeiten (z.B.
Reingen).
Angebotenes Fabrikat :

'.........'
Menge: 30,000 m²

**07.01.30 ABDICHTUNG**
Vertikale Abdichtung für die Aussenseiten des
Wandsockels,
aus einer hochflexiblen und rissüberbrückenden
PolymerBitumendickbeschichtung mit Glasseidengewebe
gegen
zeitweise aufstauendes Sickerwasser liefern und
fachgerecht
herstellen. Die Bitumenmasse ist volldecken auf den
Untergrund aufzutragen. Armierungsgewebe eindrücken und
planspachteln. Gewebestöße sind mit 5-10 cm zu
überlappen.
Die Abdichtung ist ca. 50,0 cm an der Erdgeschosswand
hochzuführen. Einschließlich Ausarbeitung der
Außenecken
und
Anschlüsse. Einschließlich Vorbereitung des Untergrunds
(Säubern, Ausgleichen und erforderliche Grundierung).
Produkt nach Wahl des Auftragnehmers.
Angebotenes Produkt :

'.........'
Menge: 30,000 m²

**07.01.31 HOHLKEHLE**
Hohlkehlen im Bereich der Anschlüsse Außenwände an
Streifenfundamenten mit Zementmörtel und
Dichtungsschlemme fachgerecht herstellen.
Einschließlich
aller Materialien.
Menge: 30,000 m

**07.01.32 NOPPENBAHN 3-LAGIG MIT FILTERVLIES UND GLEITFOLIE**
Grundmauerschutz mit Dränfunktion für alle erdberührten
Bauteile, liefern und nach Herstellervorschrift auf der
Bauwerksabdichtung fachgerecht verlegen. Auf
ausreichende
Überdeckungen der Bahnen achten. Dränbahn entspricht
der
DIN 18 195, der DIN 4095 Thermostabilisiert.
Spannungsbeständig nach SP-Methode 0414. Regeneratfrei
aus Spezial-PE. Beidseitige Noppenstruktur zur Bildung
einer
Dränschicht und einer Belüftungsebene.
Aufkaschiertes druck- und filterstabiles PP-Vlies.
Druckfestigkeit ca. 90 kN/m2. Noppenhöhe ca. 12 mm.
Dränagekapazität ca. 1,2 l/s
Abrechnung nach effektiv verlegten Mengen
Menge: 30,000 m²

#### Bereich 07.02 LAGER SPORTANLAGEN

**07.02.1 BODENABTRAG BAUGRUBE UND ZWISCHENLAGERN**
Rohboden und Unterbaumaterial profilgerecht lösen
transportieren zum lagern auf Baustelle gem Angaben
Bauleitung. Die Leistung beinhaltet d. Herstellen d.
groben
Rohplanie nach Höhenkoten Toleranz +- 5 cm. Vor
Arbeitsbeginn Aufmaß mit der Bauleitung.
Ausführung:in '..........'
Homogenbereich: '..........'
Abtragsdicke: 160 cm
zu bezeichnenden Stelle zur Abfuhr lagern. Mietenhöhe
max.
3,00 m, messbar eingerichtet.
Förderweg: < '..........' m
Mietenbreite: 12 m
Umrechnungsfaktor Boden verdichtet 1,70 t/m³
Umrechnungsfaktor Boden auf Miete 1,53 t/m³
Bei Aufmaß ausgebauter Boden werden 10 % Auflockerung
abgezogen.
Menge: 30,000 m³

**07.02.2 GRABENAUSHUB FUNDAMENT UND EINBAU**
Boden für Streifen und Blockfundamente profilgerecht
lösen,
laden und transportieren zum lagern auf Baustelle gem
Angaben Bauleitung. Die Leistung beinhaltet d.
Herstellen d.
groben Rohplanie nach Höhenkoten Toleranz +- 5 cm. Vor
Arbeitsbeginn Aufmaß mit der Bauleitung.
Homogenbereich: '..........'
Aushubtiefe ab Grobplanum: 0 - 120cm
Breite: 50-150cm
Auf zu bezeichnenden Stelle zur Abfuhr lagern.
Mietenhöhe
max. 3,00 m, messbar eingerichtet.
Förderweg: < '..........' m
Mietenbreite: 12 m
Menge: 15,000 m³

**07.02.3 AUSHUBMASSE VERFAHREN**
Verdrängte oder zur Wiederverfüllung ungeeignete
Aushubmasse sind nach Beurteilung der Bauleitung
aufzuladen und auf dem Gelände zu verfahren.
Der Förderweg beträgt ca. '..........' m.
Der Lagerort wird durch den Bauherrn vorgegeben.
Eingeschlossen sind dabei alle anfallenden
Nebenleistungen
wie Aufalden, Abkippen, Fahrzeug- und Personalkosten.
Das Aufmaß erfolgt in fester Masse, im Abtrag gemessen.
Zu bezeichnenden Stelle zur Abfuhr lagern. Mietenhöhe
max.
3,00 m, messbar eingerichtet.
Mietenbreite: 12 m
Menge: 45,000 m³

**07.02.4 BODENPROBE-ANALYSE**
Probenehmen inkl. Vor- und Nachbereitung; Einschl. An-
und
Abfahrt. Gestellung aller für die Probenahme
erforderlichen
Gerätschaften und Probengefäße; Probenahme gemäß LAGA
PN98 und Deponie-Info 3;
labortechnische Untersuchung der Laborproben auf die
Parameter gem. DepV (Anhang, Tab. 2, Spalte 5) und LAGA
M20 (Tab. II.1.2-2 und II.1.2-3) sowie bei passender
Kornverteilung nach EPP; Einstufung und
abfallrechtliche
Bewertung der Analysenergebnisse in Form eines
Kurzberichtes.
Menge: 1,000 St

**07.02.5 BODEN ENTSORGEN Z 0**
Boden entsorgen nach EPP Z 0 (Verfüllkategorie A)
AVV-Nr. 17 05 04, von Zwischenlager nach Unterlagen
des AG
laden, fördern und entsorgen.
Abgerechnet wird die lose Menge am Zwischenlager.
Boden in das Eigentum des AN übernehmen und einer
Entsorgung nach Wahl des AN zuführen.
Homogenbereiche B1a, B1b, B2 und B3
Umrechnungsfaktor Boden verdichtet 1,70 t/m³
Umrechnungsfaktor Boden auf Miete 1,53 t/m³
Bei Aufmaß ausgebauter Boden werden 10 % Auflockerung
abgezogen.
Menge: 45,000 m³

**07.02.6 ZULAGE BODEN ENTSORGEN - EPP Z 1.1**
Zulage zu Boden entsorgen nach EPP Z 0
(Verfüllkategorie B)
AVV-Nr. 17 05 04, von Zwischenlager nach Unterlagen
des AG
laden, fördern und entsorgen, hier jedoch EPP Z 1.1
Menge: 0,000 m³

**07.02.7 ZULAGE BODEN ENTSORGEN - EPP Z 1.2**
Zulage zu Boden entsorgen nach EPP Z 0
(Verfüllkategorie B)
AVV-Nr. 17 05 04, von Zwischenlager nach Unterlagen
des AG
laden, fördern und entsorgen, hier jedoch EPP Z 1.2.
Menge: 0,000 m³

**07.02.8 ZULAGE BODEN ENTSORGEN - EPP Z 2**
Zulage zu Boden entsorgen nach EPP Z 0
(Verfüllkategorie A)
AVV-Nr. 17 05 04, von Zwischenlager nach Unterlagen
des AG
laden, fördern und entsorgen, hier jedoch EPP Z 2
(Verfüllkategorie C2)
Menge: 0,000 m³

**07.02.9 BAUGRUND PLANIEREN VERDICHTEN**
Baugrund  für Wege  und Plätze planieren und
verdichten.
Abweichung von der Nennhöhe +- 3 cm.
Verformungsmodul EV2: > 45MN/m²
Menge: 45,000 m²

**07.02.10 KONTROLLPRÜFUNG EIGENÜBERWACHUNG**
Kontrollprüfung zur Ermittlung der erreichten
Tragfähigkeit
ausführen mittels Plattendruckversuch (Doppelversuch).
Die
Leistung beinhaltet die Bereitstellung der
erforderlichen
Geräte. Die Ausführung kann durch den AN erfolgen. Die
Ergebnisse sind der Bauleitung vorzulegen.
Menge: 1,000 St

**07.02.11 KONTROLLPRÜFUNG TRAGFÄHIGKEIT**
Kontrollprüfung zur Ermittlung der erreichten
Tragfähigkeit
ausführen mittels Plattendruckversuch (Doppelversuch).
Die
Leistung beinhaltet die Bereitstellung der
erforderlichen
Geräte. Die Prüfberichte und ein maßstäblicher
Lageplan sind
der Bauleitung vorzulegen.
Menge: 1,000 St

**07.02.12 FROSTSCHUTZSCHICHT 120 MN/M²**
Frostschutzschicht einbauen und verdichten aus
Schotter 0/32
Kornabstufung und Einbau gemäß ZTV Sob-StB 04/07
Sollhöhe
+- 2 cm.
Verformungsmodul EV2: = 120 MN/m²
Einbaudicke: --------------- cm
Umrechnungsfaktor FSS verdichtet 2,08 t/m³
Umrechnungsfaktor FSS lose 1,80 t/m³
Abgerechnet wird nach Auftragsprofilen. Es ist die
Einbaumenge durch Lieferscheine zu belegen.
Menge: 25,000 m³

**07.02.13 STATISCHE BERECHNUNG BODENPLATTE**
Prüffähige statische Berechnungen inkl. Positions- und
Bewehrungsplan für die Bodenplatte erstellen und
liefern
Menge: 1,000 psch

**07.02.14 SCHALUNG BODENPLATTE**
Randschalung für die Bodenplatte aus Stahlbeton
liefern und
fachgerecht herstellen.
Schalungsart : rau
Schalungshöhe : h = 25,0 cm
In fix und fertiger Arbeit, einschl. aller benötigten
Materialien.
Menge: 5,000 m²

**07.02.15 SCHALUNG FROSTSCHÜRZE**
Schalung für die Frostschürze aus Beton, als
Seitenschalung,
zweiseitig, liefern und fachgerecht herstellen.
Schalungsart : rau
Schalungshöhe : bis 40,0 cm. Materialien.
Menge: 35,000 m²

**07.02.16 SCHALUNG SOCKEL**
Schalung für Sockel aus Beton, als Seitenschalung,
zweiseitig, liefern und fachgerecht herstellen.
Schalungsart : rau
Schalungshöhe : bis 40,0 cm. Materialien.
Menge: 15,000 m²

**07.02.17 WÄRMEDÄMMUNG WAAGERECHT**
bestehend aus wasserbeständigen, extrudierten
PolystyrolHartschaumplatten, mit Stufenfalz,
  WLG 035 nach DIN EN 13162,
  Anwendungsgebiet PB dh nach DIN 4108-10,
  Dicke: 60+80 mm (Stöße versetzen), Gesamtstärke 140mm
liefern und dichtgestoßen auf die Sauberkeitsschicht
fachgerecht verlegen. Fabrikat der Planung:
Isover-Styrodur
3035 CS, oder gleichwertig.

Angebotenes Fabrikat:

'.........'
In fix und fertiger Arbeit, einschl. aller benötigten
Materialien.
Menge: 40,000 m²

**07.02.18 WÄRMEDÄMMUNG SENKRECHT**
bestehend aus wasserbeständigen, extrudierten
PolystyrolHartschaumplatten, mit Stufenfalz,
  WLG 032 nach DIN EN 13162,
  Anwendungsgebiet PB dh nach DIN 4108-10,
  Dicke: 160 mm,
liefern und dichtgestoßen fachgerecht verlegen.
Fabrikat der
Planung: Sto-Sockelplatte PS30SE 032, oder
gleichwertig.
Oberflächenfertig zur Aufnahme von Putz, bzw. die
Eingangsfassade wird bodentief gestaltet mit
Klinkerriemchen.

Angebotenes Fabrikat:

'.........'
In fix und fertiger Arbeit, einschl. aller benötigten
Materialien.
Menge: 45,000 m²

**07.02.19 TRENNLAGE**
PE-Folie als Trennlage gemäß der Dämmstoffzulassung
zwischen Wärmedämmung und Beton liefern und verlegen
Menge: 40,000 m²

**07.02.20 POTENTIALAUSGLEICHSLEITER**
Potentialausgleichsleiter verzinkt gemäß DIN 18014
Ausgabe
2014-03 in der Bodenplatte
entlang der Außenwände liefern und verlegen. Den
Potentialausgleichsleiter in Abständen von
höchstens 2m dauerhaft elektrisch leitend mit der
Bewehrung
verbinden. Bauseits montierte
Verbindungsfahnen zum bauseits eingebauten Ringerder
mit
dem Potentialausgleichsleiter koppeln.
Im Hausanschluss-/Technikraum Anschlussfahne aus
V4A-EDELSTAHL liefern und montieren.
Durchgangsmessung des Potentialausgleichsleiters mit
einer
Messeinrichtung nach DIN EN 61557-4
durchführen. Dokumentation des Einbaus mit Fotos,
Skizze
und Durchgangsbestätigung für den
Elektriker erstellen
Menge: 35,000 m

**07.02.21 RINGERDER**
Ringerder in V4A, Rundstahl 10 mm mit allem Zubehör wie
Verbindungen und T-Kreuz gem. den gültigen
VDE-Richtlinien
unter der Bodenplatte liefern und verlegen. Inkl
Ausleitung,
Länge 1,5 m
Menge: 25,000 m

**07.02.22 BEWEHRUNG**
Statisch erforderliche Bewehrung (Korb-, Bügel-,
Stab-, und
Mattenbewehrung) inklusive der
zugelassenen Abstandhalter liefern und einbauenellen
Menge: 1500,000 kg

**07.02.23 BODENPLATTE**
Beton für die Bodenplatte aus Stahlbeton liefern und
fachgerecht einbauen.
Schalung und Bewehrung in gesonderter Position.
Betongüte : C 25/30
Expositionsklassen : XC2/XF1/WF
Menge: 15,000 m³

**07.02.24 NACHBEHANDLUNG**
Ncahbehandlung der Betonoberfläche mit Folie oder
Curing
entsprechend DIN 1045 durchführen
Menge: 40,000 m²

**07.02.25 FROSTSCHÜRZE**
Beton für Frostschürze, zweiseitig geschalt, liefern
und
fachgerecht einbauen.
Schalung in gesonderter Position.
Betongüte : C 25/30
Expositionsklasse: XC0
Menge: 10,000 m³

**07.02.26 SOCKEL**
Beton für Sockel, zweiseitig geschalt, liefern und
fachgerecht einbauen.
Schalung in gesonderter Position.
Betongüte : C 25/30
Expositionsklassen : XC2/XF1/WF
Menge: 5,000 m³

**07.02.27 BITUMENVORANSTRICH**
Bitumvoranstrich für Stahlbetonbodenplatte und
Sockelbereiche, liefern und fachgerecht auftragen.
Einschließlich der erforderlichen Vorarbeiten (z.B.
Reingen).
Angebotenes Fabrikat :

'.........'
Menge: 20,000 m²

**07.02.28 ABDICHTUNG**
Vertikale Abdichtung für die Aussenseiten des
Wandsockels,
aus einer hochflexiblen und rissüberbrückenden
PolymerBitumendickbeschichtung mit Glasseidengewebe
gegen
zeitweise aufstauendes Sickerwasser liefern und
fachgerecht
herstellen. Die Bitumenmasse ist volldecken auf den
Untergrund aufzutragen. Armierungsgewebe eindrücken und
planspachteln. Gewebestöße sind mit 5-10 cm zu
überlappen.
Die Abdichtung ist ca. 50,0 cm an der Erdgeschosswand
hochzuführen. Einschließlich Ausarbeitung der
Außenecken
und
Anschlüsse. Einschließlich Vorbereitung des Untergrunds
(Säubern, Ausgleichen und erforderliche Grundierung).
Produkt nach Wahl des Auftragnehmers.
Angebotenes Produkt :

'.........'
Menge: 20,000 m²

**07.02.29 HOHLKEHLE**
Hohlkehlen im Bereich der Anschlüsse Außenwände an
Streifenfundamenten mit Zementmörtel und
Dichtungsschlemme fachgerecht herstellen.
Einschließlich
aller Materialien.
Menge: 20,000 m

**07.02.30 NOPPENBAHN 3-LAGIG MIT FILTERVLIES UND GLEITFOLIE**
Grundmauerschutz mit Dränfunktion für alle erdberührten
Bauteile, liefern und nach Herstellervorschrift auf der
Bauwerksabdichtung fachgerecht verlegen. Auf
ausreichende
Überdeckungen der Bahnen achten. Dränbahn entspricht
der
DIN 18 195, der DIN 4095 Thermostabilisiert.
Spannungsbeständig nach SP-Methode 0414. Regeneratfrei
aus Spezial-PE. Beidseitige Noppenstruktur zur Bildung
einer
Dränschicht und einer Belüftungsebene.
Aufkaschiertes druck- und filterstabiles PP-Vlies.
Druckfestigkeit ca. 90 kN/m2. Noppenhöhe ca. 12 mm.
Dränagekapazität ca. 1,2 l/s
Abrechnung nach effektiv verlegten Mengen
Menge: 20,000 m²

### Titel 08 BEREGNUNGSANLAGE

**08.1 EINPFLÜGEN VON LEITUNGEN UND KABELN**
Einpflügen von Wasserleitungen und Steuerkabeln
Überdeckung 30-50cm
Wasserleitung: siehe Pos. 04.08; inkl. Einsanden
30x30cm
Steuerkabel: siehe Pos. 08.12
Trassenwarnband und Wiederherstellung des vorhandenen
Geländes inbegriffen
Menge: 740,000 m

**08.2 GRASNARBE ABTRAGEN UND ENTSORGEN**
Vorhandene Grasnarbe abtragen, laden und abfahren,
incl.
Kippgebühr.
Abschältiefe: 10-15 cm
Menge: 25,000 m²

**08.3 OBERBODEN ZWISCHENLAGERN**
Abtragen des Oberbodens des Homogenbereichs O auf
Rasenflächen und Böschungen auf der Baustelle und in
Mieten
an einer von der Bauleitung  zu bezeichnenden Stelle
zur
Wiederverwendung lagern. Mietenhöhe max. 1,50 m,
messbar
eingerichtet.
Abtragsdicke : 10 - 20 cm
Mietenbreite: 4 m
Menge: 5,000 m³

**08.4 OBERBODEN LAGERND ANDECKEN**
Vegetationsschicht aus lagerndem Oberboden herstellen
und
laut Planung profilieren.
Ausführung: auf Rohbodenplanum
Homogenbereich O frei von Wurzelunkräutern und Steinen
>
5 cm
Einbauort: in Teil- und Böschungsflächen
Einbaudicke : Rasen 20 cm, Pflanzflächen 40 cm
Menge: 5,000 m³

**08.5 HANDAUSHUB**
Handaushub an Abwasserleitungen, E-Kabel und sonstigen
Hinernissen im Erdbereich.
Das Material ist abzufahren.
Tiefe: -175 cm
Umrechnungsfaktor Boden verdichtet 1,70 t/m³
Umrechnungsfaktor Boden auf Miete 1,53 t/m³
Bei Aufmaß ausgebauter Boden werden 10 % Auflockerung
abgezogen.
Menge: 15,000 m³

**08.6 VOLLKREISVERSENKREGNER**
Schwinghebel-Versenkregner,
Wurfweite 19-38 m, Betriebsdruck 3-8 bar, Düsengrösse
7-17,5 mm, Strahlansteig 22 °, Anschluß 1 1/2"
Innengwinde.
Abdeckung mit Rasenschale.

Produkthinweis: Perrot Mittelfeldregner Trition L SVAC
oder
gleichwertig.

Herstellernachweis:

'.........'
Menge: 3,000 St

**08.7 TEILKREISVERSENKREGNER**
wie Vorposition jedoch:

Feldrandregner

Produkthinweis: Perrot Feldrandregner Trition L WVAC
oder
gleichwertig.

Herstellernachweis:

'.........'
Menge: 12,000 St

**08.8 PE 100, da 63x5,8 SDR 11 LIEFERN UND VERLEGEN**
Trinkwasserrohr PE 100 RC SDR 11 DA 63 x 5,8 mm in
Rollen a 100 m DIN 8074/75 bzw. 19533 DVGW- und
RAL Gütezeicheen sowie Richtlinie R 14.3.1 TWDruckrohr
aus
PE 100
für Beregnungsanlage, mit glatten Enden, Rollenware,
inkl.
notwendiger Schnitte und Längenanpassung.
Menge: 500,000 m

**08.9 PE 100, da 75x6,8 SDR 11 LIEFERN UND VERLEGEN**
Druckrohr aus PE 100 RC
für Trinkwasser, DVGW zugelassen, mit glatten
Enden, Farbe blau, Schweißverbindung wird ges.
vergütet, liefern und auslegen auf Rollenlagerböcke.
PE100,  da 75x6,8 SDR 11
fmit glatten Enden, Rollenware, inkl. notwendiger
Schnitte
und Längenanpassung.
Menge: 50,000 m

**08.10 ANSAUGFILTER**
Festmontierbarer Ansaugfilter, Filter komplett aus
Edelstahl,
mit Anschluß-Außengewinde. Maschenweite des
Filtergewebes
1,2 mm. für WL DN 32
Menge: 1,000 St

**08.11 STEUERKABEL**
Erdkabel NYY-J 5 x 1,5 mm², inkl. notwendiger Schnitte
und
Anschlüsse an Regner und Steuergerät sowie
Kabelverbinder.
einschl. 20 cm Sandbettung unter und über dem Kabel.
Auf
schleiffreie Verlegung bei Beachtung des
Mindestbiegeradiuses und Vermeidung von Druckstellen
ist zu
achten. Einschl. Kabelwarnband (Abdeckfolie).
Verlegeung in
Graben Bewässerung.
Menge: 450,000 m

**08.12 FORMSTÜCKE BEREGNUNGSANLAGE**
Formstücke, Bögen und T-Stücke, systempassend zu
PE100,  SDR17/PN10
Menge: 60,000 St

**08.13 SWING JOINT**
Regnergelenkanschluss, systempassend.
Menge: 15,000 St

**08.14 ENTLEERUNGSGARNITUR**
Absperr und Entleerungseinheit bestehend aus:
Ventilkasten, komplett mit grünem Deckel, stabile
Ausführung. Anschluß 2 x 63er auf 2", 2" Schieber,
Entleerungseinheit GeKa f. Druckluftanschluß.
Menge: 2,000 St

**08.15 DRUCKERHÖHUNGSANLAGE**
6" Druckerhöhungspumpe mit Frequenzumformer zur
Sportplatzbewässerung, zur Montage in bauseitiger
Zisterne.
Hinweise:
- 400V/AC Spannungsversorgung bauseits
- Bauseits beizustellen ist ein
allstromsensitiver/-selektiver
 RCD(FI)-Schutzschalter, Typ B/B

SUPI 6-26-12, Dr., 7,5 kW, direkt
1 ST
mit Drehstrommotor 400V, 50Hz
Direkteinschaltung

Kühlmantel SUPS 18+28, 7,5 kW
und Lagerböcke

Mtr.Trinkwasserkabel 4x2,5mm², blau
10 M
Hydrofirm

SPR-MIDA 010-418-P-I
mit Schnittstellenrelais 24V AC für Beregnung
Pumpentype: Unterwasserpump
Regelungsart: Druckregelung
Betriebsart: Zulaufbetrieb
Solldruck: 8 bar
Startdruck: 7,5 bar
Motornennspannung: 400V 3~,
Motornennleistung: 7,5 kW
Motornennfrequenz: 50Hz
Motornennstrom: 16 A
Sensorparameter: 4-20mA
Messbereich Sensor: 0-16 bar
Hinweise:
- Bauseits beizustellen ist ein
allstromsensitiver/-selektiver
 RCD(FI)-Schutzschalter, Typ B/B+, zeitverzögert, mit
 Bemessungsstrom 300 mA.

Verrohrungseinheit, PN 16, 1 1/4" Sensor
bestehend aus:
 Konsole mit Wandhalterung für Wandmontage
 Membrandruckbehälter 8l, PN16

Anschlußmaterial / Verrohrung
Formteile und benötigte Fittings,
Klein-, Dicht und Montagematerial

Lieferung einer Nachspeiseeinheit für Zisterne in
Kombination/Steuerung über Beregnungssteuerung
nicht im Lieferumfang enthalten). 24V/AC über
Schwimmerschalter (5m Steuerkabel)
Menge: 1,000 St

**08.16 PUMPE**
Block-Kreiselpumpen
Laufradtyp: halboffen + Verschleiß.

Druckstutzen: DN 32 bis DN 80.

Maximaler Betriebsdruck: bis 8 bar
Durchsatz: bis 200 m 3/h.

Differenzdruckhöhe: bis 60 m.

Fördermediumtemperatur: Materialien: AISI 316.

Flansche: PN16 reduzierte Stärke oder DIN 11851
Lebensmittelanschlüsse.

Chemienorm ISO 5199

Gehäuse und Laufrad in Feingusstechnik gefertigt.

Standard-IEC-Motor

Dichtungsanordnung:
Einzel-,Tandem, Back to Back
Stopfbuchse.

'.........'
Menge: 1,000 St

**08.17 CONTAINER**
- Lackierung: RAL (innen lichtgrau);
- Außenmaße: 2.438 x 2.200 x 2.260 mm;
- verzinkte Verriegelungsstange an zwei öffnenden
Flügeltüren;
- Unter dem container sind Abstandhalter für den
einfachen
Staplertransport;
- Holzlboden.
Menge: 1,000 St

**08.18 SICKERPACKUNG FÜR REGNER**
Einbau von Füllmaterial, jedoch zur Herstellung von
Sickerpackungen für die Einbettung, Stabilisierung und
Drainage der Regner, Material "Grob-Kies"!
Schichtdicke ca. 20 cm
Größe 40 x 40cm
Menge: 15,000 St.

**08.19 SICKERPACKUNG ENTLEERUNG**
Sickerpackung unter Entleerung, aus Grob-Kies.
Abmessung 100 cm x 100 cm x 100 cm.
Anschluss an bauseitige Drainage nach Erfordernis.
Menge: 2,000 St.

**08.20 STEUERGERÄT**
Steuergerät für Beregnunsganlage, systempassend, für 15
Stationen
- 3 Beregnungsprogramme
- 4 Startzeiten pro Programm
mit Regensensorfunktion

Lieferung eines Regensensors/Funksensors -
Meßprinzip aufgrund Niederschlagsmengenmessung
inkl. sämtlich benötigter Montage- und
Anschlußkomponenten

inkl. Montage und Inbetriebnahme sowie Einweisung

Produkthinweis: Perrot Water Control oder gleichwertig.

Herstellernachweis:

'.........'
Menge: 1,000 psch

**08.21 ZUBEHÖRSATZ FÜR WARTUNGSARBEITEN**
Zubehörsatz für Wartungsarbeiten an der
Beregnungsanlage,
bestehend aus dem notwendigen Spezial-Werkzeugsatz und
einfachem Dichtungs- und Verschleißteilsortiment sowie
einfachem Ersatzteilsortiment der auf der Anlage
verwendeten Bauteile (1 Regner, 2 Ventile 2 Decoder,
etc.)
nach beiliegender Liste des Bieters.
Menge: 1,000 Psch

**08.22 EINWEISUNGSVERANSTALTUNG**
Einweisungsveranstaltung für den Greenkeeper, so dass
fehlerfreie Bedienung der Anlage und einfache
Wartungsarbeiten und Reparaturen gewährleistet sind.
Die
Veranstaltung ist unabhängig von der Bauabnahme und
setzt
keine Frist in Gang (Paragraph §12 VOB).
Menge: 1,000 Psch

**08.23 SPORTRASENANSAAT**
Rasendecke nach DIN 18 035 durch Ansaat
herstellen.

Saatgutmenge: 25 g/m2
Originallieferscheine mit Mischungs-
und Gütegarantie sind der Bauüberwachung
vorzulegen.
Menge: 25,000 m²

### Titel 09 SPORTPLATZBAU

#### Bereich 09.01 RASENSPIELFELD

**09.01.1 ERDPLANUM F. SPORTFLÄCHEN**
Herstellen des Erdplanums einschl. Verdichtung bis 30 cm unter OK Planum.

Ausführung: lt. DIN 18 035
Auf-bzw. Abtrag bis +- 15 cm.
Ebenflächigkeit: Spaltweite unter 4 m Richtlatte <=2 cm
Abweichung von der Nennhöhe:<=30 mm
Verdichtung: Ev2 >= 30N/mm²
:EV2/Ev1 <= 2.2 bei bindigen Böden
Menge: 600,000 m²

**09.01.2 VERROHRTE DRÄNSCHLITZE**
Dränschlitze für Verrohrung ca. 40 cm
tief und 15-20 cm breit in Planum einfräsen.
Dränrohre DN 80, Vollsicker einschl.
Anschlüsse an Dränsammler verlegen und verfüllen mit Kiessand 0/8 mit weniger als 2
Gew.% an abschlämmbaren Teilen.
Füllung bis 3 cm unter OK.Restver-
füllung bis OK Planum mit Rohboden.
Menge: 180,000 m

**09.01.3 ROHRLOSE DRÄNSCHLITZE**
Rohrlose Dränschlitze ca. 30 cm tief
und 7-10 cm breit in Rohboden einfräsen.
Anfallendes Material ist aufzunehmen und
in Auftragsflächen einzubauen.
Verfüllung mit Kiessand 0/8 mit < 2% abschlämmbaren Teilen,
Menge: 120,000 m

**09.01.4 UNTERE TRAGSCH.-OBERBODEN**
*** Bezugsbeschreibung
Im Baustellenbereich lagernden Oberboden andecken planieren und verdichten.

Andeckungsdicke: 15 cm
Ebenheit:< 3cm unter 4 m Latte
Höhenlage: +- 2 cm von Nennhöhe
Verdichtungsleistung: EV 2:>45MN/m2
Menge: 600,000 m²

**09.01.5 UNTERE TRAGSCH.-OBERBODEN**
*** wie Position 09.01.4
Oberboden liefern und andecken
Menge: 600,000 m²

**09.01.6 PLANUM SCHLITZSANDEN**
Schlitzsanden des Planums für Rasen
spielfeld, mit Einarbeiten von 20l
Sand 0/3 pro qm. Tiefe der Schlitze
10 - 15 cm, rechtwinkelig zu rohrlosen
Dränschlitzen. Abstand der Schlitzreihen
ca. 30 cm.
Menge: 600,000 m²

**09.01.7 GERÜSTBAUSTOFF SAND LIEFERN**
Gewaschenen Sand 0/3 liefern für
Rasentragschicht.

Abrechnung: lt. Originallieferschein
Menge: 90,000 to

**09.01.8 GERÜSTBAUSTOFF LAVA LIEFERN**
Lavasand  0/3 liefern für
Rasentragschicht.

Abrechnung: lt. Originallieferschein
Menge: 15,000 to

**09.01.9 ZUSCHLAGSTOFF TORF LIEFERN**
Weißtorf liefern für Rasentragschicht.

Abrechnung: lt. Originallieferschein
Menge: 20,000 m³

**09.01.10 ZUSCHLAGSTOFF DÜNGER LIEFERN**
Nitrophoska blau  liefern für
Rasentragschicht.

Abrechnung: lt. Originallieferschein
Menge: 80,000 kg

**09.01.11 PRÜFREZEPTUR**
Erstellen der Rasentragschicht-Rezeptur durch
ein neutrales Prüfinstitut.
Prüfung lt. DIN 18 035/4,
Menge: 1,000 St

**09.01.12 RASENTRAGSCHICHT MISCHEN**
Rasentragschicht lt. Laborprüfung aus
Sanden, Oberboden und Zuschlagstoffen mischen.

Lieferung der Mischgüter lt. Vorpositionen.
Mengenermittlung in eingebautem und
verdichtetem Zustand

Schichtdicke: 10 cm
Menge: 600,000 m²

**09.01.13 RASENTRAGSCHICHT EINBAUEN**
Rasentragschicht, gemischt lt. Vorposition
in gleichmäßiger Schichtdicke lt. DIN
18 035 einbauen und andrücken.

Ebenflächigkeit: < 1 cm unter 4 m Latte
Höhenlage:< +- 1 cm von Nennhöhe
Menge: 600,000 m²

**09.01.14 SPORTRASENANSAAT**
Rasendecke nach DIN 18 035 durch Ansaat
herstellen.

Saatgutmenge: 25 g/m2
Originallieferscheine mit Mischungs-
und Gütegarantie sind der Bauüberwachung
vorzulegen.
Menge: 600,000 m²

**09.01.15 SPORTRASENSCHNITTE**
Sportrasenflächen bei einer Halmlänge von mind. 6 cm und max. 10 cm
auf 3 cm Mindestlänge schneiden.
Mähgut ist abzurechen und abzufahren.
Kahlstellen sind nach dem 2. Schnitt
nachzuarbeiten.

Anzahl der Schnitte: 12
Menge: 600,000 m²

**09.01.16 SPORTRASENFLÄCHEN DÜNGEN**
Dünger liefern und gleichmäßig auf
die Rasenfläche aufbringen. Liefernachweise sind vom AG oder Baul.
gegenzeichnen zu lassen.

Art: Compo Starter-Dünger
Menge pro m2: 30
Anzahl der Düngungen: 1
Menge: 600,000 m²

**09.01.17 SPORTRASENFLÄCHEN DÜNGEN**
Dünger liefern und gleichmäßig auf
die Rasenfläche aufbringen. Liefernachweise sind vom AG oder Baul.
gegenzeichnen zu lassen.

Art: Rasenfloranid
Menge pro m2: 50
Anzahl der Düngungen: 1
Menge: 600,000 m²

#### Bereich 09.02 LAUFBAHN 400 M

**09.02.1 BAUGRUND PLANIEREN VERDICHTEN**
Baugrund  für Wege  und Plätze planieren und
verdichten.
Abweichung von der Nennhöhe +- 3 cm.
Verformungsmodul EV2: > 45MN/m²
Menge: 3600,000 m²

**09.02.2 KONTROLLPRÜFUNG EIGENÜBERWACHUNG**
Kontrollprüfung zur Ermittlung der erreichten
Tragfähigkeit
ausführen mittels Plattendruckversuch (Doppelversuch).
Die
Leistung beinhaltet die Bereitstellung der
erforderlichen
Geräte. Die Ausführung kann durch den AN erfolgen. Die
Ergebnisse sind der Bauleitung vorzulegen.
Menge: 2,000 St

**09.02.3 TRAGSCHICHT 150 MN/M²**
Tragschicht aus Schotter-Splitt-Gemisch kornabstufung
lt. TL
Min-StB 2000 und ZTVT-StB 19995/2002 herstellen.
Abweichung von der Nennhöhe +/- 2 cm.
Ausführung: auf vorh. Frostschutzschicht
Körnung: 0/32
Einbaudicke : ca. 20 cm
Verformungsmodul EV2: = 150 MN/m²
Umrechnungsfaktor STS verdichtet 2,08 t/m³
Umrechnungsfaktor STS lose 1,80 t/m³
Abgerechnet wird nach Auftragsprofilen. Es ist die
Einbaumenge durch Lieferscheine zu belegen.
Menge: 1430,000 m³

**09.02.4 SPORT-EINFASSUNGSBORD**
Sport-Einfassungsbord nach DIN EN 1340, mit Krallnut
und
Anschlagsteg für Kunststoff-Belag.
Aus Beton C35/45 entsprechend EN 206-1, Maße B/H: 8/20
cm, sichtbar min. 4 cm, Länge: 100 cm.
Oberkante beidseitig gefast. Der Rasenbord ist im
vertieften
Teil mit Kunststoff-Belag bauseits zu beschichten. Die
freie
Betonfläche erhält keine Kunststoffbeschichtung.
Liefern sowie höhen- und fluchtgerecht in gerader und
gebogener Strecke verlegen und nach
Herstellervorschrift auf
einem ca. 20 cm starken Betonbett mit 10 cm breiten
Seitenstützen aus mindestens Betongüte C12/15 einbauen.
Menge: 600,000 m

**09.02.5 ZULAGE SPORT-EINFASSUNGSBORD GEBOGEN**
Zulage zu Sport-Einfassungsbord Radius 41 m
Menge: 220,000 m

**09.02.6 SCHLITZRINNE**
Schlitzrinne, komplett beschichtbar
Entwässerungsrinne "Typ Hohlprofilrinne"
für Sportanlage entsprechend WA-Regularien (ehem.
IAAF),
als kompakte Schlitzrinne aus Polymerbeton nach DIN
18035,
Belastungsklasse mindestens B125, geprüft nach EN 1433.
Rinne mit unterbrochenem Einlaufschlitz oben,
Nenngröße DN 125, ohne Eigengefälle.
Maße L/B/H: 100/16/20 cm.
Die Rinne ist vollflächig mit mindestens 13 mm starkem
Kunststoff-Belag bauseits zu beschichten.
Liefern sowie höhen- und fluchtgerecht in gerader
Strecke
verlegen und nach Herstellervorschrift auf einem 15
bis 20 cm
starken Betonbett mit 10 cm breiten Seitenstützen aus
mindestens Betongüte C12/15 nach EN 206/1 einbauen.
Menge: 400,000 m

**09.02.7 SCHLITZRINNE GEBOGEN**
Schlitzrinne, komplett beschichtbar, gebogen, R= 36,5 m
Entwässerungsrinne "Typ Hohlprofilrinne"
für Sportanlage entsprechend WA-Regularien (ehem.
IAAF),
als kompakte Schlitzrinne aus Polymerbeton nach DIN
18035,
Belastungsklasse mindestens B125, geprüft nach EN 1433.
Rinne mit unterbrochenem Einlaufschlitz oben,
Nenngröße DN 125, ohne Eigengefälle,
gebogen, Standardradius R= 36,5 m.
Maße L/B/H: 100/16/20 cm.
Die Rinne ist vollflächig mit mindestens 13 mm starkem
Kunststoff-Belag bauseits zu beschichten.
Liefern sowie höhen- und fluchtgerecht in gebogener
Strecke
verlegen und nach Herstellervorschrift auf einem 15
bis 20 cm
starken Betonbett mit 10 cm breiten Seitenstützen aus
mindestens Betongüte C12/15 nach EN 206/1 einbauen.
Menge: 220,000 m

**09.02.8 EINLAUFKASTEN KASTENRINNE**
Einlaufkasten
Einlaufkasten aus Polymerbeton für Schlitzrinnen, mit
Schmutzfang aus Kunststoff, mit umlaufendem
Metallrahmen.
Maße L/B/H: 50/16,5/48,3 cm, Inkl Abdeckung beidseitg
beschichtbar.
Menge: 4,000 St

**09.02.9 ABDECKUNG KASTENRINNE**
Kunststofblindabdeckung, gerade
Mobile Abdeckung aus Kunststoff entsprechend
WA-Regularien, als Blindabdeckung mit
Arretierungszapfen
zum Schlitzrinnensystem nach DIN 18035.
Belastungsklasse A15, geprüft nach EN 1433,
für Nenngröße DN 125, Farbe weiß,
Maße L/B: 100/16/5 cm aufliegend.
Liefern und in gerader Strecke montieren.
Material: glasfaserverstärkter Kunststoff, mit sehr
guter
Witterungs- und UV-Beständigkeit.
Wandstärke: 5 mm, dadurch selbstliegend (ohne
Befestigungshilfsmittel),
Stirnseiten überlappend mit Fixierungszapfen.
Menge: 4,000 m

**09.02.10 ABDECKUNG KASTENRINNE GEBOGEN**
Kunststoffblindabdeckung, gebogen, R= 36,5 m
Mobile Abdeckung aus Kunststoff entsprechend
WA-Regularien, als Blindabdeckung mit
Arretierungszapfen
zum Schlitzrinnensystem nach DIN 18035.
Belastungsklasse A15, geprüft nach EN 1433,
für Nenngröße DN 125, Farbe weiß,
Maße L/B: 100/16/5 cm aufliegend.
Liefern und in gebogener Strecke montieren.
Material: glasfaserverstärkter Kunststoff, mit sehr
guter
Witterungs- und UV-Beständigkeit.
Wandstärke: 5 mm, dadurch selbstliegend (ohne
Befestigungshilfsmittel),
Stirnseiten überlappend mit Fixierungszapfen.
Menge: 4,000 m

**09.02.11 UNTERE GEBUNDENE TRAGSCHICHT**
Untere gebundene Tragschicht für Kunststoffflächen,
wasserdurchlässig, mit erhöhten Anforderungen gemäß DIN
18035-6:2014-12, wie folgt herstellen:

Asphaltart: PA 11 T WDA oder PA 16 T WDA
Bindemittelart: B 70/100
Dicke: = 40 mm
Verdichtungsgrad: = 90 %
Ebenheit unter der 4-m-Richtlatte: 4 m = 8 mm
Wasserinfiltrationsrate: = 360 mm/h

Ansonsten gelten die Anforderungen gem.
DIN 18035-6:2014-12, Tabelle 4 und 5.
Menge: 3400,000 m²

**09.02.12 OBERE GEBUNDENE TRAGSCHICHT**
Obere gebundene Tragschicht für Kunststoffflächen,
wasserdurchlässig, mit erhöhten Anforderungen gemäß DIN
18035-6:2014-12, wie folgt herstellen:

Asphaltart: PA 5 D WDA oder PA 8 D WDA
Bindemittelart: B 70/100
Dicke: = 25 mm
Verdichtungsgrad: = 90 %
Ebenheit unter der 4-m-Richtlatte: 4 m = 8 mm
Wasserinfiltrationsrate: = 360 mm/h

Ansonsten gelten die Anforderungen gem.
DIN 18035-6:2014-12, Tabelle 4 und 5.
Menge: 3400,000 m²

**09.02.13 HAFTVERMITTLER**
Haftvermittler fachgerecht auf die gereinigte gebundene
Tragschicht aufbringen.
Auftragsmenge: ca. 200 g/m²
Menge: 3400,000 m²

**09.02.14 KUNSTSTOFFBELAG**
Kunststoffbelag gem. EN 14877:2013-12,
wasserdurchlässig,
liefern und fachgerecht einbauen.
Belagstype:
B gem. EN 14877:2013-12
Bezeichnung:
schüttbeschichteter Belag
Basisschicht:
Polyurethan gebundenes Gummigranulat, geschüttet.
Schichtdicke: ca. 10 mm
Oberschicht:
Polyurethan gebundenes EPDM-Granulat, geschüttet.
Schichtdicke: ca. 5 mm
Oberfläche:
EPDM-Granulat, flachgelagert
Farbe:
rot

Gesamtdicke:
ca. 15 mm
Menge: 3400,000 m²

**09.02.15 KUNSTSTOFFBELAG STÄRKER**
Kunststoffbelag gem. EN 14877:2013-12,
wasserdurchlässig,
liefern und fachgerecht einbauen.
Belagstype:
B gem. EN 14877:2013-12
Bezeichnung:
schüttbeschichteter Belag
Basisschicht:
Polyurethan gebundenes Gummigranulat, geschüttet.
Schichtdicke: ca. 20 mm
Oberschicht:
Polyurethan gebundenes EPDM-Granulat, geschüttet.
Schichtdicke: ca. 7 mm
Oberfläche:
EPDM-Granulat, flachgelagert
Farbe:
rot

Gesamtdicke:
ca. 27 mm
Menge: 50,000 m²

**09.02.16 AUSSPARUNG**
Aussparung, ca. 2 x 2 cm, zur kraftschlüssigen
Verbindung
des Kunststoffbelages zu angrenzenden Bauteilen (z.B.:
Randeinfassungen, Entwässerungsrinnen) herstellen.

Die Kosten für den Mehrverbrauch des Kunststoffbelages
sind
einzukalkulieren.
Menge: 600,000 m

**09.02.17 SPIELFELDLINIERUNGEN**
*** Bezugsbeschreibung
Linierungen der einzelnen Spielfelder einmessen und in
einem
Arbeitsgang aufbringen
Anzubieten sind 3 unterschiedliche Farben.
Menge: 1500,000 m

**09.02.18 ZUSCHLAG ZU VORPOSITION**
*** wie Position 09.02.17
Zulage Linierung gestrichelt
Menge: 20,000 m

**09.02.19 SCHUTZ VOR VERSCHMUTZUNG**
Umlaufende Kantensteine, Entwässerungsrinnen und
angrenzende Bauteile mit Klebeband und Folie vor
Verschmutzung durch Kunststoffmasse schützen, inkl.
Entfernen und fachgerechter Entsorgung nach dem
Kunststoffeinbau.
Menge: 600,000 m

**09.02.20 WASSERGRABENBAUSATZ**
3-teiliger Wassergrabenbausatz aus stabilen
Aluminiumbordwandprofilen, bestehend aus zwei
Seitenteilen
und einem Stirnteil. Die Bodenhülsen Spezial (mit
Deckelkammer) für das Wassergrabenhindernis sind an der
Stirnseite angeschweißt.

Wassergrabenmaße:
3,66 x 3,66 m. Inklusive Anschlag- und Distanzschiene
für
den Einbau des Laufbahnbelages.
Menge: 1,000 St

**09.02.21 WASSERGRABENABDECKUNG**
Aluminium-Profile, 340 x 45 mm, im Steck-System, mit
Aufkantung zum Ausgießen mit Kunststoffbelag. Letzte
Bohle
als Pass-Stück ausgebildet. Für gesamten Wassergraben.
Inkl.
Aufbringen EPDM-Belag.
Inkl. Doppelböcke als Unterbau für Abdeckung
Menge: 1,000 St

**09.02.22 WASSERGRABENHINDERNIS**
Wassergrabenhindernis "Typ A", höhenverstellbar mit
World
Athletics-Zertifikat
Hindernishürden nach IWR und mit World
Athletics-Zertifikat.
Für den 3000 Meter Lauf. Höhenverstellbar nach
internationaler Vorschrift.

Material

Aluminium

Material Hindernisbalken

Tannen-/Fichtenbohlen

Höhenverstellung

Gleitbuchsen

Höhen

Frauen (0,762 m), Männer (0,914 m) und U18 männliche
(0,838 m)

Inkl. Bodenhülse Aluminium, für Profile  Ø 60 mm,
Einstecktiefe 32 cm mit oben liegender Deckelkammer und
fest verbundenem Deckel, inkl. Beschichtung Deckel
Menge: 1,000 St

**09.02.23 EINSTICHKASTEN HOCHSPRUNG**
Einstichkasten aus Edelstahl 3 mm stark, Stirnseite 5
mm
stark, einschl. Erdanker und Abflussrohr. Inkl.
Beschichtbarer
Abdekcung, inkl. Beschichtung mit EPDM
Menge: 1,000 St

**09.02.24 STABHOCHSPRUNGMATTE**
Abmessung

6,50 x 5,00 x 0,8 m

Raster

Ohne Raster

Gitterschutzgewebe

Spikesicher über die gesamte Aufsprungfläche

Schleißmatte

Wendbar

Blöcke

Doppel-Hohlkammersystem

Mit Alwetterschutzhaube

Fabrikat:

'.........'
Menge: 1,000 St

**09.02.25 STABHOCHSPRUNGSTÄNDER**
Komplett aus Aluminium
  Laufschienen und Schlitten zur
"0"-Linien-Verstellung
  Lattenauflage 1,50 m bis 5,00 m
  Ideal für schwer mähbare Stellen
  Messhilfe im Lieferumfang
Fabrikat:

'.........'
Menge: 1,000 St

#### Bereich 09.03 LAUFBAHN 130 M

**09.03.1 BAUGRUND PLANIEREN VERDICHTEN**
Baugrund  für Wege  und Plätze planieren und
verdichten.
Abweichung von der Nennhöhe +- 3 cm.
Verformungsmodul EV2: > 45MN/m²
Menge: 600,000 m²

**09.03.2 KONTROLLPRÜFUNG EIGENÜBERWACHUNG**
Kontrollprüfung zur Ermittlung der erreichten
Tragfähigkeit
ausführen mittels Plattendruckversuch (Doppelversuch).
Die
Leistung beinhaltet die Bereitstellung der
erforderlichen
Geräte. Die Ausführung kann durch den AN erfolgen. Die
Ergebnisse sind der Bauleitung vorzulegen.
Menge: 2,000 St

**09.03.3 TRAGSCHICHT 150 MN/M²**
Tragschicht aus Schotter-Splitt-Gemisch kornabstufung
lt. TL
Min-StB 2000 und ZTVT-StB 19995/2002 herstellen.
Abweichung von der Nennhöhe +/- 2 cm.
Ausführung: auf vorh. Frostschutzschicht
Körnung: 0/32
Einbaudicke : ca. 20 cm
Verformungsmodul EV2: = 150 MN/m²
Umrechnungsfaktor STS verdichtet 2,08 t/m³
Umrechnungsfaktor STS lose 1,80 t/m³
Abgerechnet wird nach Auftragsprofilen. Es ist die
Einbaumenge durch Lieferscheine zu belegen.
Menge: 250,000 m³

**09.03.4 SPORT-EINFASSUNGSBORD**
Sport-Einfassungsbord nach DIN EN 1340, mit Krallnut
und
Anschlagsteg für Kunststoff-Belag.
Aus Beton C35/45 entsprechend EN 206-1, Maße B/H: 8/20
cm, sichtbar min. 4 cm, Länge: 100 cm.
Oberkante beidseitig gefast. Der Rasenbord ist im
vertieften
Teil mit Kunststoff-Belag bauseits zu beschichten. Die
freie
Betonfläche erhält keine Kunststoffbeschichtung.
Liefern sowie höhen- und fluchtgerecht in gerader und
gebogener Strecke verlegen und nach
Herstellervorschrift auf
einem ca. 20 cm starken Betonbett mit 10 cm breiten
Seitenstützen aus mindestens Betongüte C12/15 einbauen.
Menge: 600,000 m

**09.03.5 UNTERE GEBUNDENE TRAGSCHICHT**
Untere gebundene Tragschicht für Kunststoffflächen,
wasserdurchlässig, mit erhöhten Anforderungen gemäß DIN
18035-6:2014-12, wie folgt herstellen:

Asphaltart: PA 11 T WDA oder PA 16 T WDA
Bindemittelart: B 70/100
Dicke: = 40 mm
Verdichtungsgrad: = 90 %
Ebenheit unter der 4-m-Richtlatte: 4 m = 8 mm
Wasserinfiltrationsrate: = 360 mm/h

Ansonsten gelten die Anforderungen gem.
DIN 18035-6:2014-12, Tabelle 4 und 5.
Menge: 550,000 m²

**09.03.6 OBERE GEBUNDENE TRAGSCHICHT**
Obere gebundene Tragschicht für Kunststoffflächen,
wasserdurchlässig, mit erhöhten Anforderungen gemäß DIN
18035-6:2014-12, wie folgt herstellen:

Asphaltart: PA 5 D WDA oder PA 8 D WDA
Bindemittelart: B 70/100
Dicke: = 25 mm
Verdichtungsgrad: = 90 %
Ebenheit unter der 4-m-Richtlatte: 4 m = 8 mm
Wasserinfiltrationsrate: = 360 mm/h

Ansonsten gelten die Anforderungen gem.
DIN 18035-6:2014-12, Tabelle 4 und 5.
Menge: 500,000 m²

**09.03.7 HAFTVERMITTLER**
Haftvermittler fachgerecht auf die gereinigte gebundene
Tragschicht aufbringen.
Auftragsmenge: ca. 200 g/m²
Menge: 500,000 m²

**09.03.8 KUNSTSTOFFBELAG**
Kunststoffbelag gem. EN 14877:2013-12,
wasserdurchlässig,
liefern und fachgerecht einbauen.
Belagstype:
B gem. EN 14877:2013-12
Bezeichnung:
schüttbeschichteter Belag
Basisschicht:
Polyurethan gebundenes Gummigranulat, geschüttet.
Schichtdicke: ca. 10 mm
Oberschicht:
Polyurethan gebundenes EPDM-Granulat, geschüttet.
Schichtdicke: ca. 5 mm
Oberfläche:
EPDM-Granulat, flachgelagert
Farbe:
rot

Gesamtdicke:
ca. 15 mm
Menge: 500,000 m²

**09.03.9 SPIELFELDLINIERUNGEN**
*** Bezugsbeschreibung
Linierungen der einzelnen Spielfelder einmessen und in
einem
Arbeitsgang aufbringen
Anzubieten sind 3 unterschiedliche Farben.
Menge: 300,000 m

**09.03.10 ZUSCHLAG ZU VORPOSITION**
*** wie Position 09.03.9
Zulage Linierung gestrichelt
Menge: 20,000 m

#### Bereich 09.04 ALLWETTERPLATZ I

**09.04.1 BAUGRUND PLANIEREN VERDICHTEN**
Baugrund  für Wege  und Plätze planieren und
verdichten.
Abweichung von der Nennhöhe +- 3 cm.
Verformungsmodul EV2: > 45MN/m²
Menge: 600,000 m²

**09.04.2 KONTROLLPRÜFUNG EIGENÜBERWACHUNG**
Kontrollprüfung zur Ermittlung der erreichten
Tragfähigkeit
ausführen mittels Plattendruckversuch (Doppelversuch).
Die
Leistung beinhaltet die Bereitstellung der
erforderlichen
Geräte. Die Ausführung kann durch den AN erfolgen. Die
Ergebnisse sind der Bauleitung vorzulegen.
Menge: 2,000 St

**09.04.3 TRAGSCHICHT 150 MN/M²**
Tragschicht aus Schotter-Splitt-Gemisch kornabstufung
lt. TL
Min-StB 2000 und ZTVT-StB 19995/2002 herstellen.
Abweichung von der Nennhöhe +/- 2 cm.
Ausführung: auf vorh. Frostschutzschicht
Körnung: 0/32
Einbaudicke : ca. 20 cm
Verformungsmodul EV2: = 150 MN/m²
Umrechnungsfaktor STS verdichtet 2,08 t/m³
Umrechnungsfaktor STS lose 1,80 t/m³
Abgerechnet wird nach Auftragsprofilen. Es ist die
Einbaumenge durch Lieferscheine zu belegen.
Menge: 260,000 m³

**09.04.4 UNTERE GEBUNDENE TRAGSCHICHT**
Untere gebundene Tragschicht für Kunststoffflächen,
wasserdurchlässig, mit erhöhten Anforderungen gemäß DIN
18035-6:2014-12, wie folgt herstellen:

Asphaltart: PA 11 T WDA oder PA 16 T WDA
Bindemittelart: B 70/100
Dicke: = 40 mm
Verdichtungsgrad: = 90 %
Ebenheit unter der 4-m-Richtlatte: 4 m = 8 mm
Wasserinfiltrationsrate: = 360 mm/h

Ansonsten gelten die Anforderungen gem.
DIN 18035-6:2014-12, Tabelle 4 und 5.
Menge: 560,000 m²

**09.04.5 OBERE GEBUNDENE TRAGSCHICHT**
Obere gebundene Tragschicht für Kunststoffflächen,
wasserdurchlässig, mit erhöhten Anforderungen gemäß DIN
18035-6:2014-12, wie folgt herstellen:

Asphaltart: PA 5 D WDA oder PA 8 D WDA
Bindemittelart: B 70/100
Dicke: = 25 mm
Verdichtungsgrad: = 90 %
Ebenheit unter der 4-m-Richtlatte: 4 m = 8 mm
Wasserinfiltrationsrate: = 360 mm/h

Ansonsten gelten die Anforderungen gem.
DIN 18035-6:2014-12, Tabelle 4 und 5.
Menge: 560,000 m²

**09.04.6 HAFTVERMITTLER**
Haftvermittler fachgerecht auf die gereinigte gebundene
Tragschicht aufbringen.
Auftragsmenge: ca. 200 g/m²
Menge: 560,000 m²

**09.04.7 KUNSTSTOFFBELAG**
Kunststoffbelag gem. EN 14877:2013-12,
wasserdurchlässig,
liefern und fachgerecht einbauen.
Belagstype:
B gem. EN 14877:2013-12
Bezeichnung:
schüttbeschichteter Belag
Basisschicht:
Polyurethan gebundenes Gummigranulat, geschüttet.
Schichtdicke: ca. 10 mm
Oberschicht:
Polyurethan gebundenes EPDM-Granulat, geschüttet.
Schichtdicke: ca. 5 mm
Oberfläche:
EPDM-Granulat, flachgelagert
Farbe:
rot

Gesamtdicke:
ca. 15 mm
Menge: 560,000 m²

**09.04.8 SPIELFELDLINIERUNGEN**
*** Bezugsbeschreibung
Linierungen der einzelnen Spielfelder einmessen und in
einem
Arbeitsgang aufbringen
Anzubieten sind 3 unterschiedliche Farben.
Menge: 500,000 m

**09.04.9 ZUSCHLAG ZU VORPOSITION**
*** wie Position 09.04.8
Zulage Linierung gestrichelt
Menge: 50,000 m

**09.04.10 BASKETBALL-ZWEIMAST-STÄNDER**
Basketball-Zweimast-Ständer
aus Aluminium gefertigt
Oberfläche: natur
in einem Stück verschweißt (Schraubverbindungen nicht
zulässig)
Profil: 100 x 120 mm
Wandstärke: 4 auf 6 mm steigend
Korbbefestigung direkt an der Hinterkonstruktion
Ausladung: 1,65 m
TÜV geprüft mit Zertifikat gem. DIN 1270

einschließlich:
Zielbrett aus Coplast
Sandwich-Aufbau (mehrschichtig)
mit eingegossener Gummikante
witterungsbeständig
vermindertes Aufprallgeräusch
Abm. 1,80 x 1,05 cm

einschließlich:
Basketball - Korb
aus Vollstahl
Oberfläche: feuerverzinkt und pulverbeschichtet
Farbe: orange
TÜV geprüft gem. DIN 1270

einschließlich:
Basketball-Netz
aus Herkulesseil
mit Stahleinlage, Stärke: 5 mm
schnitt und reißfest
Farbe: schwarz
TÜV geprüft gem. DIN 1270

Liefern und einbauen in Bodenhülse (extra Position)
nach
Herstellerangabe.

Bieterangabe Lieferant

'..........'
Menge: 2,000 St

**09.04.11 BODENHÜLSE - BASKETBALL**
Spezial-Ausführung mit Kippdeckel (pat.gesch.)
für Basketball-Zweimast-Ständer
Profil: 100 x 120 mm
Der wannenförmig ausgebildete Kipp-Deckel  ist mit
Kunststoff-Belag
oder Kunstrasen beschichtbar und ist fest mit der Hülse
verbunden.
Deckel mit Ketten und Schnüren sind nicht zugelassen!
Bei Montage der Basketballanlage wird der Deckel  über
eine
innenliegend laufende Schiene in die Deckeltasche
gekippt.
Entwässerung der Deckeltasche mit Kunststoffrohr in die
Drainschicht. Die Bodenhülsen sind mit 1 St
Kunststoffrohr
DN 25 in die Dränschicht zu entwässern.
Betonfundament C 25/30 Abm. 100 x 100 x100 cm

Liefern und einbauen nach Herstellerangabe. Incl.
Erdarbeiten.

Bieterangabe Lieferant

'..........'
Menge: 2,000 St

**09.04.12 VOLLEYBALL-WETTKAMPF-ANLAGE**
Volleyball-Wettkampf-Anlage
DVV I Prüfzeichen
aus Aluminium gefertigt
Oberfläche: eloxiert
Profil: 100 x 120 mm Wandstärke von 4 auf 6 mm steigend
Spann- und Verstellmechanik innenliegend im Profil
Höhenverstellung stufenlos bei gespanntem Netz
Netzspannung
Maßskala in den Pfosten eingelassen
TÜV geprüft
DVV I Prüfzeichen

Liefern und einbauen nach Herstellerangabe.

Bieterangabe Lieferant

'..........'
Menge: 2,000 Paar

**09.04.13 BODENHÜLSE - VOLLEYBALLPFOSTEN**
Bodenhülse für Volleyballpfosten
Spezial-Ausführung mit Kippdeckel (pat.gesch.)
abschließbar, Profil: 100 x 120 mm
Der wannenförmig ausgebildete Kipp-Deckel wird
mit Kunststoff-Belag beschichtet und ist fest mit der
Hülse
verbunden.
Bei Montage der Volleyballanlage wird der Deckel
über eine innenliegend laufende Schiene in die
Deckeltasche
gekippt.
Entwässerung der Deckeltasche mit Kunststoffrohr in die
Drainschicht.
Die Bodenhülsen sind mit 1 St Kunststoffrohr DN 25 in
die
Dränschicht zu entwässern.
pro Anlage 2 Stück erforderlich
Betonfundament C 25/30 Abm. 80 x 80 x 80 cm
Deckel mit Ketten und Schnüren sind nicht zugelassen!

Liefern und einbauen nach Herstellerangabe. Incl.
Erdarbeiten.

Bieterangabe Lieferant

'..........'
Menge: 4,000 St

**09.04.14 VOLLEYBALL-WETTKAMPFNETZ**
aus Polypropylen 4 mm, hochfest
mit Kevlar-Spannseil 11,70 m lang
seitlich eingefasste Glasfaser-Polyesterstäben
6-Punkt-Aufhängung
6 Spannschnüre mit Schnellverschluss
Netzlänge: 9,50 m
Netzhöhe: 1,00 m
Maschenweite: 10 cm
Farbe: schwarz
Prüfzeichen DVV I

Liefern und aufstellen nach Herstellerangabe.

Bieterangabe Lieferant

'..........'
Menge: 2,000 St

**09.04.15 HOCHSPRUNGKISSEN**
Größe 5 x 3 x 0,5 m, mit verschiebbarem
Gitterschutzgewebe, spikessicher über
die ganze Aufsprungfläche verarbeitet  garantiert
optimale
Luftzirkulation. Schleißmatte fest eingearbeitet.
Inklusive zusätzlichen Zwischenboden. Schaumstoffblöcke
einzeln in Schutzbezüge eingefasst (schützt die
einzelnen Blöcke bspw. beim Auf- und Abbau vor und
nach der Winterpause). Zweiteiliger Gesamtbezug.
Hochelastische, formbeständ. Inkl. Allwetterabdekcung

Liefern und aufstellen nach Herstellerangabe.

Bieterangabe Lieferant

'..........'
Menge: 1,000 St

**09.04.16 HOCHSPRUNGSTÄNDER**
Hochsprungständer, Höhe 3 Meter,
komplett aus Aluminium gefertigt. Profil 50 x 50 x 3 mm
mit abgerundeten Kanten. Lattenaufleger und Mast
vollständig eloxiert. Maßskala im Profil (in einer Nut)
eingelassen und so gegen Zerkratzen geschützt. TFuß mit
integrierten Gewichten und mit Stellfüßen zum
lotrechten Aufbau. Alle Schrauben aus Edelstahl.
Höheneinstellung von 50 cm bis 300 cm möglich. Nach
WA (IAAF), mit WA (IAAF)-Zertifikat.
Inkl. verstellbarer Auflagfläche und Latte aus GFK
Länge 4,0
m

Liefern und aufstellen nach Herstellerangabe.

Bieterangabe Lieferant

'..........'
Menge: 1,000 St

**09.04.17 ABSPRUNGBALKEN**
Zweiteiliger Absprungbalken (bestehend aus Grundprofil
und Wendeprofil) 122 x 34 x 10 cm, gefertigt nach DIN
79005 mit WA (IAAF)-Zertifikat. Der Absprungbalken ist
aus Aluminiumgrundprofilen gefertigt und mit gehärtetem
Laufbahnbelag ausgegossen. Drehbares Wendeprofil mit
Arretierung. Wendeprofil mit Aussparung für den
Kontrollstreifen. Das Grundprofil besteht aus
Aluminium und
ist mit einem gehärteten Laufbahnbelag (mindestens 18
mm
stark) beschichtet, 2-seitig weiß.
Inkl. Einbauwanne und Blindbalken für Dreisprung
Menge: 5,000 St

**09.04.18 ELASTISCHER KANTENSTEIN**
Elastic-Randstein, schwarz, 100/6/30 cm
Elastic Randstein aus Polymerbeton, mit fest
eingearbeitetem
Gummiprofil aus EPDM.
Farbe: schwarz,
Maße L/B/H: 100/6/30 cm,
liefern sowie höhen- und fluchtgerecht in gerader oder
gebogener Strecke verlegen und nach
Herstellervorschrift auf
einem mindestens 10 cm starken Betonbett mit 8 cm
breiten
Seitenstützen aus Betongüte C12/15 nach EN 206/1
einbauen. Inkl. Eckstücke
Menge: 65,000 m

**09.04.19 VLIES**
Auf vorbereitetem Untergrund

Typ: Spunbond 011/200 GRK 3 GRK 4 oder gleichwertig
Mechanisch vernadeltes Endlosfaserfilament aus 100 %
Polyesterfasern grau, zum Trennen, Bewehren und
Filtern, mit folgenden Eigenschaften:

Flächengewicht 200 g/m²
Dicke (2 kPa) 2,90 mm
Höchstzugkraft längs 15 kN/m
Höchstzugkraft quer 11,4 kN/m
Höchstzugkraftdehnung
längs 56 %
quer 66 %
Stempeldurchdrückkraft 1980 N
Durchschlagverhalten 20,8 mm
Charakteristische Öffnungsweite 110 µm
Wasserdurchlässigkeitsbeiwert 3,8 10-3m/s

liefern und vollflächig aufbringen.
Menge: 100,000 m²

**09.04.20 SAND WEITSPRUNG**
Quarzsand,  Körnung 0,1/2 mm als Weitsprungsand
in die Sprunggrube ein-

bringen und einebnen.
Sand ohne Feinkornanteile, sauber, kalkfrei
und stets rieselfähig.

Einbaudicke: 30 -40 CM

Einbauort  :Spielfeld
Menge: 40,000 m³

#### Bereich 09.05 ALLWETTERPLATZ II

**09.05.1 BAUGRUND PLANIEREN VERDICHTEN**
Baugrund  für Wege  und Plätze planieren und
verdichten.
Abweichung von der Nennhöhe +- 3 cm.
Verformungsmodul EV2: > 45MN/m²
Menge: 600,000 m²

**09.05.2 KONTROLLPRÜFUNG EIGENÜBERWACHUNG**
Kontrollprüfung zur Ermittlung der erreichten
Tragfähigkeit
ausführen mittels Plattendruckversuch (Doppelversuch).
Die
Leistung beinhaltet die Bereitstellung der
erforderlichen
Geräte. Die Ausführung kann durch den AN erfolgen. Die
Ergebnisse sind der Bauleitung vorzulegen.
Menge: 2,000 St

**09.05.3 TRAGSCHICHT 150 MN/M²**
Tragschicht aus Schotter-Splitt-Gemisch kornabstufung
lt. TL
Min-StB 2000 und ZTVT-StB 19995/2002 herstellen.
Abweichung von der Nennhöhe +/- 2 cm.
Ausführung: auf vorh. Frostschutzschicht
Körnung: 0/32
Einbaudicke : ca. 20 cm
Verformungsmodul EV2: = 150 MN/m²
Umrechnungsfaktor STS verdichtet 2,08 t/m³
Umrechnungsfaktor STS lose 1,80 t/m³
Abgerechnet wird nach Auftragsprofilen. Es ist die
Einbaumenge durch Lieferscheine zu belegen.
Menge: 260,000 m³

**09.05.4 UNTERE GEBUNDENE TRAGSCHICHT**
Untere gebundene Tragschicht für Kunststoffflächen,
wasserdurchlässig, mit erhöhten Anforderungen gemäß DIN
18035-6:2014-12, wie folgt herstellen:

Asphaltart: PA 11 T WDA oder PA 16 T WDA
Bindemittelart: B 70/100
Dicke: = 40 mm
Verdichtungsgrad: = 90 %
Ebenheit unter der 4-m-Richtlatte: 4 m = 8 mm
Wasserinfiltrationsrate: = 360 mm/h

Ansonsten gelten die Anforderungen gem.
DIN 18035-6:2014-12, Tabelle 4 und 5.
Menge: 560,000 m²

**09.05.5 OBERE GEBUNDENE TRAGSCHICHT**
Obere gebundene Tragschicht für Kunststoffflächen,
wasserdurchlässig, mit erhöhten Anforderungen gemäß DIN
18035-6:2014-12, wie folgt herstellen:

Asphaltart: PA 5 D WDA oder PA 8 D WDA
Bindemittelart: B 70/100
Dicke: = 25 mm
Verdichtungsgrad: = 90 %
Ebenheit unter der 4-m-Richtlatte: 4 m = 8 mm
Wasserinfiltrationsrate: = 360 mm/h

Ansonsten gelten die Anforderungen gem.
DIN 18035-6:2014-12, Tabelle 4 und 5.
Menge: 560,000 m²

**09.05.6 HAFTVERMITTLER**
Haftvermittler fachgerecht auf die gereinigte gebundene
Tragschicht aufbringen.
Auftragsmenge: ca. 200 g/m²
Menge: 560,000 m²

**09.05.7 KUNSTSTOFFBELAG**
Kunststoffbelag gem. EN 14877:2013-12,
wasserdurchlässig,
liefern und fachgerecht einbauen.
Belagstype:
B gem. EN 14877:2013-12
Bezeichnung:
schüttbeschichteter Belag
Basisschicht:
Polyurethan gebundenes Gummigranulat, geschüttet.
Schichtdicke: ca. 10 mm
Oberschicht:
Polyurethan gebundenes EPDM-Granulat, geschüttet.
Schichtdicke: ca. 5 mm
Oberfläche:
EPDM-Granulat, flachgelagert
Farbe:
rot

Gesamtdicke:
ca. 15 mm
Menge: 560,000 m²

**09.05.8 SPIELFELDLINIERUNGEN**
*** Bezugsbeschreibung
Linierungen der einzelnen Spielfelder einmessen und in
einem
Arbeitsgang aufbringen
Anzubieten sind 3 unterschiedliche Farben.
Menge: 500,000 m

**09.05.9 ZUSCHLAG ZU VORPOSITION**
*** wie Position 09.05.8
Zulage Linierung gestrichelt
Menge: 50,000 m

**09.05.10 BASKETBALL-ZWEIMAST-STÄNDER**
Basketball-Zweimast-Ständer
aus Aluminium gefertigt
Oberfläche: natur
in einem Stück verschweißt (Schraubverbindungen nicht
zulässig)
Profil: 100 x 120 mm
Wandstärke: 4 auf 6 mm steigend
Korbbefestigung direkt an der Hinterkonstruktion
Ausladung: 1,65 m
TÜV geprüft mit Zertifikat gem. DIN 1270

einschließlich:
Zielbrett aus Coplast
Sandwich-Aufbau (mehrschichtig)
mit eingegossener Gummikante
witterungsbeständig
vermindertes Aufprallgeräusch
Abm. 1,80 x 1,05 cm

einschließlich:
Basketball - Korb
aus Vollstahl
Oberfläche: feuerverzinkt und pulverbeschichtet
Farbe: orange
TÜV geprüft gem. DIN 1270

einschließlich:
Basketball-Netz
aus Herkulesseil
mit Stahleinlage, Stärke: 5 mm
schnitt und reißfest
Farbe: schwarz
TÜV geprüft gem. DIN 1270

Liefern und einbauen in Bodenhülse (extra Position)
nach
Herstellerangabe.

Bieterangabe Lieferant

'..........'
Menge: 2,000 St

**09.05.11 BODENHÜLSE - BASKETBALL**
Spezial-Ausführung mit Kippdeckel (pat.gesch.)
für Basketball-Zweimast-Ständer
Profil: 100 x 120 mm
Der wannenförmig ausgebildete Kipp-Deckel  ist mit
Kunststoff-Belag
oder Kunstrasen beschichtbar und ist fest mit der Hülse
verbunden.
Deckel mit Ketten und Schnüren sind nicht zugelassen!
Bei Montage der Basketballanlage wird der Deckel  über
eine
innenliegend laufende Schiene in die Deckeltasche
gekippt.
Entwässerung der Deckeltasche mit Kunststoffrohr in die
Drainschicht. Die Bodenhülsen sind mit 1 St
Kunststoffrohr
DN 25 in die Dränschicht zu entwässern.
Betonfundament C 25/30 Abm. 100 x 100 x100 cm

Liefern und einbauen nach Herstellerangabe. Incl.
Erdarbeiten.

Bieterangabe Lieferant

'..........'
Menge: 2,000 St

**09.05.12 VOLLEYBALL-WETTKAMPF-ANLAGE**
Volleyball-Wettkampf-Anlage
DVV I Prüfzeichen
aus Aluminium gefertigt
Oberfläche: eloxiert
Profil: 100 x 120 mm Wandstärke von 4 auf 6 mm steigend
Spann- und Verstellmechanik innenliegend im Profil
Höhenverstellung stufenlos bei gespanntem Netz
Netzspannung
Maßskala in den Pfosten eingelassen
TÜV geprüft
DVV I Prüfzeichen

Liefern und einbauen nach Herstellerangabe.

Bieterangabe Lieferant

'..........'
Menge: 2,000 Paar

**09.05.13 BODENHÜLSE - VOLLEYBALLPFOSTEN**
Bodenhülse für Volleyballpfosten
Spezial-Ausführung mit Kippdeckel (pat.gesch.)
abschließbar, Profil: 100 x 120 mm
Der wannenförmig ausgebildete Kipp-Deckel wird
mit Kunststoff-Belag beschichtet und ist fest mit der
Hülse
verbunden.
Bei Montage der Volleyballanlage wird der Deckel
über eine innenliegend laufende Schiene in die
Deckeltasche
gekippt.
Entwässerung der Deckeltasche mit Kunststoffrohr in die
Drainschicht.
Die Bodenhülsen sind mit 1 St Kunststoffrohr DN 25 in
die
Dränschicht zu entwässern.
pro Anlage 2 Stück erforderlich
Betonfundament C 25/30 Abm. 80 x 80 x 80 cm
Deckel mit Ketten und Schnüren sind nicht zugelassen!

Liefern und einbauen nach Herstellerangabe. Incl.
Erdarbeiten.

Bieterangabe Lieferant

'..........'
Menge: 4,000 St

**09.05.14 VOLLEYBALL-WETTKAMPFNETZ**
aus Polypropylen 4 mm, hochfest
mit Kevlar-Spannseil 11,70 m lang
seitlich eingefasste Glasfaser-Polyesterstäben
6-Punkt-Aufhängung
6 Spannschnüre mit Schnellverschluss
Netzlänge: 9,50 m
Netzhöhe: 1,00 m
Maschenweite: 10 cm
Farbe: schwarz
Prüfzeichen DVV I

Liefern und aufstellen nach Herstellerangabe.

Bieterangabe Lieferant

'..........'
Menge: 2,000 St

#### Bereich 09.06 WURFANLAGEN

**09.06.1 KUGELSTOß- UND HAMMERWURFRING**
- 2,135 m Durchmesser
- Mit eingegossener Betonplatte
- Aus Aluminium-T-Profil zur optimalen Formstabilität
- Eingeschweißte Stege zur zusätzlichen Stabilisierung
- Mit 2 Entwässerungen

Fabrikat:

'.........'
Menge: 2,000 St

**09.06.2 KUGELSTOßBALKEN**
- Kugelabstoßbalken
- Material: Vollkunststoff
- Geeignet für L2797 (Kugelstoßring mit Betonplatte)
- Form: Stoßseitig geformt, sektorseitig gerade
- Farbe: Weiß
- IAAF zertifiziert

Fabrikat:

'.........'
Menge: 1,000 St

**09.06.3 SCHUTZGITTER HÖHE 4 M**
- Zum Einstellen in Bodenhülsen
- 10 Pfosten mit Galgenauslage, Alu-Profil 80 x 80 x 3
mm
mit Radius, mit zusätzlicher Innenverstärkung,
alunatur, mit
Seilaufwicklern
- Inklusive Bodenhülsen
- Lieferung inkl. Netz, Netzvorrichtung und Sandsäcke

Fabrikat:

'.........'
Menge: 1,000 St

### Titel 10 WEGEBAUARBEITEN

**10.1 ABSTECKUNG GEM. AUSFÜHRUNGSPLAN**
Absteckung für alle Gewerke gemäß
georef.Ausführungsplan
durch AN
Absteckung aller Gewerke dieser Leistungsbeschreibung.
Der AN hat die in Par. 3 Nr. 2 VOB/B beschriebenen
Absteckungs- und Vermessungsarbeiten im Vorfeld der
Bauausführung selbst auszuführen oder ausführen zu
lassen.
Abzustecken sind die Gradiente aller Wege sowie die
Belagsränder.
Abstand zwischen den Absteckpunkten der Wegegradiente
in
Kurven max. 1 m, Abstand zwischen den Absteckpunkten
der
Wegegradiente in geraden Abschnitten max. 10 m.
Die Absteckungs- und Vermessungsarbeiten sind im
Einvernehmen mit dem Auftraggeber durchzuführen und
abnehmen zu lassen.
Als Vermessungsgrundlage wird ein georeferenzierter
Ausführungsplan in digitaler Form
(AutoCAD-Datein;dwg-/dxf-Format) zur Verfügung
gestellt.
Der AN haftet für alle zur Absteckung erforderlichen
Konstruktionen, er hat alle notwendigen Festpunkte
selbst
einzurichten sowie diese während der Bauzeit zu
sichern, zu
schützen und zu unterhalten.
Eventuell erforderliche Änderungen der Absteckung
dürfen
nur im Einvernehmen mit dem Auftraggeber und nach
dessen
Freigabe durchgeführt werden.
Sämtlicher Absteckungs- und Vermessungsaufwand zur
Herstellung aller beschriebenen Leistungen ist mit
dieser
Position abgegolten.
Menge: 1,000 psch

**10.2 BAUGRUND PLANIEREN VERDICHTEN**
Baugrund  für Wege  und Plätze planieren und
verdichten.
Abweichung von der Nennhöhe +- 3 cm.
Verformungsmodul EV2: > 45MN/m²
Menge: 600,000 m²

**10.3 KONTROLLPRÜFUNG EIGENÜBERWACHUNG**
Kontrollprüfung zur Ermittlung der erreichten
Tragfähigkeit
ausführen mittels Plattendruckversuch (Doppelversuch).
Die
Leistung beinhaltet die Bereitstellung der
erforderlichen
Geräte. Die Ausführung kann durch den AN erfolgen. Die
Ergebnisse sind der Bauleitung vorzulegen.
Menge: 3,000 St

**10.4 KONTROLLPRÜFUNG TRAGFÄHIGKEIT**
Kontrollprüfung zur Ermittlung der erreichten
Tragfähigkeit
ausführen mittels Plattendruckversuch (Doppelversuch).
Die
Leistung beinhaltet die Bereitstellung der
erforderlichen
Geräte. Die Prüfberichte und ein maßstäblicher
Lageplan sind
der Bauleitung vorzulegen.
Menge: 3,000 St

**10.5 UNTERGRUNDVERBESSERUNG HERSTELLEN 32/63**
Verbesserung von wenig tragfähigem Untergrund
profilgerecht oder nach Unterlagen des AG
herstellen. Material gleichmäßig verteilen und
einwalzen.
Das Herstellen des Planums wird ggf. gesondert
vergütet. Zu verbessern ist das Planum.
Schotter Körnung 32/63 mm liefern und einbauen.
Abgerechnet wird nach Auftragsprofilen über dem
Untergrund / Unterbau vor dem Einwalzen oder
nach Lieferscheinen. Umrechnungsfaktor: 1,75 t/m³
Menge: 50,000 m³

**10.6 FROSTSCHUTZSCHICHT 100 MN/M²**
Frostschutzschicht einbauen und verdichten aus
Schotter 0/32
Kornabstufung und Einbau gemäß ZTV Sob-StB 04/07
Sollhöhe
+- 2 cm.
Verformungsmodul EV2: = 100 MN/m²
Einbaudicke: --------------- cm
Umrechnungsfaktor STS verdichtet 2,08 t/m³
Umrechnungsfaktor STS lose 1,80 t/m³
Abgerechnet wird nach Auftragsprofilen. Es ist die
Einbaumenge durch Lieferscheine zu belegen.
Menge: 180,000 m³

**10.7 TRAGSCHICHT 120 MN/M²**
Tragschicht aus Schotter-Splitt-Gemisch kornabstufung
lt. TL
Min-StB 2000 und ZTVT-StB 19995/2002
herstellen.Abweichung von der Nennhöhe +/- 2 cm.
Ausführung: auf vorh. Frostschutzschicht
Körnung: 0/32
Einbaudicke : ca. 20 cm
Verformungsmodul EV2: = 120 MN/m²
Umrechnungsfaktor STS verdichtet 2,08 t/m³
Umrechnungsfaktor STS lose 1,80 t/m³
Abgerechnet wird nach Auftragsprofilen. Es ist die
Einbaumenge durch Lieferscheine zu belegen.
Menge: 120,000 m³

**10.8 MÖRTELSTÜTZE C 20/25**
Betonkeil zur Sicherung der Belagsränder aus Beton C
20/25
herstellen.  Einzukalkulieren die erforderliche Planie
und
Verdichtung des Untergrunds und 20cm
Schottertragschicht.
OK Keil 4 cm unter OK Pflaster; Schräge 1:1
hochgezogen.
Abmessung: 20/25 cm
Menge: 10,000 m

**10.9 BETONKANTENSTEIN 100/30/8 CM**
Randeinfassung aus tausalzbeständigem Betonkantenstein
nach DIN 483 auf durchgehender Betonbettung C 20/25 mit
außenseitig durchgehender abgeschrägter Rückenstütze
bis
2/3 der Steinhöhe und 20 cm Tragschicht herstellen.
Sämtliche Kanten außschl. 90 Grad sind auf Gehrung zu
schneiden. Die Fugen sind mit tausalzbeständigem
Zementmörtel, Zementgehalt 600 Kg/m³ zuverfüllen.
Die Leistung beinhaltet die erforderliche Planie und
Verdichtung des Untergrunds und die Schottertragschicht
Breite 30 cm sowie wenn notwendig Dehnungsfugen alle
15 m
auch im Betonfundament.
Einzukalkulieren ist ebenfalls das Nacharbeiten/Fasen
der
Ecken und Einschneiden auf Länge.
Ausführung: Einfassung Pflaster
Abmessung: 100/30/8 cm
Fundament: Dicke 15 cm
Tragschicht: 20 cm Schotter 0/32
Fase: nach innen
Menge: 520,000 m

**10.10 BETONKANTENSTEIN 100/40/8 CM**
Randeinfassung aus tausalzbeständigem Betonkantenstein
nach DIN 483 auf durchgehender Betonbettung C 20/25 mit
außenseitig durchgehender abgeschrägter Rückenstütze
bis
2/3 der Steinhöhe und 15 cm Tragschicht herstellen.
Sämtliche Kanten außschl. 90 Grad sind auf Gehrung zu
schneiden. Die Fugen sind mit tausalzbeständigem
Zementmörtel, Zementgehalt 600 Kg/m³ zuverfüllen.
Die Leistung beinhaltet die erforderliche Planie und
Verdichtung des Untergrunds und die Schottertragschicht
Breite 30 cm sowie wenn notwendig Dehnungsfugen alle
15 m
auch im Betonfundament.
Einzukalkulieren ist ebenfalls das Nacharbeiten/Fasen
der
Ecken und Einschneiden auf Länge.
Ausführung: Einfassung Pflaster
Abmessung: 100/40/8 cm
Fundament: Dicke 15 cm
Tragschicht: 20 cm Schotter 0/32
Fase: nach innen
Menge: 30,000 m

**10.11 PFLASTERBELAG AUS BETONSTEIN 30/30/8 CM**
Pflasterbelag aus Betonstein, tausalzbeständig, nach
DIN
18501 auf 4 cm Bettungsmaterial 0/5 mm herstellen, mit
Brechsand 0/3 einschlämmen u. anschließend reinigen.
Bettungs- und Fugenmateial kornabgestuft und
filterstabil
zueinander.
Verlegeart: Reihen, Halbverband
Farbe: Grau
Abmessung: 30 x 30 x 8 cm - mit Fase
Fugenbreite: 2-3 mm
Menge: 450,000 m²

**10.12 ZULAGE PFLASTER - SCHNEIDEN DES BETONPFLASTERBELAGS**
Zuschlag zur Vorpos. "Betonpflaster"
Einschneiden des Pflasterbelages aus Betonsteinen an
Einfassungen etc.
Menge: 400,000 m

**10.13 ANPFLASTERN AN EINBAUTEIL**
Fläche zwischen Pflasterbelag und Einbauteil
auspflastern.
Material: Naturstein nach DIN 18502 auf 5 cm Splittbett
verlegen und verfugen.
Farbe: hellgrau
Material: Granit, Mosaikpflaster 6/6/6 cm
Oberfläche: gesägt gestockt
Verlegeart: Reihen
Fugenbreite: 0,5 - 1,5 cm
Inklusive 4 cm Bettungsmaterial 0/5 mm herstellen, mit
Brechsand 0/3 einschlämmen u. anschließend reinigen.
Bettungs- und Fugenmateial kornabgestuft und
filterstabil
zueinander.
Menge: 5,000 m²

**10.14 BETONRASENLINER 40/40/12 cm**
Rasenlinerplatte aus Beton. Verlegung auf 5 cm
Sand/Splittgemisch 0/5, einschl. Substratverfüllung und
Ansaat
Abmessung: 40/40/12 cm, Verfüllen der Fläche mit
Erdsubstrat aus:
2 Teile Oberboden, nicht bindig
1 Teil Sand, gewaschen
1 Teil Lava 5/8 Einschl. 20 g/m² Osmocote Sierra blend
Dauerdünger und mind. 4 Wässergänge
Einschl. Ansaat mit 15 g/m2 RSM 5.1.1,Parkplatzrasen
Substrat nach Setzung 0,5 - 1 cm unter OK Gitterstein
Menge: 25,000 m²

**10.15 TOK - BAND MIT VORANSTRICH**
Anschmelzband fachgerecht einbauen. Einschl.
Voranstrich.
Menge: 50,000 m

**10.16 BITUMINÖSE TRAGSCHICHT 0/32, AC 32 TN**
Bituminöse Tragschicht nach ZTV Asphalt-StB 07, EN 12
591
mit Straßenbaubitumen 70/100 herstellen. Anteil an
gebrochenem Korn über 70 Gew.-%. Einbau mit Fertiger.
Körnung: 0 - 32 mm
Einbaudicke: 12 cm
Hohlraumgehalt in Vol.%: 4-10%
Verdichtung: mindestens 97%
Ebenflächigkeit: Spaltweite unter 4 m Latte:< 0,6 cm
Ein Soll-/Ist-Nachweis ist zu erstellen.

Dicke: 12 cm = Gewicht 280 kg/m²
Menge: 25,000 m²

**10.17 ZULAGE BITUMINÖSE TRAGSCHICHT - VON HAND**
Zulage zu Bituminöse Tragschicht für Einbau von Hand
Menge: 25,000 m²

**10.18 ASPHALT REINIGEN UND VORSPRITZEN**
Asphalttragschicht reinigen, Kehrgut entfernen und
Decke mit
bitumenhaltigen Haftkleber mit > 0,2-0,3 kg/m2 verdüst
vorspritzen.
Position kommt nur zur Ausführung wenn Deckschichtbau
nicht unmittelbar nach Tragschichteinbau vorgenommen
werden kann.
Menge: 25,000 m²

**10.19 BITUMINÖSE DECKSCHICHT 0/11, AC 11 DN**
Bituminöse Deckschicht aus splittarmem Asphaltbeton
nach
ZTV Asphalt-StB 07, EN 12 591 auf der bituminösen
Tragschicht  herstellen.
Körnung: 0/11 mm
Bindemittel: 50/70
Bindemittelgehalt: 6,8 - 8 Gew.%
Verdichtung: > 96%
Hohlraumgehalt: 2-6%
Ebenflächigkeit: < 0,6 cm unter 4 m Latte
Ein Soll-/Ist-Nachweis ist zu erstellen.

Dicke: 4 cm = Gewicht 100 kg/m²
Menge: 25,000 m²

**10.20 ZULAGE BITUMINÖSE DECKSCHICHT - VON HAND**
Zulage zu Bituminöse Deckschicht auf der bituminösen
Tragschicht herstellen.
Einbauart: von Hand
Menge: 25,000 m²

**10.21 AUSTRITTSROST RECHTECKMASCHEN**
Fußrost mit L-Stahlrahmen und herausnehmbarem
Gitterrost
in Pflasterbelag einbauen. Einschl. der erforderlichen
Schneidearbeiten und Betonfundament 10 cm.
Abmessungen: 60/40 cm
Rost: Rechteckmaschen 30/10 mm,verzinkt
Aussteifung an der Mitte Rostunterseite
1x mit Bandstahl 10/3 mm.
Gesamte Konstruktion feuerverzinkt
Menge: 2,000 St

**10.22 TRAUFPLATTEN**
Plattenbelag als Traufstreifen auf 5 cm Sandbett und
25 cm
Tragschicht verlegen. Einschließlich Verdichtung.
Ausführung :mit Betonkeil 20/25 cm an der
gebäudeabgewandten Seite
Material: Beton, grau
Oberfläche: sandgestrahlt
Abmessung: 40/40/5 cm
Bandbreite: 40 cm, mit 1 cm Splittfuge an Wand
Menge: 15,000 m

### Titel 11 MAUERN UND TREPPEN

**11.1 MAUERSCHEIBEN 45 CM**
Betonmauerscheiben, armiert, auf Tragschicht aus
Mineralbeton und Betonfundament lt.
Herstellervorschrift
versetzen. Verfüllung hinter SMS und Verdichtung mit
sandigem Auffüllmaterial und Abkleben der Fugen.
Höhe: 45 cm
Baulänge: 100-50 cm
Material: mit Rundeisenarmierung rückseitig
Wandstärke: 12 cm
Fundament: nach Herstellerangabe.
Scheibenfugen mit Dachpappe o.ä.geschlossen
Typ: Mauerscheibe, bewehrt
Oberfläche: glatt, Sichtbeton
Belastung: Pflaster begehbar
Menge: 5,000 m

**11.2 TREPPENFUNDAMENT FÜR BIS ZU 5 STUFEN**
Betonfundament mit Stufenvorprofilierung auf 40 cm
Frostschutzschotter 0/45 herstellen. Oberseite
aufgerauht.
Ausführung: für Blockstufen
Betongüte: C 20/25-WASSSERDURCHLÄSSIG - DRÄNBETON
Einbautiefe Beton im Mittel: 60 cm
Abgerechnet wird nur der Beton
Menge: 5,000 m³

**11.3 BETONBLOCKSTUFEN H 15 CM**
Blockstufen auf 5 cm Mörtelbett MG III höhen- und
fluchtgerecht setzen. Fundament nach eigener Pos.
Material: Beton
Abmessung: 15/32 cm
Längen: 120, 135, 150 cm
Oberflächen: sandgestrahlt
Farbe: grau
Menge: 15,000 m

### Titel 12 AUSSTATTUNG

**12.1 PUNKTFUNDAMENT 40/40/60 CM**
Punktfundament mit Aussparung 10/10/30 cm aus Beton C
20/25 einschl. erforderlicher Erdarbeiten und Schalung
herstellen. Oberkante 10 cm unter FOK
Abmessung: 40/40/60 cm
Menge: 10,000 St

**12.2 FAHRRADANLEHNBÜGEL AUS FLACHSTAHL 80/10 MM PULVERBESCHICHTET**
Anlehnbügel Breite 850 mm, pulverbeschichtet, zum
Einbeton. Breite 850 mm, pulverbeschichtet, zum
Einbeton.

Anlehnbügel aus Flachstahl (80 x 10 mm). Quersteg 560
mm
über Flur.

Nutzung : doppelseitig
Befestigungsart : zum Einbetonieren
Material : Stahl
Oberfläche : feuerverzinkt und pulverbeschichtet Farbe
nach
Angabe BH
B x T x H : 850 x 80 x 1100 mm
empfohlene Einbautiefe : 250 mm
Höhe über Flur : 850 mm
Rohr-Ø/ Profilmaße : 80 x 10 mm
Gewicht : 25 kg
Anlieferung : montiert
Quersteg : mit
Menge: 4,000 St

**12.3 SITZBANK AUS HOLZ UND STAHL - MIT LEHNE**
Lieferung und Montage einer Bank mit Rückenlehne und
Armlehnen liefern und einbauen. Füsse aus
feuerverzinktem
Stahl, zusätzlich pulverbeschichtet in DB 703,
Bodenbefestigung. Sitzfläche und Rückenlehne aus Esche
(Lasur "Eiche mittel").
Länge 1800 mm, Gesamthöhe 830 mm, Sitztiefe 430 mm,
Sitzhöhe 430 mm, Armlehnenhöhe ca, 630 mm
Incl. 4 x Spreizanker zur Bodenmontage, Fundamenten
nach
Herstellerangabe und der erforderlichen Erdarbeiten
Menge: 2,000 St

**12.4 ABFALLBEHÄLTER 45 LITER MIT ASCHER**
Abfallbehälter viereckig mit Deckel ohne Ascher
B/T/H  300 x 300 x 600 mm
Gesamthöhe: ca. 980 mm,
Korpus aus Edelstahlblech, ,

ALU Innenbehälter, Inhalt ca. 45 Liter,
Ständer Rechteckrohr 100 x 80 mm
verlängert zum Einbetonieren
mit 8 mm dicken Deckel stabil verschweißt,

Ständer mit Deckel HT feuerverzinkt,(ca. 600°)
und alle Teile mit 2-facher Pulverbeschichtung,
Farbe nach Angabe AG mit Ascher

Ascher Behälter mit federgelagertem Boden zum
Entleeren,
unterseitig am Behälterdeckel verschraubt.
Kompl. Ausführung aus Edelstahl.

Fundament und Erdarbeiten: nach Herstellerangabe

Bieterangabe Lieferant

---------------
Menge: 3,000 St

### Titel 14 METALLBAUARBEITEN

**14.1 METALLGITTERZAUN VERZINKT H 160M**
Metallgitterzaun liefern und fachgerecht versetzen.
Einschl.
Erdaushub mit Abfuhr für Fundamente. Fundamentoberkante
10 cm unter fertiger Geländehöhe.
Material feuerverzinkt
Farbe: verzinkt
Gittermatten: waagrecht verlaufende, gelochte U-Profile
9/20/9/2 mm mit durchgesteckten verschweißten
Rundstäben
Gitterlänge: 250 cm
Zaunhöhe: 160 cm
Maschenweite 5/20 cm
Pfosten: Rechteckrohr 60/40/2 mit Stahlabdeckkappen
Fundamente: 30/30/50 aus C12/15
Pfostenlänge: Zaunhöhe zzgl. > 45 cm
Befestigung der Matten lt. Herstellervorschrift mit
Edelstahlklemmbügel und V 2A Schrauben.
Menge: 10,000 m

**14.2 SCHIEBETOR FREITRAGEND H 1600mm / LW 1500mm + 6500mm**
Schiebetoranlage 8000mm gesamte Lichte Weite. 1500mm
Nebentüre + 6500mm Schiebetor (ohne Antrieb) mit
Auflaufschuh.
Tor- und Türfüllung: Doppelstabmatten 8/6/8 mm,
Maschweite 50 x 200mm
Rahmen: 60 x 40mm

Torflügel, Rahmen mit Unterholm inkl. Mattenfüllung
fest in
den Rahmen verschweißt.
Doppelführungspfosten/ -säule und Doppeleinlaufpfosten
aus
Stahl-Rohrprofil.
Unterholhöhe 160 mm
Torführung über verdecktes Tragrollensystem im
Unterholm
mit doppeltkugelgelagerten Tandem-Tragrollen.
Torflügel und Führungssäulen : aus feuerverzinktem
Material
nach DIN EN ISO 1461

Mit Einsteckschloss und Profilzylinder in Nebentür und
Schiebetor.
Nebentüre 1500 mm
Höhe der Toranlage 1600mm

Mit Zaunanschluss
Pfostenprofil 100 x 100mm
Pfostenkappen aus Aluminium

Inkl. Montage und aller notwendigen Kleinteile.
Fundamente siehe getrennte Position.
Menge: 1,000 St

**14.3 FUNDAMENTE FÜR SCHIEBETOR**
Fundamente für Toranlage aus Beton C 20/25 einschl.
erforderlicher Erdarbeiten und Schalung herstellen.
Oberkante
5 cm
unter FOK.
Abmessungen: ~300/80/80 cm
~3 x 60/60/80 cm
bzw. nach Herstellerangaben
Menge: 1,000 St

**14.4 HANDLAUF AUS EDELSTAHL**
Handlauf aus Edelstahl V4A, Rundrohr 42 mm Oberfläche
kugelgestrahlt, Länge ca. 290 cm
Verschweißt mit Verbindungsteil der Nachfolgepos.
Verschließen des Rundrohres mit verschliffener Endkappe
Einschl. 2 Montageflachstahl, Edelstahl, 75/20/5 mm mit
Handlauf verschweißt
2 Gewindebohrungen für Verschraubung mit geeigneten
Madenschrauben mit Flachstahlplatte der Nachfolgepos.
Einschl. 2 St. Stahlplatte, Montageflachstahl
verzinkt, mit 2 Bohrungen für Verschraubung an
Garagenmauer mit geeignetem Einschlag- oder Klebedübel
Einschl. 2 St. Endausbildung im Radius 5 cm und an den
Enden mit verschliffener Endkappe
Menge: 5,000 m

**14.5 HANDLAUFPFOSTEN**
Pfosten für Handlauf aus 2 L-Stahl 45/30/1400 mm unten
mit
Abstandsflachstahl 40/60/5 versschweißt.
Oben 2x verschraubt mit M 6
Fundament: 30/30/50 cm Beton  C 16/20 einschllich
Erdarbeiten
Menge: 6,000 St

### Titel 15 PFLANZ- UND RASENBAUARBEITEN

**15.1 RASENFEINPLANIE**
Feinplanung für Rasenflächen herstellen. Abweichung
von der
Sollhöhe +-2 cm.  Anschluss an Beläge 2 cm unter
Belagsoberkante. Steine, Fremdkörper über 3 cm
Durchmesser, schwerverrottbare Pflanzenteile ablesen.
Sie
werden Eigentum des AN und sind zu beseitigen.
Menge: 1500,000 m²

**15.2 ANSAAT - GEBRAUCHSRASEN RSM 2.1**
Ansaat von Gebrauchsrasen. Das Saatgut ist gleichmäßig
aufzubringen und einzuarbeiten. Regelsaatgutmischung
Fabrikat: RSM 2.1. Das Saatgut hat den gesetzlichen
Bestimmungen für Handelsgut zu entsprechen.
Einbaumenge pro m²: 25 g
Menge: 1500,000 m²

### Titel 16 PFLEGE GRÜNFLÄCHEN

**16.1 FERTIGSTELLUNGSPFLEGE - GEBRAUCHSRASEN MÄHEN**
Gebrauchsrasen mähen. Das Schnittgut ist aufzunehmen.
Es
wird Eigentum des Auftragnehmers und ist zu beseitigen.

=EUR: ---------------
(Vom Bieter einzutragen)

Anzahl der Schnitte: 4

(Angebotener Einheitspreis versteht sich für alle 4
Schnitte
pro Quadratmeter)
Menge: 1500,000 m²

**16.2 FERTIGSTELLUNGSPFLEGE - DÜNGEN**
Düngen der Rasenflächen nach dem Auflaufen mit
phosphorbetontem NPK Langzeit-Starterdünger für
Neuanlagen oder Nachsaaten geeignet. Düngemenge 25 g/m²

=EUR: ---------------
(Vom Bieter einzutragen)

Arbeitsgänge: 2

(Angebotener Einheitspreis versteht sich  für alle
beiden
Arbeitsgänge pro Quadratmeter)
Menge: 1500,000 m²

**16.3 FERTIGSTELLUNGSPFLEGE - WÄSSERN**
Rasenfläche bei Bedarf wässern. Das Wasser ist zu
liefern.

=EUR: ---------------
(Vom Bieter einzutragen)

Arbeitsgänge: 4

(Angebotener Einheitspreis versteht sich  für alle 4
Wässergänge pro Quadratmeter)
Menge: 1500,000 m²

USt %: 19,00
